# Kanalsanierungsmaßnahmen mittels Schlauchliner
Angebotsaufforderung (GAEB DA XML 3.2, DA83)
Projekt: T_KS_KUR_2026-01
Währung: EUR
Nebenangebote zugelassen: ja
Auftraggeber: Stadt Recklinghausen
Erstellt mit: SOFTTECH GmbH / GXML Toolbox V3.3 R20230503, AVANTI pro 2025, 17.12.2025

## Baubeschreibung
Baubeschreibung

1. Technische Angaben

Bauvorhaben: Kanalsanierungsmaßnahmen mittels Schlauchliner

Herzustellen sind: ca. 2.000 lfd. m Schlauchliner DN 200 bis DN 800 und Ei 300/450 bis Ei 600/900

einschl. aller erforderlichen Vor- und Nacharbeiten für einen ordnungsgemäßen und fachgerechten Einbau der Schlauchliner durch Reparaturarbeiten mittels Roboter- und Injektionstechnik und einschl. aller begleitenden Arbeiten wie Verkehrssicherung, Kanalreinigung, TV-Kanalrohruntersuchung und Abwasserlenkung

Alle im Leitungsverzeichnis (LV) aufgeführten Leistungen verstehen sich, wenn nichts anderes angegeben ist, immer einschließlich aller erforderlichen Geräte, Maschinen und Materialien, an die Einbaustelle geliefert und abgeladen, sowie aller notwendigen Nebenarbeiten.

2. Beschreibung der Arbeiten

Gegenstand der Bearbeitung ist die geschlossene Sanierung schadhafter Kanalhaltungen mittels Schlauchlinerverfahren im Stadtgebiet von Recklinghausen. Schachtsanierungsarbeiten sind nur im erforderlichen Umfang auszuführen, um eine fachgerechte Schlauchlineranbindung an die Schächte herstellen zu können.

Die Bearbeitung erfolgt im Rahmen eines Vertrages für den Zeitraum zwischen dem 01.03.2026 und dem 28.02.2027. Der Vertrag kann um 1 Jahr verlängert werden, wenn er von einer der Vetragsparteien 3 Monate vor Ablauf des Vertrages nicht schriftlich gekündigt wird.

Die ausgeschriebenen Gesamtarbeiten werden als Zeitvertrag beauftragt und vom AG in einzelne Lage- und Maßnahmepakete unterteilt. Der AG ist bestrebt, diese Pakete räumlich zusammenhängend zu definieren. Eine besondere Vergütung für wechselnde Einsatzorte erfolgt nicht. Dem AG sind bei Baubeginn die Bauzeit, der voraussichtliche Fertigstellungstermin für die jeweiligen Sanierungsarbeiten und die verkehrsrechtlichen Anordnungen mitzuteilen bzw. vorzulegen. Zeitliche Veränderungen oder Verschiebungen müssen im Vorfeld mit der Bauüberwachung des AG abgesprochen werden.

Für die Bearbeitung werden dem AN durch den AG die in sich geschlossenen Lage- und Maßnahmepakete zusammengestellt und in entsprechenden Planungsunterlagen übergeben, die die auszuführenden Arbeiten einschl. aller Vor- und Nacharbeiten beinhalten.

Nach Übergabe der jeweiligen Planungsunterlagen sind die Arbeiten innerhalb von 4 Wochen zu beginnen und ohne Unterbrechung abzuschließen.

Ungünstige Witterungsverhältnisse und dadurch bedingte Arbeitsausfälle berechtigen nicht zu zusätzlichen Forderungen an den AG, jedoch auf Anforderung des AN in Abstimmung mit dem AG zu einer Verlängerung bzw. Verschiebung der Ausführung der Arbeiten. Arbeiten in Mischwasserkanälen sind so zu koordinieren, dass sie in Trockenwetterperioden durchgeführt werden.

Die Arbeiten können i.d.R. montags bis freitags in dem Zeitraum von 7:00 bis 20:00 Uhr durchgeführt werden. Abweichende Arbeitszeiten können bei besonderen Randbedingungen vereinbart werden. Der AN ist für die Einholung von ggf. erforderlichen Genehmigungen für Nachtarbeiten selbst verantwortlich. Sie sind zu beantragen und werden gegen Nachweis vergütet.

Für Arbeiten dieses Leistungsverzeichnisses, die auf Anordnung des AG in Nacht- oder Wochenendarbeit auszuführen sind (z. B. in verkehrsreichen Straßen), erfolgt die Vergütung der Zuschläge für Über-, Nacht- und Sonntagsstunden entsprechend der zu diesem Zeitpunkt geltenden tariflichen Lohnzuschlägen. Hierzu sind vom AN die Lohnlisten vorzulegen.

Die im Leistungsverzeichnis aufgeführten Mengenansätze sind angenommene Werte. Die Mengenansätze können sich im Zuge der weiteren Planung oder neuer Erkenntnisse aus aktuellen TV-Kanalrohruntersuchungen des AG vergrößern oder verkleinern. Diese Veränderungen berechtigen den AN zu keinerlei Nachforderungen oder Ersatzansprüchen. Eine Anwendung von VOB/B § 2 Abs. 3 wird ausgeschlossen.

Die Bearbeitung der einzelnen Lage- und Maßnahmepakete beinhaltet neben dem eigentlichen Schlauchlinereinbau die Durchführung aller erforderlichen Vor- und Nacharbeiten, die zum ordnungsgemäßen und fachgerechten Einbau der Schlauchliner notwendig sind. Hierzu gehören neben begleitenden Arbeiten wie Verkehrssicherung, Kanalreinigung, TV-Kanalrohruntersuchung und Abwasserlenkung insbesondere sämtliche Fräsarbeiten im Vorlauf zum Schlauchlinereinbau und sämtliche Nacharbeiten zur Anbindung von Anschlussleitungen jeweils mit Hilfe von Robotertechnik und Anbindung an Schächten.

Die Bearbeitung umfasst ca. 2.000 lfd. m Schlauchlinereinbau. Es handelt sich um Mischwasserkanäle DN 200 bis DN 800 bzw. Ei 300/450 bis Ei 600/900 in der Regel aus Beton und Steinzeug. Bei den vorhandenen Schächten handelt es sich in der Regel um solche aus Mauerwerk oder Beton mit einem Einstieg 625 mm und einem Innendurchmesser von 1000 mm in runder oder eckiger Bauweise.

Die Einsteigschächte sind zugänglich und anfahrbar. Bei Arbeiten im öffentlichen Verkehrsbereich ist eine Beschilderung und Sicherung der Baustelle nach Angaben des Sachgebietes Verkehrsangelegenheiten der Stadt Recklinghausen vorzunehmen.

Vorhandene Sinkkastenleitungen werden auf Anweisung und nach Erfordernis mit saniert.

Hausanschlussleitungen werden nicht mit saniert mit Ausnahme ggfs. des Anbindungsbereiches an den öffentlichen Kanal. Die Anwohner sind jedoch mit ausreichendem zeitlichem Vorlauf über die Durchführung und den Zeitpunkt der Arbeiten mit Hilfe einer schriftlichen Anwohnerinformation als Briefkasteneinwurf zu informieren. Der Entwurf der Anwohnerinformation erfolgt AN-seitig und ist inhaltlich mit dem AG abzustimmen. Die Verteilung erfolgt AN-seitig.

Die ausgeschriebenen Leistungen umfassen

- Baustelleneinrichtung
- Verkehrssicherung
- Kanal-/Schachtreinigung
- TV-Kanalrohruntersuchung
- Kalibrierung
- Roboterarbeiten als Vorarbeit für den Schlauchlinereinbau in Kanälen DN 200 bis DN 800 und Ei 300/450 bis Ei 600/900
- Injektionen in Kanälen DN 200 bis DN 700
- Schlauchlining als GFK-/SF-Schlauchliner DN 200 bis DN 800 und Ei 300/450 bis Ei 600/900
- Schlauchlining in Anschlussleitungen bis DN 200 auf Anforderung
- Roboterarbeiten zur Anbindung von Anschlussleitungen an den Schlauchliner in Kanälen DN 200 bis DN 800 und Ei 300/450 bis Ei 600/900
- Schachtanbindungen mit GFK-Ortlaminat
- Abwasserlenkung
- TV-Abnahmeuntersuchung

Der AN hat für die Absperrung der Baustelle und die Beschilderung vor Ausführung der Arbeiten die Genehmigung des Sachgebietes Vekehrsangelegenheiten der Stadt Recklinghausen einzuholen. Die Auflagen sind bei der Ausführung der Arbeiten zu beachten. Diese Leistungen gehören zu den Nebenleistungen.
Der AN hat für die Sicherheitsmaßnahmen entsprechend der RSA (Richtlinie zur Sicherung von Arbeitsstellen an Straßen - neueste Ausführung) im Bereich der Baustelle zu sorgen.
Anweisungen des AG oder dessen örtlicher Bauüberwachung hat er dabei zu beachten.
Der AN hat Sorge dafür zu tragen, dass die Baustelle dauernd in einem aufgeräumten Zustand gehalten wird und verpflichtet sich, ständig einen technisch vorgebildeten Kolonnenführer/Schachtmeister der Baustelle zur Verfügung zu stellen.
Er hat außerdem Sorge dafür zu tragen, dass die benachbarten Straßen nicht durch Baustellenfahrzeuge verschmutzt werden. Erforderlichenfalls müssen die Reifen auf der Baustelle gereinigt werden.
Tritt dennoch eine Verschmutzung von Straßen ein, so hat der Unternehmer ohne Aufforderung für die Säuberung der Straßenzüge zu sorgen. Er haftet allein für sämtliche Schäden, die evtl. durch ein Versäumnis entstehen und entbindet den Auftraggeber von Forderungen Dritter.

Planunterlagen zur Durchführung der Maßnahme:

- Lage- und Maßnahmepakete des AG

Die Stadt Recklinghausen behält sich vor, die Arbeiten von einem Sicherheits- und Gesundheitsschutzkoordinator (SiGeko) gem. §3 BaustellV begleiten zu lassen.
Der AN hat zu gewährleisten, dass seine Beschäftigten über alle festgelegten Maßnahmen des Sicherheits- und Gesundheitsschutzes nachweislich informiert sind und die Festlegungen des SiGe-Schutzplanes und der Baustellenordnung eingehalten werden.

Die Kanalsanierungsarbeiten werden von der Stadt Recklinghausen beauftragt. Die Bauherrenfunktion liegt beim Fachbereich Ingenieurwesen der Stadt Recklinghausen. Die Rechnungen sind in 1-facher Ausfertigung vorzulegen. Die Rechnungslegung hat straßenweise zu erfolgen.
Die Anlieger sind mit ausreichendem Vorlauf (7 Tage) über Art und Dauer der Arbeiten und Beeinträchtigungen, z.B. Zugang Grundstück, Garagen, Parkflächen, zu benachrichtigen.

Arbeitsverzögerungen, die sich aus mangelhafter bzw. nicht rechtzeitig aufgestellten Absperrungen, Schildern, nicht ausreichender Gerätevorhaltung, Koordination von Verkehrsregelungsmaßnahmen etc. ergeben, gehen zu Lasten des AN.

Seitens des AN ist ein Vorarbeiter/Polier auf der Baustelle als Verantwortlicher für die Koordination der Arbeiten vor Ort einzusetzen.

3. Güteschutz

Die ausführenden Firmen für die Gewerke Robotertechnik, Hutprofiltechnik, Injektionstechnik und Schlauchlining müssen die erford. Fachkunde, Leistungsfähigkeit und Zuverlässigkeit sowie eine Güteüberwachung -bestehend aus Fremd- und Eigenüberwachung - nachweisen. Die Anforderungen der Güte- und Prüfbestimmungen der Gütegemeinschaft  "Güteschutz Kanalbau" sind zu erfüllen.

Der Nachweis gilt als erbracht, wenn das die Arbeiten durchführende Unternehmen im Besitz des entspr. RAL-Gütezeichens der Gütegemeinschaft "Güteschutz Kanalbau" ist.

Der Nachweis gilt als gleichwertig erbracht, wenn der Bieter die Erfüllung der Anforderungen durch eine Prüfung, welche inhaltlich den Anforderungen der Güte- und Prüfbestimmungen RAL-GZ 961 Abschnitt 4.1 für die geforderte(n) Beurteilungsgruppe(n) entspricht, mit einem Prüfbericht nachweist. Der Prüfbericht muss die Erfüllung der gestellten Anforderungen nachvollziehbar belegen. Mit dem Prüfbericht sind vorzulegen:
- Angaben zur Personalausstattung mit Aus- und Weiterbildungsnachweisen
- Angaben zur Betriebs- und Geräteausstattung
- Angaben zu den in den letzten 3 Jahren durchgeführten vergleichbaren Projekten
- Muster der Dokumentation der Eigenüberwachung

4. Mängelansprüche

Die Verjährungsfrist für Mängelansprüche beträgt 4 Jahre.

5. Weitere Vertragsbestandteile

Mit der Abgabe des Angebotes werden nachstehende Unterlagen, Vorschriften und Richtlinien in der jeweils aktuellsten Fassung Vertragsbestandteil. Sie stellen eine Ergänzung zu den in diesem Leistungsverzeichnis und in den vorangestellten Vorbemerkungen formulierten Vertragsbedingungen, welche als vorrangig zu betrachten sind, dar. Bei Widersprüchen oder Unklarheiten gelten die Festlegungen der Leistungsbeschreibung.

DIN EN 752
Entwässerungssysteme außerhalb von Gebäuden

DIN EN 13121-1
Oberirdische GFK-Tanks und -Behälter - Teil 1:  Ausgangsmaterialien - Spezifikations- und Abnahmebedingungen

 DIN EN 14020
Verstärkungsfasern - Spezifikation für Textilglasrovings

DIN EN ISO 11296-4
Kunststoff-Rohrleitungssysteme für die Renovierung von erdverlegten drucklosen Entwässerungsnetzen (Freispiegelleitungen) - Teil 4: Vor Ort härtendes Schlauch-Lining

DIN EN ISO 2078
Textilglas - Garne - Bezeichnung

DIN 1259
Glas - Teil 1: Begriffe für Glasarten und Glasgruppen

DIN 16946-2
Reaktionsharzformstoffe; Gießharzformstoffe; Typen

DWA-A 143-1
Sanierung von Entwässerungssystemen außerhalb von Gebäuden - Teil 1: Planung und Überwachung von Sanierungsmaßnahmen

DWA-A 143-2
Sanierung von Entwässerungssystemen außerhalb von Gebäuden - Teil 2: Statische Berechnung zur Sanierung von Abwasserleitungen und -kanälen mit Lining- und Montageverfahren

DWA-A 143-3
Sanierung von Entwässerungssystemen außerhalb von Gebäuden - Teil 3: Vor Ort härtende Schlauchliner

DWA-M 143-4
Sanierung von Entwässerungssystemen außerhalb von Gebäuden - Teil 4: Montageverfahren (Rohrsegment-Lining) für begehbare Abwasserleitungen, -kanäle und Bauwerke

DWA-M 143-5
Sanierung von Entwässerungssystemen außerhalb von Gebäuden - Teil 5: Reparatur von Abwasserleitungen und -kanälen durch Innenmanschetten

DWA-A 143-7
Sanierung von Entwässerungssystemen außerhalb von Gebäuden - Teil 7: Reparatur von Abwasserleitungen und -kanälen durch Kurzliner, T-Stücke und Hutprofile (Anschlusspassstücke)

DWA-M 143-8
Sanierung von Entwässerungssystemen außerhalb von Gebäuden - Teil 8: Injektionsverfahren zur Reparatur von Abwasserleitungen und -kanälen

DWA-M 143-16
Sanierung von Entwässerungssystemen außerhalb von Gebäuden - Teil 16: Reparatur von Abwasserleitungen und -kanälen durch Roboterverfahren

DWA-M 144-2
Zusätzliche Technische Vertragsbedingungen (ZTV) für die Sanierung von Entwässerungssystemen außerhalb von Gebäuden - Teil 2: Allgemeine Technische Vertragsbedingungen für Reparaturverfahren

DWA-M 144-3
Zusätzliche Technische Vertragsbedingungen (ZTV) für die Sanierung von Entwässerungssystemen außerhalb von Gebäuden - Teil 3: Renovierung mit Schlauchliningverfahren (vor Ort härtendes Schlauchlining) für Abwasserkanäle

DWA-M 144-7
Zusätzliche Technische Vertragsbedingungen (ZTV) für die Sanierung von Entwässerungssystemen außerhalb von Gebäuden  Teil 7: Kurzliner, T-Stücke und Hutprofile (Anschlusspassstücke)

DWA-M 144-8
Zusätzliche Technische Vetragsbedingungen (ZTV) für die Sanierung von Entwässerungssystemen außerhalb von Gebäuden  Teil 8: Injektionsverfahren

DWA-M 144-14
Zusätzliche Technische Vertragsbedingungen (ZTV) für die Sanierung von Entwässerungssystemen außerhalb von Gebäuden  Teil 14: Manuelle Reparaturverfahren

DWA-M 144-16
Zusätzliche Technische Vertragsbedingungen (ZTV) für die Sanierung von Entwässerungssystemen außerhalb von Gebäuden - Teil 16: Spachtel- und Verpressverfahren

DWA-M 149, Teil 6
Inspektion, Instandsetzung, Sanierung und Erneuerung von Abwasserkanälen und -leitungen -Teil 6: Prüfung  bestehender Entwässerungssysteme mit Wasser, Luftüber- und Unterdruck

Richtlinien für die Sicherung von Arbeitsstellen an Straßen - RSA 21 in der neusten Fassung in Kombination mit den Zusätzlichen Technische Vertragsbedingungen und Richtlinien für Sicherungsarbeiten an Arbeitsstellen an Straßen - ZTV-SA 97

ASR A5.2
Anforderungen an Arbeitsplätze und Verkehrswege auf Baustellen im Grenzbereich zum Straßenverkehr  Straßenbaustellen

RSV-Merkblatt 1.1
Renovierung von Abwasserkanälen und -leitungen mit vor Ort härtendem Schlauchlining

RSV-Merkblatt 4
Reparatur von drucklosen Abwasserkanälen und Rohrleitungen durch vor Ort härtende Kurzliner (partielle Schlauchliner) - Anforderungen, Gütesicherung und Prüfung

RSV-Merkblatt 5
Reparatur von Entwässerungsleitungen und Kanälen durch Roboterverfahren - Anforderungen, Gütesicherung und Prüfung

RSV-Merkblatt 6.1
Sanierung von begehbaren Abwasserleitungen- und kanälen: Montage- und Beschichtungsverfahren

RSV-Merkblatt 6.2
Sanierung von Schächten und Bauwerken in Entwässerungssystemen - Reparatur / Renovierung

RSV-Merkblatt 7.1
Renovierung von drucklosen Leitungen/Anschlussleitungen mit vor Ort härtendem Schlauchlining

RSV-Merkblatt 7.2
Hutprofiltechnik zur Einbindung von Anschlussleitungen Reparatur/Renovierung - Anforderungen, Gütesicherung und Prüfung

RSV-Merkblatt 12.1
Reinigung von renovierten Rohrleitungen

Verordnung über Sicherheit und Gesundheitsschutz auf Baustellen (Baustellenverordnung - BaustellV)

## ZTV
Zusätzliche Technische Vertragsbedingungen

1. Anforderungen Schlauchlining
Es dürfen nur Schlauchliner eingebaut werden, die den Anforderungen des DWA-A 143-3 sowie DWA-M 144-3 genügen.

Zugelassen sind ausschließlich licht-, warmwasser- und dampfhärtende Schlauchliningverfahren, für die eine produktbezogene Eignungsprüfung (Erstprüfung) nachgewiesen werden kann und deren Produkteigenschaften während der laufenden Fertigung und Einbautätigkeit durch interne und externe Qualitätskontrollen (Probeentnahme und Prüfung) permanent verifiziert werden. Die vorzulegenden Nachweise müssen sich hierauf beziehen.
Der Nachweis gilt als erbracht durch Vorlage einer allgemeinen bauaufsichtlichen Zulassung des DIBt für das eingesetzte Schlauchliningverfahren. Der Nachweis ist dem Angebot beizufügen!

Zu Beginn der Arbeiten ist dem AG oder dem von ihm beauftragten Vertreter Einblick in das Systemhandbuch mit allen Inhalten zur Vorgehensweise bei Einbau und Aushärtung zu gewähren. Insbesondere sind die zeitlichen Aushärtevorgaben in Abhängigkeit der erreichten Laminatmindesttemperaturen bzw. Harzrezepturen, die Ziehgeschwindigkeiten in Abhängigkeit der Wanddicke (bei UV-Lichthärtung) und der notwendigen Strahlungsintensitäten der eingesetzten Leuchtmittel bzw. die Dampfzugabevolumina und -temperaturen in Abhängigkeit des Linervolumens und der erreichten Laminatmindesttemperaturen (bei Dampf) aufzuzeigen. Diese Informationen werden seitens des AG als Betriebsgeheimnis des AN betrachtet und ausschließlich zu Kontrollzwecken verwendet.

1.1 Vorgaben zum Standsicherheitsnachweis der Schlauchliner

Die statische Berechnung ist nach DWA-A 143-2 bzw. DWA-M 144-3 durchzuführen. Die relevanten Altrohrzustände werden im Leistungsverzeichnis benannt. Der statische Nachweis ist für jeden Altrohrzustand und Nennweite zu führen. Die Nachweisführung beinhaltet dabei sämtliche nach DWA-A 143-2 zu untersuchenden Lastfälle (z.B. Erd- und Verkehrslasten, Wasseraußendruck, Imperfektion) einschl. aller erford. Interaktionen sowie Berechnungen für minimale/maximale Überdeckungen. Unabhängig von der statischen Berechnung sind die Mindestwanddicken, wie im Leistungsverzeichnis genannt, sicherzustellen, sofern diese über den rechnerisch ermittelten Werten liegen.

Es gelten die Imperfektionen gem. DWA-A 143-2.

Bei einem negativen Überprüfungsergebnis gehen die daraus resultierenden Folgekosten zu Lasten des AN.

1.2  Mängel
Bei Faltenbildung gelten die Grenzwerte der DWA-A 143-3. Darüber hinausgehende Unebenheiten (Ausnahme: ggf. vorhandene Muffenversätze oder altrohrbedingte Fehlstellen) werden als Mangel betrachtet und sind in Absprache mit dem AG oder dem von ihm beauftragten Vertreter zu beseitigen.

Fehlfräsungen werden grundsätzlich als Mangel betrachtet.

Fehlbohrungen beim Öffnen von Zuläufen sind durch das exakte Einmessen vor dem Schlauchlinereinbau zu vermeiden. Sollte es dennoch einmal zu einer Fehlbohrung bzw. einem falsch geöffneten Zulauf kommen, so ist diese Stelle mittels Robotertechnik mit Epoxidharz auf Kosten des AN dicht zu verschließen.
Da diese Reparaturstelle einen Schwachpunkt innerhalb des Schlauchlinings darstellt und im Rahmen des Nutzungszeitraumes nochmals saniert werden muss, wird zusätzlich pro Fehlbohrung pauschal ein Betrag von netto 500 € einbehalten.

Bei Nichterreichen der statisch vorgesehenen Materialkennwerte oder Wanddicken ist grundsätzlich je Nennweite eine erneute statische Berechnung unter Ansatz der jeweils ermittelten  Minimalwerte vorzulegen.
Hierbei sind der Abminderungsfaktor aus Zeiteinfluss und der Ansatzwert des Ringspalts entsprechend der ursprünglichen statischen Berechnung in Ansatz zu bringen. Diese Leistung wird nicht gesondert vergütet.

Bei Unterschreitung der geforderten Mindestwanddicke unter der Voraussetzung einer für die aktuelle Wanddicke nachgewiesenen stat. Tragfähigkeit des Schlauchliners, erfolgt grundsätzlich eine Minderung der Vergütung.
Die geminderte Vergütung beträgt bei einer Unterschreitung der Mindestwanddicke:

- um bis zu 7,5 %: aktuelle Wanddicke/Mindestwanddicke)xEP
- um mehr als 7,5 % bis zu 15 %: (aktuelle Wanddicke/Mindestwanddicke)²xEP
- um mehr als 15 %: (aktuelle Wanddicke/Mindestwanddicke)³xEP

Bei Unterschreiten des Wertes für den Kurzzeit-E-Modul oder der Kurzzeit-Biegespannung  gem. Zulassung bzw. vorgelegten Eignungsnachweises unter der Voraussetzung einer, für den aktuellen E-Modul oder die aktuelle Biegespannung nachgewiesenen statischen Tragfähigkeit des Schlauchliners, erfolgt ebenfalls grundsätzlich eine Minderung der Vergütung. Die geminderte Vergütung beträgt:

- um mehr als 5 % bis 10 %:90% x EP
- um mehr als 10 % bis 20 %:75% x EP
- um mehr als 20 %:  50% x EP

Maßgebend für die Beurteilung der Dichtheit eines eingebauten Schlauchliners ist  das Ergebnis der durchgeführten Dichtheitsprüfungen nach DIN EN 1610 vor Ort gem. Leistungsverzeichnis.

Vor dem Schlauchlinereinbau ist die exakte Länge zu messen. Sollte es dennoch vorkommen, dass der eingebaute Schlauchliner zu kurz ist, so ist die Fehlstelle mittels Kurzliner mit ausreichender Überlappung auf Kosten des AN dicht zu verschließen.
Da diese Reparaturstelle einen Schwachpunkt innerhalb des Schlauchlinings darstellt und im Rahmen des Nutzungszeitraumes nochmals saniert werden muss, wird zusätzlich pro Fehlstelle ein Betrag von netto 1.500 € einbehalten.

Für den Reststyrolgehalt (R) gilt der Grenzwert von 4 % bezogen auf die Gesamtprobenmasse gemäß DWA-M 144-3.

Bei Überschreiten des Grenzwertes für den Reststyrolgehalt bei gleichzeitiger Überschreitung des Grenzwertes für die 24h-Kriechneigung gemäß vorgelegtem Eignungsnachweis erfolgt eine Minderung der Vergütung. Die geminderte Vergütung beträgt:

- 4,0 % < R <= 4,5 %:  90% x EP
- 4,5 % < R <= 5,0 %:  75% x EP
- 5,0 % < R:  50% x EP

2. Anforderungen Robotertechnik

Es darf nur Robotertechnik eingesetzt werden, die den Anforderungen des DWA-M 143-16 sowie DWA-M 144-16 genügen.

3. Anforderungen Hutprofiltechnik

Es darf nur Hutprofiltechnik eingesetzt werden, die den Anforderungen des DWA-A 143-7 sowie DWA-M 144-7 genügen.

4. Anforderungen Injektionstechnik

Es darf nur Injektionstechnik eingesetzt werden, die den Anforderungen des DWA-M 143-8 sowie DWA-M 144-8 genügen.

5. Anforderungen Manuelle Reparaturen

Es dürfen nur manuelle Reparaturen ausgeführt werden, die den Anforderungen des DWA-M 144-14 genügen.

6. Dokumentation

Der AN hat seine erbrachten Leistungen durch eine vollständige Aufzeichnung der Arbeiten auf Datenträger zu dokumentieren.
Zur Dokumentation der Arbeiten sind die einzelnen Sanierungsstellen vor der Sanierung, während der Sanierung und nach Fertigstellung (Sanierungsstelle vollständig abgeschwenkt und im Video sichtbar) mittels Farbkamera aufzuzeichnen. Hierbei sind der Straßenname, die Schachtnummern, die Sanierungsnummer, die Station, die Stationierungsrichtung und das Datum permanent einzublenden. Der Videodokumentation ist ein Verlaufsprotokoll unter Angabe der einzelnen Sanierungsstellenkenndaten beizufügen. Die Leistung wird nicht gesondert vergütet und ist einzukalkulieren. Die gesamte Dokumentation geht in den Besitz des AG über. Fehlende Dokumentationen führen zu einer
Minderung der Vergütung.

## Hinweis zur Sicherheit und Unfallverhütungsvorschriften (UVV)
Hinweis zur Sicherheit und Unfallverhütungsvorschriften (UVV)

Sämtliche für Entwässerungsanlagen zutreffende ATV bzw. DWA-Arbeitsblätter und Merkblätter, Regeln der Technik, Vorschriften, Normen, Unfallverhütungsvorschriften, einschlägige Sicherheitsbestimmungen, Gesetze und Verordnungen usw. sind anzuwenden. Der AN ist verantwortlich für die Einhaltung aller für die Arbeitssicherheit maßgebenden Gesetze und Verordnungen. Die Sanierungsarbeiten dürfen nur unter strengster Beachtung der Unfallverhütungsvorschriften durchgeführt werden, auf die technischen Regelwerke der BG BAU wird hingewiesen (GUV R 126 Sicherheitsregeln für Arbeiten in umschlossenen Räumen von abwassertechnischen Anlagen, Arbeitsstättenverordnung etc.) Bei Arbeiten in Anlagen des Abwassersystems ist unter anderem mit folgenden Gefahren zu rechnen:

- Vergiftungs- und Erstickungsgefahr z. B. durch Schwefelwasserstoff und Kohlendioxid, Benzin- oder Lösungsmitteldämpfe sowie durch andere toxische Stoffe
- Explosions- und Brandgefahr durch brennbare Stoffe (Ex-Zone 1)
- Gefahr des Ertrinkens durch plötzlichen Anstieg des Wasserstands
- Absturzgefahr durch feuchte/verschmutzte Anlagenteile bzw. durch  unzureichende Sicherung
- Infektionsgefahr

Das Vorhalten und der Einsatz von Arbeitsschutz- und Arbeitssicherheitsausrüstungen sind in die Einheitspreise einzurechnen. Zwingend erforderlich sind Gasmess- und -warngeräte, Höhensicherheitsgeräte, Dreibock, Sitz- und Rettungsgurte, ex-geschützte Handlampen, Sauerstoffschnellretter, temporäre Schachtabdeckungen, Vorhalten einer kompletten Bewetterungsanlage und persönliche Schutzausrüstung.
Der AN trägt die Verantwortung für die Durchführung der ordnungsgemäßen Arbeiten. Er hat für zugelassene, sichere Fahrzeuge nach Stand der Technik, wie auch für die notwendige Absicherung während der Kanalsanierungsarbeiten zu sorgen. Alle vorstehenden Geräte sind für die gesamte Dauer der Arbeiten an den Entwässerungsanlagen betriebssicher und einsatzbereit vorzuhalten. Die Einhaltung der einschlägigen UVV wird vom AG oder dem von ihm beauftragten Vertreter überprüft. Das Bedienungspersonal muss nach den UVV für Kanalarbeiten geschult sein, der AN hat den Nachweis zu erbringen.

Es ist Pflicht, die persönliche Schutzausrüstung zu tragen. Zuwiderhandlungen gegen Sicherheitsvorschriften können - außer den gesetzlichen Strafen - den unverzüglichen Verweis von der Baustelle, ein Zutrittsverbot auf Dauer sowie die sofortige Einstellung der Arbeiten zur Folge haben. Für Schäden, die im Zusammenhang mit der Nichtbefolgung von Sicherheitsvorschriften entstehen, haftet der AN. Vor dem Betreten der Schächte und der Kanalhaltungen ist mit einem Mehrfachgaswarngerät die Atmosphäre zu überprüfen und auf Einhaltung der EX-OX-TOX-Grenzwerte zu achten. Über das Auftreten einer gefährlichen Atmosphäre ist der AG oder dem von ihm beauftragte Vertreter unverzüglich zu informieren. Können die zulässigen Werte nicht eingehalten werden, so sind die Kanalanlagen mit einer Zwangsbelüftung zu belüften (auch zu bewettern). Das Betreten der Kanalanlagen darf nur mit Sicherheitseinrichtungen unter Einsatz von Sicherheitsposten, gegebenenfalls unter Einsatz von Atemschutzgeräten und Einstieg mittels Absturzsicherung erfolgen. Hierdurch bedingte Leistungen, Kosten und Erschwernisse werden nicht gesondert vergütet, sie sind mit den Angebotspreisen abgegolten. Der AN hat vor jedem Arbeitsbeginn den Arbeitsbereich zu überprüfen und Besonderheiten gegenüber dem Vortage seinen Mitarbeitern und dem AG oder dem von ihm beauftragten Vertreter aktenkundig mitzuteilen. Die Verordnung über Sicherheit- und Gesundheitsschutz auf Baustellen (Baustellenverordnung-BaustellV) in der aktuell gültigen Fassung ist zu beachten.

Es sind die einschlägigen Arbeitsschutz- und Unfallverhütungsvorschriften auf der Baustelle einzuhalten. Besonders wird hier auf § 5 der Baustellenverordnung hingewiesen. Die Sicherheitsbestimmungen sind während der gesamten Bauzeit auf der Baustelle vorzuhalten und auf Verlangen vom AG oder dem von ihm beauftragten Vertreter vorzulegen. Arbeitsunfälle und Schadensereignisse, Umwelt- und Sachschäden sind unverzüglich dem AG oder dem von ihm beauftragten Vertreter zu melden. Sonstige Meldepflichten bleiben hiervon unberührt.

Sicherung von Gefahrenbereichen:
Der AN hat alle Bereiche, in denen durch ihn oder seine Nachunternehmer im Rahmen der Bauleistung Tätigkeiten ausgeführt werden und von denen Gefährdungen für seine Beschäftigten oder andere Unternehmen oder Baustellenfremde ausgehen, sachgerecht gemäß den berufsgenossenschaftlichen Vorschriften und den Regeln der Technik zu sichern.

Baustelleneinrichtung / Baustellenverkehr:
Auf der Baustelle gilt die Straßenverkehrsordnung. Zufahrtswege für Feuerwehr-, Rettungs-, Polizei- und sonstige Hilfsfahrzeuge sind auch nach Arbeitsende ständig frei zu halten.

Arbeitsmedizinische Versorgung:
Der AN hat dafür zu sorgen, dass nur Personal eingesetzt wird, das gesundheitlich für die vorgesehenen Arbeiten geeignet ist und durch arbeitsmedizinische Vorsorgeuntersuchungen überwacht wird. Die Nachweise hierfür sind auf der Baustelle vorzuhalten und auf Verlangen dem AG oder dem von ihm beauftragten Vertreter vorzulegen.

Maschinen und Geräte:
Bei Maschinen, Geräten, Werkzeugen, elektrischen Anlagen und Betriebsmitteln sowie überwachungsbedürftigen Anlagen, die einer Sachverständigen- oder Sachkundigenprüfpflicht unterliegen, sind die entsprechenden Nachweise, Aufbauanleitungen, Zulassungsbescheide, Erlaubnisse, Prüf- und Kontrollbücher etc. auf der Baustelle vom AN vorzuhalten und auf Verlangen dem AG oder dem von ihm beauftragten Vertreter vorzulegen. Der AN hat dafür zu sorgen, dass Baumaschinen und Geräte nur von dazu beauftragten Personen bedient werden. Sofern eine schriftliche Beauftragung in Rechtsvorschriften vorgesehen ist, muss die beauftragte Person diese ständig bei sich haben. Gefahrenbereiche um Arbeitsmaschinen und Geräte sind abzusperren. Personen dürfen sich dort nicht aufhalten.

Gefahrstoffe:
Beim Umgang mit Gefahrstoffen sind die Betriebsanweisungen und die Unterweisungsbestätigungen hierzu auf der Baustelle vorzuhalten. Die Lagerung der Gefahrstoffe hat gemäß den einschlägigen Gesetzen, Verordnungen und technischen Regeln zu erfolgen.

## Nachweis zur Eignung des Unternehmens (Nachweis nach § 6 Abs. 3, Nr. 3
Nachweis zur Eignung des Unternehmens (Nachweis nach § 6 Abs. 3, Nr. 3 VOB/A)

Folgende Randbedingungen sind bei der Angebotskalkulation zusätzlich zu berücksichtigen:
- Das eingesetzte Personal auf den Sanierungsfahrzeugen  muss sich in Wort und Schrift auf deutsch verständigen können.
- Die Reinigungs- / Inspektions- / Sanierungsfahrzeuge sind mit
  jeweils mindestens 2 Mann Bedienpersonal zu besetzen.

## 4572 Kanalsanierungsmaßnahmen mittels Schlauchliner
Datum: 12.12.2025

### Sanierungsart 1 Baustellen- und Verkehrseinrichtung

#### Gewerk 1.1 Baustelleneinrichtung

##### Gruppe 1.1.01 Baustelleneinrichtung

*Hinweis: Vorbemerkungen zur Baustelleneinrichtung*
Folgende Leistungen sind durch den AN zu erbringen und in die Einheitspreise einzurechnen:
- Einrichten und Räumen der Baustelle einschl. der Maschinen und Geräte.
- Vorhalten der Baustelleneinrichtung einschl. der Maschinen und Gerätefür die Dauer der vertraglichen Bauzeit.
- Messungen für das Ausführen und Abrechnen der Arbeiten einschl. des Vorhaltens der Messgeräte und dergleichen, des Erhaltens während der Bauausführung und des Stellens der Arbeitskräfte, jedoch nicht Leistungen nach § 3 Absatz 2 VOB/B.
- Schutz- und Sicherheitsmaßnahmen nach den staatlichen und berufsgenossenschaftlichen Regelwerken zum Arbeitsschutz, ausgenommen Leistungen nach den Abschnitten 4.2.4 und 4.2.5 der DIN 18299.
- Liefern der Betriebsstoffe.
- Vorhalten der Kleingeräte und Werkzeuge.
- Befördern aller Stoffe und Bauteile, auch wenn sie vom AG  beigestellt werden, von den Lagerstellen auf der Baustelle oder
  von den in der Leistungsbeschreibung angegebenen  Übergabestellen zu den Verwendungsstellen und etwaiges  Rückbefördern.
- Entsorgen von Abfall aus dem Bereich des AN sowie  Beseitigen von Verunreinigungen, die von den Arbeiten des AN herrühren.
- Entsorgen von Abfall aus dem Bereich des AG bis zu einer  Menge von 1 m³, soweit der Abfall nicht schadstoffbelastet ist.
- Das Führen von Bautages- und Stundenlohnberichten für die  eingesetzten und durchgeführten Sanierungsarbeiten.

Für die Baustelleneinrichtung werden vom AG keine öffentlichen Flächen zur Verfügung gestellt. Die Beschaffung notwendiger Flächen ist die Aufgabe des AN.  Anschlussmöglichkeiten für Strom und Wasser werden vom AG ebenfalls nicht zur Verfügung gestellt. Die Kosten für die Erstellung der Anschlüsse und den Verbrauch werden nicht besonders vergütet.

**1.1.01.010 Baustelleneinrichtung und -räumung, Reinigungsarbeiten**
An- und Abtransport Reinigungskolonne einschl. aller für die vertragsgemäße Durchführung der Arbeiten erforderlichen Geräte, Werkzeuge und sonstige Betriebsmittel.

Vorhalten und betreiben für die Zeitdauer der vertraglichen Ausführung.

Einschl. täglicher Reinigung der benutzten Straßen- und Wegeflächen bei Bedarf.

Die Vergütung erfolgt einmalig pro Haltung.
Menge: 40,000 St

**1.1.01.020 Erschwerniszulage zur Baustelleneinrichtung, Reinigungsarbeiten**
Erschwerniszulage für die Reinigung von Kanälen bei denen die Schächte außerhalb befestigter Straßen und Wege liegen. Einschließlich tragen der Gerätschaften von Hand sowie wieder abbauen.  Ein maximaler Abstand des Schachtes zur Aufstellfläche von 25 m ist mit einzukalkulieren.

Bei einem größeren Abstand wird der Einheitspreis linear erhöht.

Abrechnung je Haltung.
Menge: 5,000 St

**1.1.01.030 Baustelleneinrichtung und -räumung, TV-Inspektion**
An- und Abtransport TV-Inspektionskolonne einschl. aller für die vertragsgemäße Durchführung der Arbeiten erforderlichen Geräte, Werkzeuge und sonstige Betriebsmittel.

Vorhalten und betreiben für die Zeitdauer der vertraglichen Ausführung.

Einschl. täglicher Reinigung der benutzten Straßen- und Wegeflächen bei Bedarf.

Die Vergütung erfolgt einmalig pro Haltung.
Menge: 40,000 St

**1.1.01.040 Erschwerniszulage zur Baustelleneinrichtung, TV-Inspektion**
Erschwerniszulage für die TV-Inspektion von Kanälen bei denen die Schächte außerhalb befestigter Straßen und Wege liegen. Einschließlich tragen der Gerätschaften von Hand sowie wieder abbauen.  Ein maximaler Abstand des Schachtes zur Aufstellfläche von 25 m ist mit einzukalkulieren.

Bei einem größeren Abstand wird der Einheitspreis linear erhöht.

Abrechnung je Haltung.
Menge: 5,000 St

**1.1.01.050 Baustelleneinrichtung und -räumung, Roboter**
An- und Abtransport Roboter-Sanierungskolonne einschl. aller für die vertragsgemäße Durchführung der Arbeiten erforderlichen Geräte, Werkzeuge und sonstige Betriebsmittel.

Vorhalten und betreiben für die Zeitdauer der vertraglichen Ausführung.

Einschl. täglicher Reinigung der benutzten Straßen- und Wegeflächen bei Bedarf.

Die Vergütung erfolgt einmalig pro Haltung.
Menge: 40,000 St

**1.1.01.060 Erschwerniszulage zur Baustelleneinrichtung, Roboter**
Erschwerniszulage für die Reparatur von Kanälen mittels Roboter, bei denen das Einbringen des Roboters nur über Schächte außerhalb befestigter Straßen und Wege möglich ist. Einschließlich tragen der Gerätschaften von Hand sowie wieder abbauen.  Ein maximaler Abstand des Schachtes zur Aufstellfläche von 25 m ist mit einzukalkulieren.

Bei einem größeren Abstand wird der Einheitspreis linear erhöht.

Abrechnung je Haltung.
Menge: 5,000 St

**1.1.01.070 Baustelleneinrichtung und -räumung, Injektion**
An- und Abtransport Injektions-Sanierungskolonne einschl. aller für die vertragsgemäße Durchführung der Arbeiten erforderlichen Geräte, Werkzeuge und sonstige Betriebsmittel.

Vorhalten und betreiben für die Zeitdauer der vertraglichen Ausführung.

Einschl. täglicher Reinigung der benutzten Straßen- und Wegeflächen bei Bedarf.

Die Vergütung erfolgt einmalig pro Haltung.
Menge: 10,000 St

**1.1.01.080 Erschwerniszulage zur Baustelleneinrichtung, Injektion**
Erschwerniszulage für die Reparatur von Kanälen mittels Injektion, bei denen das Einbringen der Geräte nur über Schächte außerhalb befestigter Straßen und Wege möglich ist. Einschließlich tragen der Gerätschaften von Hand sowie wieder abbauen.  Ein maximaler Abstand des Schachtes zur Aufstellfläche von 25 m ist mit einzukalkulieren.

Bei einem größeren Abstand wird der Einheitspreis linear erhöht.

Abrechnung je Haltung.
Menge: 2,000 St

**1.1.01.090 Baustelleneinrichtung und -räumung, Renovierung**
An- und Abtransport Sanierungskolonne Schlauchlining einschl. aller für die vertragsgemäße Durchführung der Arbeiten erforderlichen Geräte, Werkzeuge und sonstige Betriebsmittel.

Vorhalten und betreiben für die Zeitdauer der vertraglichen Ausführung,

Einschl. täglicher Reinigung der benutzten Straßen- und Wegeflächen bei Bedarf.

Die Vergütung erfolgt einmalig pro Haltung.
Menge: 40,000 St

**1.1.01.100 Erschwerniszulage zur Baustelleneinrichtung, Renovierungen**
Erschwerniszulage für Renovierungsarbeiten in Kanälen bei denen das Einbringen der Sanierungstechnik nur über Schächte außerhalb befestigter Straßen und Wege möglich ist. Einschließlich tragen der Gerätschaften von Hand sowie wieder abbauen.  Ein maximaler Abstand des Schachtes zur Aufstellfläche von 25 m ist mit einzukalkulieren.

Bei einem größeren Abstand wird der Einheitspreis linear erhöht.

 Abrechnung je Haltung.
Menge: 5,000 St

**1.1.01.110 Baustelleneinrichtung und -räumung, Schachtsanierung**
An- und Abtransport Schachtsanierungskolonne einschl. aller für die vertragsgemäße Durchführung der Arbeiten erforderlichen Geräte, Werkzeuge und sonstige Betriebsmittel.

Vorhalten und betreiben für die Zeitdauer der vertraglichen Ausführung.

Einschl. täglicher Reinigung der benutzten Straßen- und Wegeflächen bei Bedarf.

Die Vergütung erfolgt einmalig pro Haltung.
Menge: 40,000 St

**1.1.01.120 Erschwerniszulage zur Baustelleneinrichtung, Schachtsanierung**
Erschwerniszulage für händische Sanierung in Schächten, die außerhalb befestigter Straßen und Wege liegen. Einschließlich tragen der Gerätschaften von Hand sowie wieder abbauen.  Ein maximaler Abstand des Schachtes zur Aufstellfläche von 25 m ist mit einzukalkulieren.

Bei einem größeren Abstand wird der Einheitspreis linear erhöht.

 Abrechnung je Schacht.
Menge: 5,000 St

#### Gewerk 1.2 Verkehrsführung und Beschilderung

*Hinweis: Vorbemerkungen*
Die Gebühren für die verkehrsrechtliche Anordnung (DIN 18329 Ziffer 4.2.3) sowie die Erstellung der für das Genehmigungsverfahren nötigen Verkehrszeichenpläne (DIN 18329 Ziffer 4.2.2) sind in die Positionen mit einzukalkulieren. Der Antrag ist frühzeitig, mind. 14 Tage vorher, beim FB31 einzureichen.

Der AN hat hierzu vor Baubeginn einen Ortstermin in Abstimmung mit dem AG oder dem von ihm beauftragten Vertreter und des zuständigen Sachgebietes Verkehrsangelegenheiten anzuberaumen. Die bei Schutz- und Sicherungsmaßnahmen zu verwendenden Absperrgeräte sind mit dem Firmennamen und der Telefonnummer des AN zu versehen.

##### Gruppe 1.2.01 Verkehrsführung

*Hinweis: Vorbemerkungen*
Verkehrssicherung und Verkehrsregelung nach StVO und VwV-StVO bei Arbeiten auf öffentlichen Straßen und unter Berücksichtigung der RSA 21, ASR A5.2 und auf Anordnung des zuständigen Sachgebiets Verkehrsangelegenheiten.

Der AN hat einen Verantwortlichen zur Absicherung von Arbeitsstellen an Straßen nach dem „Merkblatt über Rahmenbedingungen für erforderliche Fachkenntnisse zur Verkehrssicherung von Arbeitsstellen an Straßen“ (MVAS 99) beizustellen.

Maßnahmen zur Sicherung und Regelung des öffentlichen Verkehrs (DIN 18329) mit der erforderlichen Beschilderung und Beleuchtung einschl. Antransport, Vorhaltung, Wartung und Umsetzen der erforderl. Gebots-, Verbots-, Hinweisschilder usw. während der vertraglichen Bauzeit. Einschließlich aller Leistungen gem. DIN 18299 Ziffer 4.2.9 und 4.2.10.

**1.2.01.010 Halteverbotszone einrichten**
Einrichten einer Halteverbotszone mit 96 Stunden Vorlaufzeit zum Baubeginn.  Einschl. Antransport, Vorhaltung, Wartung und Umsetzen der erforderl. Gebots-, Verbots-, Hinweisschilder usw. während der Bauzeit. Nach Beendigung der Sanierungsarbeiten die aufgestellten Schilder, abbauen, abfahren und die benutzten Flächen in den ursprünglichen Zustand versetzen.

Einschl. einer Zusatzbeschilderung mit Angaben zu der Dauer und Uhrzeit.

Halteverbotszonen sind nur für die tatsächliche Einzelmaßnahme je Arbeitsstelle zulässig. Wenn die Arbeiten nicht zum Tag der Halteverbote durchgeführt werden können, sind diese anzupassen. Eine dauerhafte Einrichtung von Halteverboten ohne Sanierungstätigkeit ist nicht zulässig.

Die Dokumentation der geparkten Fahrzeuge (Fotos, gemäß DIN 18329 Ziffern 4.2.4) ist mit in die Position einzukalkulieren.

Abrechnung einmalig pro Haltung für alle auszuführenden Gewerke. Das mehrmalige inaktivieren/aktivieren der Halteverbotszonen bzw. abbauen/aufbauen für die einzelnen Gewerke ist in den EInheitspreis einzurechnen und wird nicht gesondert vergütet.
Menge: 40,000 St

**1.2.01.020 Umleitungsstrecke einrichten**
Einrichten, Vorhalten, Betreiben, Rückbauen einer Umleitungsstrecken mit Verkehrszeichen (max.10 Stück) und -einrichtungen mit Aufstellvorrichtungen, einschließlich Warnleuchten und Beleuchtung aufbauen oder an vorhandene Befestigungsträger anbringen, einschließlich An- und Abtransport und Sicherung beim Auf- und Abbau.
Menge: 2,000 St

**1.2.01.030 Absperrung nach Regelplan B I/15**
Absperrung nach Regelplan B 1/15 (Sperrung einer Straße).

Abrechnung einmalig pro Haltung für alle auszuführenden Gewerke.
Menge: 4,000 St

**1.2.01.040 Absperrung nach Regelplan B IV/1**
Absperrung nach Regelplan B IV/1 (Arbeitsstelle von kürzerer Dauer mit Einengung eines Fahrstreifens).

Abrechnung einmalig pro Haltung für alle auszuführenden Gewerke.
Menge: 30,000 St

**1.2.01.050 Absperrung nach Regelplan B IV/2**
Absperrung nach Regelplan B IV/2 (Arbeitsstelle von kürzerer Dauer auf Straße mit Vzul <= 50 km/h).

Abrechnung einmalig pro Haltung für alle auszuführenden Gewerke.
Menge: 3,000 St

**1.2.01.060 Absperrung nach Regelplan B IV/4**
Absperrung nach Regelplan B IV/4 (Zweistreifige Fahrbahn mit Kreisverkehr, Arbeitsstelle kürzerer Dauer).

Abrechnung einmalig pro Haltung für alle auszuführenden Gewerke.
Menge: 3,000 St

**1.2.01.070 Absperrschrankengitter**
Absperrschrankengitter, Höhe 1,0 m, inkl. Füße, zur Sicherung der Fußgänger gegen Gefahren aus den laufenden Sanierungsarbeiten nach Angabe der örtlichen Bauüberwachung aufstellen, vorhalten und unterhalten. Nach Beendigung der Bauarbeiten sind die Gitter abzubauen und abzufahren. Abgerechnet wird die festgestellte Zaunlänge gem. gemeinsamen Aufmaß in Gitterachse gemessen.
Menge: 30,000 lfm

##### Gruppe 1.2.02 Beschilderung

*Hinweis: Vorbemerkungen*
Verkehrszeichen und -einrichtungen innerhalb der Arbeitsstelle oder der Umleitungsstrecke, die nicht in den Regelplänen enthalten sind.

Ausführung gemäß Anordnung des Sachgebiets Verkehrsangelegenheiten.

**1.2.02.010 Gebots-, Verbots- u. Hinweisschilder**
Schilder in rückstrahlender Ausführung, anliefern, aufstellen, vorhalten, unterhalten und nach Beendigung der Arbeiten wieder beseitigen und abfahren.

Vergütet werden nur die Schilder, die zusätzlich zur Regelbeschilderung laut RSA 21 oder auf Anordnung der Bauüberwachung aufgestellt werden.
Menge: 20,000 St

**1.2.02.020 Leitbaken**
Leitbaken, doppelseitig, zur Sicherung und Führung des Verkehrs anliefern und nach Angabe vom AG oder dem von ihm beauftragten Vertreter aufstellen, vorhalten, unterhalten und nach Beendigung der Sanierungsarbeiten wieder abbauen und abfahren.

Die Leitbaken sind mit Warnleuchten gemäß RSA 21 zu versehen. Bei Längsabsperrungen kann auf Warnleuchten auf den Leitbaken verzichtet werden, wenn diese mit Folien der Bauart Typ II ( RA2 B/C) oder visuell gleichwertige Foliensystem versehen sind.

Vergütet werden nur die Baken, die zusätzlich zur Regelbeschilderung auf Anordnung vom AG oder dem von ihm beauftragten Vertreter aufgestellt werden.
Menge: 20,000 St

**1.2.02.030 Gebots-, Verbots- u. Hinweisschilder umsetzen**
Zusätzlich zur Regelbeschilderung aufgestellte Gebots-, Verbots- u. Hinweisschilder während der Bauzeit umsetzen.
Menge: 10,000 St

**1.2.02.040 Leitbaken umsetzen**
Zusätzlich zur Regelbeschilderung aufgestellte Leitbaken einschließlich eventueller Warnleuchten während der Bauzeit umsetzen.
Menge: 10,000 St

**1.2.02.050 Verkehrszeichen abdecken**
Abdeckung von Verkehrszeichen mit Abdeckplane, grau, RAL 7003, inkl. Befestigungsmaterial unter Aufrechterhaltung des Verkehrs aufbauen, soweit erforderlich umsetzen und abbauen.
Menge: 10,000 St

**1.2.02.060 Hinweistafeln von 1,00 bis 2,00 m²**
Hinweisschild bis 2 m² entsprechend der Vorgabe des Sachgebiets Verkehrsangelegenheiten beschriften, liefern einschließlich der Fundamente, standsicher aufstellen  und während der Bauzeit unterhalten. Nach Beendigung der Sanierungsarbeiten wieder abbauen, entsorgen und den alten Oberflächenzustand wiederherstellen.
Menge: 2,000 St

##### Gruppe 1.2.03 Verkehrsführung

#### Gewerk 1.3 Lichtsignalanlagen (LSA)

##### Gruppe 1.3.01 Lichtsignalanlagen (LSA)

*Hinweis: Vorbemerkungen*
Die Lichtsignalanlage ist standsicher aufzustellen, vorzuhalten, zu unterhalten und nach Beendigung der Sanierungsmaßnahme abzubauen und abzutransportieren

Einschließlich aller erforderlichen Standfüße, Pfosten und Fundamente. Beschädigte oder entfernte Elemente der Lichtsignalanlage sind zu ersetzen. Die benutzten Flächen sind ordnungsgemäß wieder herzustellen. Die LSA werden durch geprüfte Signalzeitenpläne geschaltet. Das Umsetzen der einzelnen Elemente der Ampelanlagen um bis zu 10 Meter infolge des Baufortschritts, um Arbeiten im Bereich der Ampeln auszuführen, ist einzurechnen. Die erforderlichen Anpassungen bei der Verkabelung und den Signalzeitenplänen ist einzurechnen.

**1.3.01.010 Lichtsignalanlage Typ A**
Antransport, Auf- und Abbau und Abtransport einer transportablen, verkabelten Lichtsignalanlage Typ A.

Gemäß den technischen Lieferbedingungen für transportable Lichtsignalanlagen. Einschließlich der signaltechnischen Unterlagen. Herstellen des Baustromanschlusses (230 Volt) einschließlich Kosten des örtlichen Energieversorgers.
Menge: 3,000 St

**1.3.01.020 Lichtsignalanlage Typ A vor- und unterhalten**
Lichtsignalanlage Typ A  vor- und unterhalten.
Menge: 15,000 d

#### Gewerk 1.4 Schutz vorh. Anlagen und Bauteile

##### Gruppe 1.4.01 Kalteinbaufähiges Mischgut

**1.4.01.010 Kalteinbaufähiges Mischgut einbauen und verdichten**
Lager- und kalteinbaufähiges bit. Mischgut verschiedener Körnung nach Angabe zur Anrampung der Bordanlagen und Schutz des Bürgersteigs unter Verwendung eines Trennvlieses einbauen und verdichten.

Nach Beendigung der Sanierungsmaßnahme ist das Material rückstandslos aufzunehmen und zur freien Verwendung des AN abzufahren und zu entsorgen.
Menge: 20,000 m

### Sanierungsart 2 Sanierungsbegleitende Arbeiten

#### Gewerk 2.1 Reinigung

##### Gruppe 2.1.01 Reinigung öffentlicher Kanäle

*Hinweis: Vorbemerkungen Reinigung öffentlicher Kanäle*
Durchführen einer HD-Kanalreinigung mit
 einem kombinierten Hochdruckspül- und Saugfahrzeug in
 einem für die anschließende Kanal-TV-Untersuchung oder
 Kanalsanierung notwendigen Maße einschließlich
Rückleiten des aufbereiteten Abwassers.

Zur Ausrüstung gehört ein 200 m langer HD-Schlauch, Umlenkrollen sowie ein genügend langer Saugschlauch.

Der Spüldruck ist dem baulichen Zustand der Kanalhaltung anzupassen (maximal 80 bis 100 bar an der Düse). Verschmutzungsgrad bis zu 10% der Nennweite. Bei einem Verschmutzungsgrad von über 10% (bezogen auf den Innendurchmesser des Rohres) ist der Auftraggeber oder dem von ihm beauftragten Vertreter im Vorfeld der Reinigung zu informieren.

Rotationsdüsen sind nicht zulässig.

Die Kanalreinigung ist im unmittelbaren Vorlauf  der
Kanal-TV-Untersuchung und der Sanierung durchzuführen.

Material:  Beton/ Steinzeug

Nennweite: DN 200 bis DN 800 und Ei 300/450 bis Ei 600/900
Schachttiefe: bis 5,00 m

Reinigung der gesamten Streckenlänge mehrfach (z.B. Grundreinigung, nach Hindernisbeseitigung, nach Vorfräsarbeiten, vor Reparatur, vor Schlauchlinereinbau).

Das anfallende Material ist der fachgerechten Entsorgung
zuzuführen. Die Entsorgungskosten trägt der AN.

Die Kosten der damit verbundenen und ggf. mehrfachen An- und Abfahrten, Einrichtungen sowie das mehrfache Reinigen im Zuge des Sanierungsfortschrittes sind in die Einheitspreise der entsprechenden Positionen einzurechnen.

Vergütet wird jeder Reinigungsvorgang z.B. Grundreinigung, nach Hindernisbeseitigung, nach Vorfräsarbeiten, vor Reparatur, vor Linereinbau.

**2.1.01.010 HD-Reinigung DN 200**
Durchführen einer HD-Kanalreinigung mit
 einem kombinierten Hochdruckspül- und Saugfahrzeug in Kanälen DN 200.
Menge: 300,000 m

**2.1.01.020 HD-Reinigung DN 250**
Durchführen einer HD-Kanalreinigung mit
 einem kombinierten Hochdruckspül- und Saugfahrzeug in Kanälen DN 250.
Menge: 300,000 m

**2.1.01.030 HD-Reinigung DN 300**
Durchführen einer HD-Kanalreinigung mit
 einem kombinierten Hochdruckspül- und Saugfahrzeug in Kanälen DN 300.
Menge: 1200,000 m

**2.1.01.040 HD-Reinigung DN 350**
Durchführen einer HD-Kanalreinigung mit
 einem kombinierten Hochdruckspül- und Saugfahrzeug in Kanälen DN 350.
Menge: 300,000 m

**2.1.01.050 HD-Reinigung DN 400**
Durchführen einer HD-Kanalreinigung mit
 einem kombinierten Hochdruckspül- und Saugfahrzeug in Kanälen DN 400.
Menge: 1200,000 m

**2.1.01.060 HD-Reinigung DN 500**
Durchführen einer HD-Kanalreinigung mit
 einem kombinierten Hochdruckspül- und Saugfahrzeug in Kanälen DN 500.
Menge: 900,000 m

**2.1.01.070 HD-Reinigung DN 600**
Durchführen einer HD-Kanalreinigung mit
 einem kombinierten Hochdruckspül- und Saugfahrzeug in Kanälen DN 600.
Menge: 300,000 m

**2.1.01.080 HD-Reinigung DN 700**
Durchführen einer HD-Kanalreinigung mit
 einem kombinierten Hochdruckspül- und Saugfahrzeug in Kanälen DN 700.
Menge: 300,000 m

**2.1.01.090 HD-Reinigung DN 800**
Durchführen einer HD-Kanalreinigung mit
 einem kombinierten Hochdruckspül- und Saugfahrzeug in Kanälen DN 800.
Menge: 300,000 m

**2.1.01.100 HD-Reinigung Ei 300/450**
Durchführen einer HD-Kanalreinigung mit
 einem kombinierten Hochdruckspül- und Saugfahrzeug in Kanälen Ei 300/450.
Menge: 300,000 m

**2.1.01.110 HD-Reinigung Ei 400/600**
Durchführen einer HD-Kanalreinigung mit
 einem kombinierten Hochdruckspül- und Saugfahrzeug in Kanälen Ei 400/600.
Menge: 300,000 m

**2.1.01.120 HD-Reinigung Ei 500/750**
Durchführen einer HD-Kanalreinigung mit
 einem kombinierten Hochdruckspül- und Saugfahrzeug in Kanälen Ei 500/750.
Menge: 300,000 m

**2.1.01.130 HD-Reinigung Ei 600/900**
Durchführen einer HD-Kanalreinigung mit
 einem kombinierten Hochdruckspül- und Saugfahrzeug in Kanälen Ei 600/900.
Menge: 300,000 m

**2.1.01.140 Mechanische Grundreinigung**
Mechanische Grundreinigung in Haltungen bis DN 250 im  Misch-,
 Schmutz- und Regenwasserkanälen.

Zu beseitigende Hindernisse können sein:

- Einragende Wurzel

- Verfestigte Ablagerungen

- Fette (Kämpfer-, Scheitel- und/oder Sohlbereich)

- Starke Verschmutzungen von über 50% des Haltungsquer
schnitts

Die oben genannten Hindernisse sind mit geeigneten für
 die mechanische Grundreinigung von Haltungen und  Leitungen
 zugelassenen Werkzeugen wie z.B. einer Kettenschleuder vorzunehmen. Des weiteren ist es notwendig, dass diese
 Arbeiten mit einem kombinierten Hochdruckspül- und
 -saugfahrzeug begleitet und durchgeführt werden.

Das
 anfallende Material ist der fachgerechten Entsorgung
 zuzuführen.
 Das für die Durchführung notwendige
 Hochdruckspülfahrzeug ist in diese Position mit
  einzurechnen und wird nicht gesondert vergütet.

Der Nachweis über die durchgeführten Arbeiten ist
 durch eine Kanal-TV-Inspektion (vorher/ nachher) zu
 protokollieren.

Nur auf Anweisung des  AG oder dem von ihm beauftragten Vertreter.

Vom Bieter einzutragen:

Mechanisches Reinigungssystem: '....................................................'

Hersteller '....................................................'
Menge: 10,000 h

**2.1.01.150 Zulage: erhöhte Verschmutzung über 10% bis 30%**
Zulage Verschmutzungsgrad

Für einen erhöhten Verschmutzungsgrad über
 10%
 bis 30%.

Vor Durchführung der Arbeiten ist
der
 AG oder dem von ihm beauftragten Vertreter zu informieren und die weitere
Vorgehensweise
 abzustimmen.
Menge: 200,000 m

**2.1.01.160 Zulage: erhöhte Verschmutzung über 30% bis 50%**
Zulage Verschmutzungsgrad

Für einen erhöhten Verschmutzungsgrad über
 30%
 bis 50%.

Vor Durchführung der Arbeiten ist
der
 AG oder dem von ihm beauftragten Vertreter zu informieren und die weitere
Vorgehensweise
 abzustimmen.
Menge: 100,000 m

##### Gruppe 2.1.02 Reinigung Anschlussleitungen

*Hinweis: Vorbemerkungen Reinigung Anschlussleitungen*
Durchführen einer HD-Leitungsreinigung in Anschlussleitungen
mit einem kombinierten Hochdruckspülfahrzeug in einem für die anschließende Kanal-TV-Untersuchung oder Kanalsanierung notwendigen Maße.

Die Kanalreinigung ist im unmittelbaren Vorlauf vor der Kanal-TV-Untersuchung oder der Sanierung durchzuführen.
Verschmutzungsgrad bis zu 10% der Nennweite. Bei einem Verschmutzungsgrad von über 10% (bezogen auf den Innendurchmesser des Rohres) ist der Auftraggeber oder dem von ihm beauftragten Vertreter im Vorfeld der Reinigung zu informieren.

Einschließlich Material, Transport und Entsorgung des Spülwassers und der Feststoffe und aller zugehörigen Arbeiten.

Nennweite: DN 100 bis DN 200
Schachttiefe: bis 5,00 m

Die Kosten der damit verbundenen und ggf. mehrfachen An- und Abfahrten, Einrichtungen im Zuge des Sanierungsfortschrittes sind in die Einheitspreise der entsprechenden Positionen einzurechnen.

Vergütet wird jeder Reinigungsvorgang z.B. Grundreinigung, nach Hindernisbeseitigung, nach Vorfräsarbeiten, vor Reparatur, vor Linereinbau

**2.1.02.010 HD-Reinigung Leitungen DN 100**
Durchführen einer HD-Leitungsreinigung in Anschlussleitungen
DN 100.
Menge: 30,000 m

**2.1.02.020 HD-Reinigung Leitungen DN 125**
Durchführen einer HD-Leitungsreinigung in Anschlussleitungen
DN 125.
Menge: 30,000 m

**2.1.02.030 HD-Reinigung Leitungen DN 150**
Durchführen einer HD-Leitungsreinigung in Anschlussleitungen
DN 150.
Menge: 30,000 m

**2.1.02.040 HD-Reinigung Leitungen DN 200**
Durchführen einer HD-Leitungsreinigung in Anschlussleitungen
DN 200.
Menge: 30,000 m

**2.1.02.050 Mechanische Grundreinigung**
Mechanische Grundreinigung in Anschlussleitungen bis einschließlich DN 200.
Zu beseitigende Hindernisse können sein:

- Einragende Wurzel
- Verfestigte Ablagerungen
- Fette (Kämpfer-, Scheitel- und/oder Sohlbereich)
- Starke Verschmutzungen von über 50% des Leitungsquerschnitts

Die oben genannten Hindernisse sind mit geeigneten für die mechanische Grundreinigung von Haltungen und  Leitungen zugelassenen Werkzeugen wie z.B. einer Kettenschleuder vorzunehmen. Des weiteren ist es notwendig, dass diese Arbeiten mit einem kombinierten Hochdruckspül- und  -saugfahrzeug begleitet und durchgeführt werden.

Das  anfallende Material ist der fachgerechten Entsorgung zuzuführen. Das für die Durchführung notwendige Hochdruckspülfahrzeug ist in diese Position mit einzurechnen und wird nicht gesondert vergütet.

Der Nachweis über die durchgeführten Arbeiten ist durch eine Kanal-TV-Inspektion (vorher/ nachher) zu protokollieren.

Nur auf Anweisung des  AG oder dem von ihm beauftragten Vertreter.

Vom Bieter einzutragen:
Mechanisches  Reinigungssystem: '....................................................'

Hersteller '....................................................'
Menge: 3,000 h

**2.1.02.060 Zulage: erhöhte Verschmutzung über 10% bis 30%**
Zulage Verschmutzungsgrad

Für einen erhöhten Verschmutzungsgrad über
 10%
 bis 30%.

Vor Durchführung der Arbeiten ist
der
 AG oder dem von ihm beauftragten Vertreter zu informieren und die weitere
Vorgehensweise
 abzustimmen.
Menge: 30,000 m

**2.1.02.070 Zulage: erhöhte Verschmutzung über 30% bis 50%**
Zulage Verschmutzungsgrad

Für einen erhöhten Verschmutzungsgrad über
 30%
 bis 50%.

Vor Durchführung der Arbeiten ist
der
 AG oder dem von ihm beauftragten Vertreter zu informieren und die weitere
Vorgehensweise
 abzustimmen.
Menge: 15,000 m

##### Gruppe 2.1.03 Schachtreinigung

**2.1.03.010 Schächte reinigen**
Durchführen einer HD-Reinigung für Schächte aus
 Mauerwerk oder Beton mit
 Hochdruckwasserstrahlen > 80 bar

Die Schachtreinigung ist im unmittelbaren Vorlauf  der  Kanalsanierung durchzuführen.

Einschließlich Material, Transport und Entsorgung der Feststoffe und aller zugehörigen
Arbeiten.

Abwasserart:  Mischwasser

Lichte Weite des Schachtes bis 1200 mm

Schachttiefe: bis 5,00 m

Abrechnung: einmalig pro Schacht für alle durchzuführenden Arbeiten
Menge: 60,000 St

**2.1.03.020 Schachtbauwerke reinigen**
Durchführen einer HD-Reinigung für Schachtbauwerke aus
 Mauerwerk oder Beton mit
 Hochdruckwasserstrahlen > 80 bar.

Die Schachtreinigung ist im unmittelbaren Vorlauf der  Kanalsanierung durchzuführen.

Einschließlich Material, Transport und Entsorgung der Feststoffe und aller zugehörigen
Arbeiten.

Abwasserart: Mischwasser

Schachtbauwerk mit Abmessungen
'2,50m x 2,50 m'

Schachttiefe: bis 5,00 m

Abrechnung: einmalig pro Schachtbauwerk für alle durchzuführenden Arbeiten
Menge: 100,000 m2

#### Gewerk 2.2 Kalibrierung und optische Inspektion

##### Gruppe 2.2.01 TV-Inspektion öffentlicher Kanäle vor der Sanierung

*Hinweis: Vorbemerkungen Kanal-TV-Inspektion*
Optische Inspektion des Altkanals mit einem ferngesteuerten, dreh-  und schwenkbaren Farbkamerasystem (laterales TV-Inspektionsystem) mit EDV-gestützter Kodierung zur Feststellung des IST-Zustandes und vor Durchführung von Sanierungsarbeiten.
Vor der Inspektion erhält der AN eine XML-Datei (Format A) vom AG. Diese Datei ist zwingend vor der Inspektion in das Inspektionsprogramm als Grundlage für die Inspektion einzulesen.

Bei Gegenbefahrungen ist hinter der Haltungsnummer ein _G zu setzen.

Grundlage für die TV-Inspektion sind folgende Normen und Vorschriften in der aktuellen Fassung:

- DWA-M 149-2
- DWA-M 149-5
- DWA-M 149-8
- DIN EN 13508-2

Die Inspektionsdaten sind im DWA-M 150 Typ B, XML-Format, Stand April 2010 (nach DWA 2013) zu erstellen.

Rohrdurchmesser: DN 200 bis DN 800 und Ei 300/450 bis Ei 600/900

Kamerasystemanforderungen:
- Farb-Dreh-Schwenkkopf-Kamera
- lageaufrechtes Bild
- Blickrichtung:  horizontal  270 Grad
 - Blickrichtung:  radial  360 Grad

Die Längenmesseinrichtung muss die Länge der abgefahrenen Strecke auf +/- 10 cm genau messen können. Es sind unbedingt die Schacht- und Haltungsbezeichnungen aus den vom AG übergebenen Bestandsplänen zu verwenden. Der Auftragnehmer haftet für die Richtigkeit der übergebenen Unterlagen. Fehlerhafte oder mangelhafte Daten werden nicht anerkannt und akzeptiert und sind durch den Auftragnehmer nachzubessern. Neue Schachtbezeichnungen (z.B. für verdeckte Schächte) dürfen nur nach Rücksprache mit dem AG oder dem von ihm beauftragten Vertreter vergeben werden.

Die Übergabe der Inspektionsdokumentation (digitaler Film, digitale Fotos, digitale Haltungsberichte mit Fotos) erfolgt über einen vom AN bereitgestellten Datenträger.

Sämtliche Nebenkosten und Betriebsstoffe sind in den Einheitspreis einzurechnen.

Die Protokollierung bzw. Dokumentation ist dem AG oder dem von ihm beauftragten Vertreter spätestens 14 Tage nach Durchführung auszuhändigen.

Die Inspektion ist nach den Vorgaben der Stadt Recklinghausen (siehe Anlage) durchzuführen.

**2.2.01.010 Kanal-TV-Inspektion vor der Sanierung, DN 200**
Optische Inspektion des Altkanals DN 200.
Menge: 100,000 m

**2.2.01.020 Kanal-TV-Inspektion vor der Sanierung, DN 250**
Optische Inspektion des Altkanals DN 250.
Menge: 100,000 m

**2.2.01.030 Kanal-TV-Inspektion vor der Sanierung, DN 300**
Optische Inspektion des Altkanals DN 300.
Menge: 400,000 m

**2.2.01.040 Kanal-TV-Inspektion vor der Sanierung, DN 350**
Optische Inspektion des Altkanals DN 350.
Menge: 100,000 m

**2.2.01.050 Kanal-TV-Inspektion vor der Sanierung, DN 400**
Optische Inspektion des Altkanals DN 400.
Menge: 400,000 m

**2.2.01.060 Kanal-TV-Inspektion vor der Sanierung, DN 500**
Optische Inspektion des Altkanals DN 500.
Menge: 300,000 m

**2.2.01.070 Kanal-TV-Inspektion vor der Sanierung, DN 600**
Optische Inspektion des Altkanals DN 600.
Menge: 100,000 m

**2.2.01.080 Kanal-TV-Inspektion vor der Sanierung, DN 700**
Optische Inspektion des Altkanals DN 700.
Menge: 100,000 m

**2.2.01.090 Kanal-TV-Inspektion vor der Sanierung, DN 800**
Optische Inspektion des Altkanals DN 800.
Menge: 100,000 m

**2.2.01.100 Kanal-TV-Inspektion vor der Sanierung, Ei 300/450**
Optische Inspektion des Altkanals Ei 300/450.
Menge: 100,000 m

**2.2.01.110 Kanal-TV-Inspektion vor der Sanierung, Ei 400/600**
Optische Inspektion des Altkanals Ei 400/600.
Menge: 100,000 m

**2.2.01.120 Kanal-TV-Inspektion vor der Sanierung, Ei 500/750**
Optische Inspektion des Altkanals Ei 500/750.
Menge: 100,000 m

**2.2.01.130 Kanal-TV-Inspektion vor der Sanierung, Ei 600/900**
Optische Inspektion des Altkanals Ei 600/900.
Menge: 100,000 m

##### Gruppe 2.2.02 Kanal-TV-Inspektion Anschlussleitungen vor der Sanierung

*Hinweis: Vorbemerkungen Kanal-TV-Inspektion Anschlussleitungen*
TV-Inspektion und Verlaufsmessung von Anschlussleitungen und samtlicher Unterverzweigungen mittels Satellitentechnik vom Hauptkanal aus, einschließlich An- und Abfahrt, Vorhaltung und Betrieb.
Vor der Inspektion erhält der AN eine XML-Datei (Format A) vom AG. Diese Datei ist zwingend vor der Inspektion in das Inspektionsprogramm als Grundlage für die Inspektion einzulesen.

Grundlage für die TV-Inspektion sind folgende Normen und Vorschriften in der aktuellen Fassung:

- DWA-M 149-2
- DWA-M 149-5
- DWA-M 149-8
- DIN EN 13508-2
Die Inspektionsdaten sind im DWA-M 150 Typ B, XML-Format, Stand April 2010 (nach DWA 2013) zu erstellen.

In diese Position sind alle erforderlichen Geräte sowie Personal in erforderlicher Anzahl einzurechnen. Die Satellitenkamera muss vom Hauptkanal aus durch 90 Grad-Bögen fahren können.

Einsatz eines abbiegefähigen Kamerasystem (Kieler Stäbchen, Lindauer Schere etc.)

Nennweite Leitung: DN 100 bis DN 200
Hauptkanal DN 200 bis DN 800 und Ei 300/450 bis 500/750

Die Längenmesseinrichtung muss die Länge der abgefahrenen Strecke auf +/- 10 cm genau messen können. Es sind unbedingt die Schacht- und Haltungsbezeichnungen aus den vom AG übergebenen Bestandsplänen zu verwenden. Der Auftragnehmer haftet für die Richtigkeit der übergebenen Unterlagen. Fehlerhafte oder mangelhafte Daten werden nicht anerkannt und akzeptiert und sind durch den Auftragnehmer nachzubessern. Neue Schachtbezeichnungen (z.B. für verdeckte Schächte) dürfen nur nach Rücksprache mit dem AG oder dem von ihm beauftragten Vertreter vergeben werden.

Die Übergabe der Inspektionsdokumentation (digitaler Film, digitale Fotos, digitale Haltungsberichte mit Fotos) erfolgt über einen vom AN bereitgestellten Datenträger.

Die Protokollierung bzw. Dokumentation ist dem AG oder dem von ihm beauftragten Vertreter spätestens 14 Tage nach Durchführung auszuhändigen.

Die Inspektion ist nach den Vorgaben der Stadt Recklinghausen (siehe Anlage) durchzuführen.

**2.2.02.010 TV - Kanalinspektion Anschlussleitungen DN 100 aus dem Hauptkanal**
TV- Inspektion und Verlaufsmessung von Anschlussleitungen
und samtlicher Unterverzweigungen DN 100.
Menge: 10,000 m

**2.2.02.020 TV - Kanalinspektion Anschlussleitungen DN 125 aus dem Hauptkanal**
TV- Inspektion und Verlaufsmessung von Anschlussleitungen
und samtlicher Unterverzweigungen DN 125.
Menge: 10,000 m

**2.2.02.030 TV - Kanalinspektion Anschlussleitungen DN 150 aus dem Hauptkanal**
TV- Inspektion und Verlaufsmessung von Anschlussleitungen
und samtlicher Unterverzweigungen DN 150.
Menge: 200,000 m

**2.2.02.040 TV - Kanalinspektion Anschlussleitungen DN 200 aus dem Hautpkanal**
TV- Inspektion und Verlaufsmessung von Anschlussleitungen
und samtlicher Unterverzweigungen DN 200.
Menge: 20,000 m

**2.2.02.050 Überprüfung des Betriebszustandes vorh. Zuläufe <= DN 200**
Überprüfung vorhandener Anschlüsse <= DN 200 auf ihren Betriebszustand und ihren Verlauf. Die Betrieblichkeit der jeweiligen Leitung mittels Befahrung/Schiebekamera prüfen.

In den Einheitspreis mit einzurechnen sind alle für die Durchführung der Arbeiten erforderlichen Personal-, Material - und Gerätekosten.
Es ist keine Zustandserfassung (Kodierung der Schäden) erforderlich.

Einzurechnen ist eine Länge der Anschlussleitung bis 5 m.
Menge: 5,000 St

##### Gruppe 2.2.03 Kalibrierung von Kanälen

*Hinweis: Vorbemerkungen Kalibrierung von Kanälen*
Elektrooptische/mechanische softwaregestützte Kalibrierung des Kanals zur Bestimmung der tatsächlichen Profilmaße und der Kanalumfangmaße und ggf. vorhandener  Imperfektionen über die gesamte Kanallänge einschl. Dokumentation.

Rohrdurchmesser: DN 200 bis DN 800 und Ei 300/450 bis Ei 600/900

Einschließlich
- An- und Abtransport der Messkolonne und -geräte
- Vorhalten und betreiben für die Zeitdauer der vertraglichen Ausführung
- Umsetzen zu den jeweiligen Einsatzstellen
- Vorbereitung der Vermessung
- Bereinigen/Aufbereitung der Kalibrier-Messdaten

Die Protokollierung bzw. Dokumentation ist dem AG oder dem von ihm beauftragten Vertreter spätestens 14 Tage nach Durchführung auszuhändigen.

Vor der Bestellung des Schlauches über die gesamte zu renovierende Strecke hinweg ist eine Kalibrierung des Altkanals hinsichtlich des tatsächlichen Innendurchmessers und möglicher Verformungen mit geeigneter Technik zur Bestimmung der Nennweite und ggf. vorhandener Imperfektionen über die gesamte Haltungslänge, einschl. Dokumentation der Mindest-, Maximal- und Mittelwerte im Kalibrierprotokoll.

Eine Bereinigung / Aufbereitung der Kalibrier-Messdaten in Kanälen DN 200 bis DN 800 und Ei 300/450 bis Ei 600/900 zur korrekten Min/Max/Mittelwertbestimmung mit Messdatenauswertung und Dokumentation für die maßgebenden Querschnitte hinsichtlich Profilhöhe und -breite, Umfangsmaße mit Maßvarianz, Querschnittsmaßveränderung (Stationsangabe), Verformung bzw. Ovalisierung ist einzurechnen.

Die digitale Dokumentation ist vor Bestellung des Schlauches dem AG oder dem von ihm beauftragten Vertreter vorzulegen.

**2.2.03.010 Kalibrierung von Kanälen DN 200**
Kalibrierung des Kanals DN 200.

Vom Bieter einzutragen:
Eingesetztes System: '....................................................'
Menge: 100,000 m

**2.2.03.020 Kalibrierung von Kanälen DN 250**
Kalibrierung des Kanals DN 250.

Vom Bieter einzutragen:
Eingesetztes System: '....................................................'
Menge: 100,000 m

**2.2.03.030 Kalibrierung von Kanälen DN 300**
Kalibrierung des Kanals DN 300.

Vom Bieter einzutragen:
Eingesetztes System: '....................................................'
Menge: 400,000 m

**2.2.03.040 Kalibrierung von Kanälen DN 350**
Kalibrierung des Kanals DN 350.

Vom Bieter einzutragen:
Eingesetztes System: '....................................................'
Menge: 100,000 m

**2.2.03.050 Kalibrierung von Kanälen DN 400**
Kalibrierung des Kanals DN 400.

Vom Bieter einzutragen:
Eingesetztes System: '....................................................'
Menge: 400,000 m

**2.2.03.060 Kalibrierung von Kanälen DN 500**
Kalibrierung des Kanals DN 500.

Vom Bieter einzutragen:
Eingesetztes System: '....................................................'
Menge: 300,000 m

**2.2.03.070 Kalibrierung von Kanälen DN 600**
Kalibrierung des Kanals DN 600.

Vom Bieter einzutragen:
Eingesetztes System: '....................................................'
Menge: 100,000 m

**2.2.03.080 Kalibrierung von Kanälen DN 700**
Kalibrierung des Kanals DN 700.

Vom Bieter einzutragen:
Eingesetztes System: '....................................................'
Menge: 100,000 m

**2.2.03.090 Kalibrierung von Kanälen DN 800**
Kalibrierung des Kanals DN 800.

Vom Bieter einzutragen:
Eingesetztes System: '....................................................'
Menge: 100,000 m

**2.2.03.100 Kalibrierung von Kanälen Ei 300/450**
Kalibrierung des Kanals Ei 300/450.

Vom Bieter einzutragen:
Eingesetztes System: '....................................................'
Menge: 100,000 m

**2.2.03.110 Kalibrierung von Kanälen Ei 400/600**
Kalibrierung des Kanals Ei 400/600.

Vom Bieter einzutragen:
Eingesetztes System: '....................................................'
Menge: 100,000 m

**2.2.03.120 Kalibrierung von Kanälen Ei 500/750**
Kalibrierung des Kanals Ei 500/750.

Vom Bieter einzutragen:
Eingesetztes System: '....................................................'
Menge: 100,000 m

**2.2.03.130 Kalibrierung von Kanälen Ei 600/900**
Kalibrierung des Kanals Ei 600/900.

Vom Bieter einzutragen:
Eingesetztes System: '....................................................'
Menge: 100,000 m

#### Gewerk 2.3 Abwasserlenkung

##### Gruppe 2.3.01 Abwasserlenkung

*Hinweis: Vorbemerkungen zur Abwasserlenkung*
Grundsätzlich sind die Sanierungsarbeiten in den Kanalisationsanlagen bei Trockenwetter und im abwasserfreien Zustand auszuführen, wobei die Vorflut des Hauptkanals bzw. der Anschlussleitungen mittels provisorischer Abwasserlenkung aufrecht zu erhalten ist.

Der ordnungsgemäße Betrieb der Abwasserlenkung, der Pumpen und Schläuche während der Dauer der Sanierungsmaßnahme müssen vom AN sichergestellt werden.  Beim Absperren und Überpumpen von Anschlussleitungen hat der AN dafür Sorge zu tragen, dass kein Rückstau in die Kellerräume der Anlieger auftreten kann. Aus den o.g. Forderungen resultieren regelmäßige Kontrollen, Warneinrichtungen und die Wartung der Einrichtungen.

Der AN haftet für alle Schäden und Folgeschäden, die infolge unsachgemäßer Abwasserlenkung entstehen.
Der AN hat Abwasserlenkungsmaßnahmen und ggf. die eingeschränkte Grundstücksentwässerung mit den Anliegern sowie mit dem AG oder dem von ihm beauftragten Vertreter  und der zuständigen Verkehrsbehörde abzustimmen. Insbesondere hat sich der AN im Rahmen der Baustellenvorbereitung mit den Anliegern über den Zugangszeitpunkt zu den Kellerräumen und den Entsorgungseinrichtungen abzustimmen.

Die endgültige Abstimmung der Abwasserlenkung hat vor Beginn durch eine gemeinsame Begehung mit dem
AG oder dem von ihm beauftragten Vertreter zu erfolgen.  Der Aufbau einer Abwasserlenkung ist mit digitalen Bildern verwechslungsfrei zu dokumentieren und gilt als Nachweis.

Wenn vom Amtsvorschlag abgewichen wird, hat der AN sich die von Ihm vorgesehenen Leistungen vom AG bestätigen zu lassen.

**2.3.01.010 Einrichten Abwasserlenkung bis 15 l/s**
Gestellen, Einbau und Ausbau einer Einrichtung zur allgemeinen Abwasserüberleitung bestehend aus allen für die Abwasserlenkung notwendigen Absperrblasen, Pumpenanlagen und schallgedämpften Stromaggregaten für einen Abwasseranfall bis 15 l/s, einschl. Vorhalten von Reservepumpen und -aggregaten.

Förderhöhe bis 5 m

Abrechnung je Einbau im Schacht.
Menge: 20,000 St

**2.3.01.020 Einrichten Abwasserlenkung >15 l/s bis 30 l/s**
Gestellen, Einbau und Ausbau einer Einrichtung zur allgemeinen Abwasserüberleitung bestehend aus allen für die Abwasserlenkung notwendigen Absperrblasen, Pumpenanlagen und schallgedämpften Stromaggregaten für einen Abwasseranfall >15 l/s bis 30 l/s, einschl. Vorhalten von Reservepumpen und -aggregaten.

Förderhöhe bis 5 m

Abrechnung je Einbau im Schacht.
Menge: 10,000 St

**2.3.01.030 Einrichten Abwasserlenkung >30 l/s bis 50 l/s**
Gestellen, Einbau und Ausbau einer Einrichtung zur allgemeinen Abwasserüberleitung bestehend aus allen für die Abwasserlenkung notwendigen Absperrblasen, Pumpenanlagen und schallgedämpften Stromaggregaten für einen Abwasseranfall >30 l/s bis 50 l/s, einschl. Vorhalten von Reservepumpen und -aggregaten.
Förderhöhe bis 5 m

Abrechnung je Einbau im Schacht.
Menge: 5,000 St

**2.3.01.040 Schläuche und Rohrleitungen bis 15 l/s**
Gestellen, Einbau und Ausbau von Schläuchen und/oder Rohrleitungen nach Wahl des AN in erforderlicher Länge bzw. Anzahl und Durchmesser, bis zum entsprechenden Vorflutkanal sowie der erforderlichen Armaturen für einen Abwasseranfall bis 15 l/s.
Menge: 1000,000 m

**2.3.01.050 Schläuche und Rohrleitungen >15 l/s bis 30 l/s**
Gestellen, Einbau und Ausbau von Schläuchen und/oder Rohrleitungen nach Wahl des AN in erforderlicher Länge bzw. Anzahl und Durchmesser, bis zum entsprechenden Vorflutkanal sowie der erforderlichen Armaturen für einen Abwasseranfall >15 l/s bis 30 l/s.
Menge: 500,000 m

**2.3.01.060 Schläuche und Rohrleitungen >30 l/s bis 50 l/s**
Gestellen, Einbau und Ausbau von Schläuchen und/oder Rohrleitungen nach Wahl des AN in erforderlicher Länge bzw. Anzahl und Durchmesser, bis zum entsprechenden Vorflutkanal sowie der erforderlichen Armaturen für einen Abwasseranfall >30 l/s bis 50 l/s.
Menge: 250,000 m

**2.3.01.070 Betreiben Abwasserlenkung bis 15 l/s**
Betreiben und Unterhalten der Abwasserlenkung bis 15 l/s einschl. aller anfallenden Wartungs- und Reparaturarbeiten.
Menge: 80,000 h

**2.3.01.080 Betreiben Abwasserlenkung >15 l/s bis 30 l/s**
Betreiben und Unterhalten der Abwasserlenkung >15 l/s bis 30 l/s einschl. aller anfallenden Wartungs- und Reparaturarbeiten.
Menge: 40,000 h

**2.3.01.090 Betreiben Abwasserlenkung >30 l/s bis 50 l/s**
Betreiben und Unterhalten der Abwasserlenkung >30 l/s bis 50 l/s einschl. aller anfallenden Wartungs- und Reparaturarbeiten.
Menge: 20,000 h

**2.3.01.100 Abwasserlenkung Anschlüsse <= DN 200**
Abwasserlenkung für Anschlussleitungen <= DN 200 auf dem Sanierungsabschnitt.
Die Abwasserlenkung ist bevorzugt über Revisionsöffnungen auszuführen. Soweit die Abwasserlenkung durch Rückstau erfolgen kann, muss eine Überwachung der Wasserstände in den unterbrochenen Kanälen und Leitungen entsprechend der maximal zulässigen Rückstauhöhen dauerhaft sichergestellt werden.  Darüber hinaus hat sich der AN vor Ort darüber Klarheit zu verschaffen, wie die Sicherung der durch die Sanierung unmittelbar ausser Betrieb genommenen Anschlüsse gewährleistet werden kann und dies in seine Abwasserlenkungsmaßnahmen einzubeziehen.

Abrechnung je Anschluss
Menge: 300,000 St

**2.3.01.110 Absperrelement Zulaufkanal DN 200 bis DN 300, Rückstau**
Einbau, Vorhalten und Ausbauen von Absperrelementen  (pneumatische Durchgangsblasen) in Zulaufkanälen DN 200 bis DN 300 zum Einstau des Abwassers ohne Pumpeneinsatz.

Bei der Abwasserlenkung durch Rückstau muss eine Überwachung der Wasserstände in dem unterbrochenen Kanal entsprechend der maximal zulässigen Rückstauhöhen dauerhaft sichergestellt werden.

Die Abrechnung erfolgt einmal pro abzusperrendem Zulauf.  Das mehrmalige Ein- und Ausbauen im Zuge des Baufortschritts ist mit einzukalkulieren.
Menge: 20,000 St

**2.3.01.120 Absperrelement Zulaufkanal DN 350 bis DN 550, Rückstau**
Einbau, Vorhalten und Ausbauen von Absperrelementen  (pneumatische Durchgangsblasen) in Zulaufkanälen DN 350 bis DN 550 zum Einstau des Abwassers ohne Pumpeneinsatz.

Bei der Abwasserlenkung durch Rückstau muss eine Überwachung der Wasserstände in dem unterbrochenen Kanal entsprechend der maximal zulässigen Rückstauhöhen dauerhaft sichergestellt werden.

Die Abrechnung erfolgt einmal pro abzusperrendem Zulauf.  Das mehrmalige Ein- und Ausbauen im Zuge des Baufortschritts ist mit einzukalkulieren.
Menge: 10,000 St

**2.3.01.130 Absperrelement Zulaufkanal DN 600 bis DN 700, Rückstau**
Einbau, Vorhalten und Ausbauen von Absperrelementen  (pneumatische Durchgangsblasen) in Zulaufkanälen DN 600 bis DN 700 zum Einstau des Abwassers ohne Pumpeneinsatz.

Bei der Abwasserlenkung durch Rückstau muss eine Überwachung der Wasserstände in dem unterbrochenen Kanal entsprechend der maximal zulässigen Rückstauhöhen dauerhaft sichergestellt werden.

Die Abrechnung erfolgt einmal pro abzusperrendem Zulauf.  Das mehrmalige Ein- und Ausbauen im Zuge des Baufortschritts ist mit einzukalkulieren.
Menge: 3,000 St

**2.3.01.140 Absperrelement Zulaufkanal DN 800, Rückstau**
Einbau, Vorhalten und Ausbauen von Absperrelementen  (pneumatische Durchgangsblasen) in Zulaufkanälen DN 800 zum Einstau des Abwassers ohne Pumpeneinsatz.

Bei der Abwasserlenkung durch Rückstau muss eine Überwachung der Wasserstände in dem unterbrochenen Kanal entsprechend der maximal zulässigen Rückstauhöhen dauerhaft sichergestellt werden.

Die Abrechnung erfolgt einmal pro abzusperrendem Zulauf.  Das mehrmalige Ein- und Ausbauen im Zuge des Baufortschritts ist mit einzukalkulieren.
Menge: 2,000 St

**2.3.01.150 Absperrelement Zulaufkanal Ei 300/450, Rückstau**
Einbau, Vorhalten und Ausbauen von Absperrelementen  (pneumatische Durchgangsblasen) in Zulaufkanälen Ei 300/450 zum Einstau des Abwassers ohne Pumpeneinsatz.

Bei der Abwasserlenkung durch Rückstau muss eine Überwachung der Wasserstände in dem unterbrochenen Kanal entsprechend der maximal zulässigen Rückstauhöhen dauerhaft sichergestellt werden.

Die Abrechnung erfolgt einmal pro abzusperrendem Zulauf.  Das mehrmalige Ein- und Ausbauen im Zuge des Baufortschritts ist mit einzukalkulieren.
Menge: 2,000 St

**2.3.01.160 Absperrelement Zulaufkanal Ei 400/600, Rückstau**
Einbau, Vorhalten und Ausbauen von Absperrelementen  (pneumatische Durchgangsblasen) in Zulaufkanälen Ei 400/600 zum Einstau des Abwassers ohne Pumpeneinsatz.

Bei der Abwasserlenkung durch Rückstau muss eine Überwachung der Wasserstände in dem unterbrochenen Kanal entsprechend der maximal zulässigen Rückstauhöhen dauerhaft sichergestellt werden.

Die Abrechnung erfolgt einmal pro abzusperrendem Zulauf.  Das mehrmalige Ein- und Ausbauen im Zuge des Baufortschritts ist mit einzukalkulieren.
Menge: 2,000 St

**2.3.01.170 Absperrelement Zulaufkanal Ei 500/750, Rückstau**
Einbau, Vorhalten und Ausbauen von Absperrelementen  (pneumatische Durchgangsblasen) in Zulaufkanälen Ei 500/750 zum Einstau des Abwassers ohne Pumpeneinsatz.

Bei der Abwasserlenkung durch Rückstau muss eine Überwachung der Wasserstände in dem unterbrochenen Kanal entsprechend der maximal zulässigen Rückstauhöhen dauerhaft sichergestellt werden.

Die Abrechnung erfolgt einmal pro abzusperrendem Zulauf.  Das mehrmalige Ein- und Ausbauen im Zuge des Baufortschritts ist mit einzukalkulieren.
Menge: 2,000 St

**2.3.01.180 Absperrelement Zulaufkanal Ei 600/900, Rückstau**
Einbau, Vorhalten und Ausbauen von Absperrelementen  (pneumatische Durchgangsblasen) in Zulaufkanälen Ei 600/900 zum Einstau des Abwassers ohne Pumpeneinsatz.

Bei der Abwasserlenkung durch Rückstau muss eine Überwachung der Wasserstände in dem unterbrochenen Kanal entsprechend der maximal zulässigen Rückstauhöhen dauerhaft sichergestellt werden.

Die Abrechnung erfolgt einmal pro abzusperrendem Zulauf.  Das mehrmalige Ein- und Ausbauen im Zuge des Baufortschritts ist mit einzukalkulieren.
Menge: 2,000 St

**2.3.01.190 Rohrbrücke herstellen**
Rohrbrücke herstellen, als Teil der Anlagen zur Abwasserlenkung antransportieren, aufbauen, kontrollieren, abbauen und abtransportieren.
Max. Nennweite der Rohrleitung DN 200
Mit statischem Nachweis

Lichte Länge bis 7,0 m
Lichte Höhe 4,5 m
Menge: 3,000 St

**2.3.01.200 Rohrbrücke vorhalten**
Rohrbrücke vorhalten und unterhalten.

Abrechnung nach Kalendertagen
Menge: 10,000 d

**2.3.01.210 Überfahrkonstruktion/ Rampenkonstruktion**
Liefern, Auf- und Abbauen, Vorhalten, Betreiben einer fugenlosen Rampenkonstruktion zur Überfahrung von verlegten Schnellkupplungsrohren bis DN 200 oder 2B- oder 2C-Druckschläuchen in Anlehnung an DIN 18040 ausführen. Ein entsprechender statischer

Die Rampenkonstruktion ist für den Schwerlastverkehr
SLW60 auszulegen.
Menge: 10,000 St

#### Gewerk 2.4 Dichtheitsprüfung

##### Gruppe 2.4.01 Dichtheitsprüfungen Schlauchliner

*Hinweis: Vorbemerkungen zu den Dichtheitsprüfungen*
Die Dichtheitsprüfungen sind haltungs- bzw. abschnittsweise mit Luftüberdruck (Verfahren "L") oder Wasserdruck (Verfahren "W") gemäß DIN EN 1610 durchzuführen.

Die Dichtheitsprüfung ist vor dem Auffräsen der Anschlüsse durchzuführen.

Das zur Dichtheitsprüfung verantwortlich eingesetzte Personal ist mit der Terminabstimmung dem AG oder dem von ihm beauftragten Vertreter zu benennen. Die Qualifikation des für die Durchführung der Dichtheitsprüfung vorgesehenen Personals ist auf Verlangen des AG oder dem von ihm beauftragten Vertreter nachzuweisen. Entsprechende Sachkundenachweise sind vorzulegen.

Die Dichtheitsprüfung hat nur in Anwesenheit des AG oder dem von ihm beauftragten Vertreter stattzufinden. Bei Nichtbestehen der Dichtheitsprüfung sind in Abstimmung mögliche Ursachen ausfindig zu machen. Bei fehlerhafter Durchführung oder beschädigtem Equipment ist nach Behebung dieser Mängel eine weitere Dichtheitsprüfung durchzuführen. Die Kosten für die mangelhafte Dichtheitsprüfung geht zu Lasten des AN.

Es muss eine automatisierte Aufzeichnung der Messungen erfolgen. Dokumentation gemäß DIN EN 1610 sowie DWA-M 149-6. Undichte Sanierungen sind auf Kosten des AN zu beheben. Die erneute Dichtheitsprüfung erfolgt zu Lasten des AN.

**2.4.01.010 Dichtheitsprüfung Schlauchliner Anschlussleitungen DN 100 bis DN 200**
Dichtheitsprüfung für die mittels Schlauchliner sanierten Anschlussleitungen durchführen.

Abwasserkanal: Kreisprofil DN 100 bis DN 200

Abrechnung je bestandener Dichtheitsprüfung.
Menge: 5,000 St

**2.4.01.020 Dichtheitsprüfung Schlauchliner DN 200**
Dichtheitsprüfung der mittels Schlauchlining sanierten Haltungen durchführen.

Dichtheitsprüfung DN 200

Abrechnung je bestandener Dichtheitsprüfung.
Menge: 2,000 St

**2.4.01.030 Dichtheitsprüfung Schlauchliner DN 250**
Dichtheitsprüfung der mittels Schlauchlining sanierten Haltungen durchführen.

Dichtheitsprüfung DN 250

Abrechnung je bestandener Dichtheitsprüfung.
Menge: 2,000 St

**2.4.01.040 Dichtheitsprüfung Schlauchliner DN 300**
Dichtheitsprüfung der mittels Schlauchlining sanierten Haltungen durchführen.

Dichtheitsprüfung DN 300

Abrechnung je bestandener Dichtheitsprüfung.
Menge: 5,000 St

**2.4.01.050 Dichtheitsprüfung Schlauchliner DN 350**
Dichtheitsprüfung der mittels Schlauchlining sanierten Haltungen durchführen.

Dichtheitsprüfung DN 350

Abrechnung je bestandener Dichtheitsprüfung.
Menge: 2,000 St

**2.4.01.060 Dichtheitsprüfung Schlauchliner DN 400**
Dichtheitsprüfung der mittels Schlauchlining sanierten Haltungen durchführen.

Dichtheitsprüfung DN 400

Abrechnung je bestandener Dichtheitsprüfung.
Menge: 5,000 St

**2.4.01.070 Dichtheitsprüfung Schlauchliner DN 500**
Dichtheitsprüfung der mittels Schlauchlining sanierten Haltungen durchführen.

Dichtheitsprüfung DN 500

Abrechnung je bestandener Dichtheitsprüfung.
Menge: 3,000 St

**2.4.01.080 Dichtheitsprüfung Schlauchliner DN 600**
Dichtheitsprüfung der mittels Schlauchlining sanierten Haltungen durchführen.

Dichtheitsprüfung DN 600

Abrechnung je bestandener Dichtheitsprüfung.
Menge: 2,000 St

**2.4.01.090 Dichtheitsprüfung Schlauchliner DN 700**
Dichtheitsprüfung der mittels Schlauchlining sanierten Haltungen durchführen.

Dichtheitsprüfung DN 700

Abrechnung je bestandener Dichtheitsprüfung.
Menge: 2,000 St

**2.4.01.100 Dichtheitsprüfung Schlauchliner DN 800**
Dichtheitsprüfung der mittels Schlauchlining sanierten Haltungen durchführen.

Dichtheitsprüfung DN 800

Abrechnung je bestandener Dichtheitsprüfung.
Menge: 2,000 St

**2.4.01.110 Dichtheitsprüfung Schlauchliner Ei 300/450**
Dichtheitsprüfung der mittels Schlauchlining sanierten Haltungen durchführen.

Dichtheitsprüfung Ei 300/450

Abrechnung je bestandener Dichtheitsprüfung.
Menge: 2,000 St

**2.4.01.120 Dichtheitsprüfung Schlauchliner Ei 400/600**
Dichtheitsprüfung der mittels Schlauchlining sanierten Haltungen durchführen.

Dichtheitsprüfung Ei 400/600

Abrechnung je bestandener Dichtheitsprüfung.
Menge: 2,000 St

**2.4.01.130 Dichtheitsprüfung Schlauchliner Ei 500/750**
Dichtheitsprüfung der mittels Schlauchlining sanierten Haltungen durchführen.

Dichtheitsprüfung Ei 500/750

Abrechnung je bestandener Dichtheitsprüfung.
Menge: 2,000 St

**2.4.01.140 Dichtheitsprüfung Schlauchliner Ei 600/900**
Dichtheitsprüfung der mittels Schlauchlining sanierten Haltungen durchführen.

Dichtheitsprüfung Ei 600/900

Abrechnung je bestandener Dichtheitsprüfung.
Menge: 2,000 St

#### Gewerk 2.5 Kanal TV-Abnahmeuntersuchung

##### Gruppe 2.5.01 TV - Abnahmeinspektion

*Hinweis: Vorbemerkungen TV-Abnahmeinspektion*
Optische Inspektion des sanierten Kanals mit einem ferngesteuerten, dreh- und schwenkbaren Farbkamerasystem (laterales TV-Inspektionsystem) mit EDV-gestützter Kodierung.
Vor der Inspektion erhält der AN eine XML-Datei (Format A) vom AG. Diese Datei ist zwingend vor der Inspektion in das Inspektionsprogramm als Grundlage für die Inspektion einzulesen.

Bei Gegenbefahrungen ist hinter der Haltungsnummer ein _G zu setzen.

Grundlage für die TV-Inspektion sind folgende Normen und Vorschriften in der aktuellen Fassung:

- DWA-M 149-2
- DWA-M 149-5
- DWA-M 149-8
- DIN EN 13508-2

Die Inspektionsdaten sind im DWA-M 150 Typ B, XML-Format, Stand April 2010 (nach DWA 2013) zu erstellen.

Rohrdurchmesser: DN 200 bis DN 800 und Ei 300/450 bis Ei 600/900

Kamerasystemanforderungen:
- Farb-Dreh-Schwenkkopf-Kamera
- lageaufrechtes Bild
- Blickrichtung:  horizontal  270 Grad
 - Blickrichtung:  radial  360 Grad

Die Längenmesseinrichtung muss die Länge der abgefahrenen Strecke auf +/- 10 cm genau messen können. Es sind unbedingt die Schacht- und Haltungsbezeichnungen aus den vom AG übergebenen Bestandsplänen zu verwenden. Der Auftragnehmer haftet für die Richtigkeit der übergebenen Unterlagen. Fehlerhafte oder mangelhafte Daten werden nicht anerkannt und akzeptiert und sind durch den Auftragnehmer nachzubessern. Neue Schachtbezeichnungen (z.B. für verdeckte Schächte) dürfen nur nach Rücksprache mit dem AG oder dem von ihm beauftragten Vertreter vergeben werden.
Die Übergabe der Inspektionsdokumentation (digitaler Film, digitale Fotos, digitale Haltungsberichte mit Fotos) erfolgt über einen vom AN bereitgestellten Datenträger.

Sämtliche Nebenkosten und Betriebsstoffe sind in den Einheitspreis einzurechnen.
Die TV-Abnahmeuntersuchung hat zu erfolgen, wenn alle Leistungen erbracht (inkl. in den Schächten) und alle Mängel behoben sind. Eine erneute Inspektion geht zu Lasten des AN.

Die Protokollierung bzw.Dokumentation ist dem AG oder dem von ihm beauftragten Vertreter spätestens 14 Tage nach Durchführung auszuhändigen.

Die Inspektion ist nach den Vorgaben der Stadt Recklinghausen (siehe Anlage) durchzuführen.

**2.5.01.010 TV - Abnahmeinspektion DN 200**
Optische Inspektion des sanierten Kanals DN 200.
Menge: 100,000 m

**2.5.01.020 TV - Abnahmeinspektion DN 250**
Optische Inspektion des sanierten Kanals DN 250.
Menge: 100,000 m

**2.5.01.030 TV - Abnahmeinspektion DN 300**
Optische Inspektion des sanierten Kanals DN 300.
Menge: 400,000 m

**2.5.01.040 TV - Abnahmeinspektion DN 350**
Optische Inspektion des sanierten Kanals DN 350.
Menge: 100,000 m

**2.5.01.050 TV - Abnahmeinspektion DN 400**
Optische Inspektion des sanierten Kanals DN 400.
Menge: 400,000 m

**2.5.01.060 TV - Abnahmeinspektion DN 500**
Optische Inspektion des sanierten Kanals DN 500.
Menge: 300,000 m

**2.5.01.070 TV - Abnahmeinspektion DN 600**
Optische Inspektion des sanierten Kanals DN 600.
Menge: 100,000 m

**2.5.01.080 TV - Abnahmeinspektion DN 700**
Optische Inspektion des sanierten Kanals DN 700.
Menge: 100,000 m

**2.5.01.090 TV - Abnahmeinspektion DN 800**
Optische Inspektion des sanierten Kanals DN 800.
Menge: 100,000 m

**2.5.01.100 TV - Abnahmeinspektion Ei 300/450**
Optische Inspektion des sanierten Kanals Ei 300/450.
Menge: 100,000 m

**2.5.01.110 TV - Abnahmeinspektion Ei 400/600**
Optische Inspektion des sanierten Kanals Ei 400/600.
Menge: 100,000 m

**2.5.01.120 TV - Abnahmeinspektion Ei 500/750**
Optische Inspektion des sanierten Kanals Ei 500/750.
Menge: 100,000 m

**2.5.01.130 TV - Abnahmeinspektion Ei 600/900**
Optische Inspektion des sanierten Kanals Ei 600/900.
Menge: 100,000 m

### Sanierungsart 3 Reparatur

*Hinweis: Vorbemerkungen zur Robotertechnik*
Das Robotersystem muss mit einer ferngesteuerten axial und radial schwenkbaren Farbkamera ausgestattet sein, die jeden Arbeitsgang permanent dokumentiert.

Der Einsatz und die TV-Überwachung sind von geschultem Personal auszuführen. Die Robotereinheit muss mit mind. 80 m langen Versorgungsleitungen ausgestattet sein. Die vorbereitenden Fräsarbeiten sind in abzusperrenden Haltungen unmittelbar vor der folgenden Sanierung durchzuführen und sollten danach nicht mehr von Abwasser überströmt werden. Die Sanierungsleistungen sind grundsätzlich arbeitstäglich durchzuführen. Nach Aushärten des Materials sind sämtliche Übergänge und überschüssiges Material nachzuschleifen bzw. zu entfernen.

Anfallendes Fräsgut ist vorschriftsmäßig zu entsorgen. Nachweise über die Entsorgung sind dem AG oder dem von ihm beauftragten Vertreter auf Verlangen vorzulegen.

Abrechnungsgrundlage ist die digitale Fotodokumentation vor und nach der Sanierung sowie nach Fräsarbeiten. Die Dokumentation wird nicht gesondert vergütet und
 ist in den Einheitspreis mit einzurechnen.

#### Gewerk 3.1 Robotertechnik

##### Gruppe 3.1.01 Fräsen

**3.1.01.010 Einsetzen Fräsroboter**
Einsetzen und Entfernen der Anlage in die zu sanierende Haltung.
Die Leistung wird einmalig für das Einsetzen/Entfernen der Geräteeinheit in die zu bearbeitende Haltung abgerechnet.  Mehrfach eingerichteter Geräteeinsatz wird nicht gesondert vergütet.
Menge: 40,000 St

**3.1.01.020 Defekte Rohrverbindung fräsen Anschlussleitungen bis DN 200**
Zur Beseitigung folgender Schäden in Anschlussleitungen:

- Wurzeleinwuchs
- Hindernisse
- Lageabweichungen (horizontal / vertikal)

- Einragende Dichtungen

- Inkrustationen in Muffenverbindungen

Rohrdurchmesser:  bis DN 200

Material:  beliebig
Menge: 2,000 St

**3.1.01.030 Defekte Rohrverbindung fräsen DN 200**
Zur Beseitigung folgender Schäden im Hauptkanal:

- Wurzeleinwuchs
- Hindernisse
- Lageabweichungen (horizontal / vertikal)

- Einragende Dichtungen

- Inkrustationen in Muffenverbindungen

Nennweite:  DN 200

Material:  Steinzeug/Beton
Querschnittsreduzierung: bis 15 %
Menge: 3,000 St

**3.1.01.040 Defekte Rohrverbindung fräsen DN 250**
Zur Beseitigung folgender Schäden im Hauptkanal:

- Wurzeleinwuchs
- Hindernisse
- Lageabweichungen (horizontal / vertikal)

- Einragende Dichtungen

- Inkrustationen in Muffenverbindungen

Nennweite:  DN 250

Material:  Steinzeug/Beton

Querschnittsreduzierung: bis 15 %
Menge: 5,000 St

**3.1.01.050 Defekte Rohrverbindung fräsen DN 300**
Zur Beseitigung folgender Schäden im Hauptkanal:

- Wurzeleinwuchs
- Hindernisse
- Lageabweichungen (horizontal / vertikal)

- Einragende Dichtungen

- Inkrustationen in Muffenverbindungen

Nennweite:  DN 300

Material:  Steinzeug/Beton
Querschnittsreduzierung: bis 15 %
Menge: 20,000 St

**3.1.01.060 Defekte Rohrverbindung fräsen DN 350**
Zur Beseitigung folgender Schäden im Hauptkanal:

- Wurzeleinwuchs
- Hindernisse
- Lageabweichungen (horizontal / vertikal)

- Einragende Dichtungen

- Inkrustationen in Muffenverbindungen

Nennweite:  DN 350

Material:  Steinzeug/Beton
Querschnittsreduzierung: bis 15 %
Menge: 5,000 St

**3.1.01.070 Defekte Rohrverbindung fräsen DN 400**
Zur Beseitigung folgender Schäden im Hauptkanal:

- Wurzeleinwuchs
- Hindernisse
- Lageabweichungen (horizontal / vertikal)

- Einragende Dichtungen

- Inkrustationen in Muffenverbindungen

Nennweite:  DN 400

Material:  Steinzeug/Beton

Querschnittsreduzierung: bis 15 %
Menge: 20,000 St

**3.1.01.080 Defekte Rohrverbindung fräsen DN 500**
Zur Beseitigung folgender Schäden im Hauptkanal:

- Wurzeleinwuchs
- Hindernisse
- Lageabweichungen (horizontal / vertikal)

- Einragende Dichtungen

- Inkrustationen in Muffenverbindungen

Nennweite:  DN 500

Material:  Steinzeug/Beton

Querschnittsreduzierung: bis 15 %
Menge: 15,000 St

**3.1.01.090 Defekte Rohrverbindung fräsen DN 600**
Zur Beseitigung folgender Schäden im Hauptkanal:

- Wurzeleinwuchs
- Hindernisse
- Lageabweichungen (horizontal / vertikal)

- Einragende Dichtungen

- Inkrustationen in Muffenverbindungen

Nennweite:  DN 600

Material:  Steinzeug/Beton
Querschnittsreduzierung: bis 15 %
Menge: 5,000 St

**3.1.01.100 Defekte Rohrverbindung fräsen DN 700**
Zur Beseitigung folgender Schäden im Hauptkanal:

- Wurzeleinwuchs
- Hindernisse
- Lageabweichungen (horizontal / vertikal)

- Einragende Dichtungen

- Inkrustationen in Muffenverbindungen

Nennweite:  DN 700

Material:  Steinzeug/Beton
Querschnittsreduzierung: bis 15 %
Menge: 3,000 St

**3.1.01.110 Defekte Rohrverbindung fräsen DN 800**
Zur Beseitigung folgender Schäden im Hauptkanal:

- Wurzeleinwuchs
- Hindernisse
- Lageabweichungen (horizontal / vertikal)

- Einragende Dichtungen

- Inkrustationen in Muffenverbindungen

Nennweite:  DN 800

Material:  Steinzeug/Beton
Querschnittsreduzierung: bis 15 %
Menge: 3,000 St

**3.1.01.120 Defekte Rohrverbindung fräsen Ei 300/450**
Zur Beseitigung folgender Schäden im Hauptkanal:

- Wurzeleinwuchs
- Hindernisse
- Lageabweichungen (horizontal / vertikal)

- Einragende Dichtungen

- Inkrustationen in Muffenverbindungen

Nennweite:  Ei 300/450

Material:  Steinzeug/Beton
Querschnittsreduzierung: bis 15 %
Menge: 2,000 St

**3.1.01.130 Defekte Rohrverbindung fräsen Ei 400/600**
Zur Beseitigung folgender Schäden im Hauptkanal:

- Wurzeleinwuchs
- Hindernisse
- Lageabweichungen (horizontal / vertikal)

- Einragende Dichtungen

- Inkrustationen in Muffenverbindungen

Nennweite:  Ei 400/600
Material:  Steinzeug/Beton
Querschnittsreduzierung: bis 15 %
Menge: 2,000 St

**3.1.01.140 Defekte Rohrverbindung fräsen Ei 500/750**
Zur Beseitigung folgender Schäden im Hauptkanal:

- Wurzeleinwuchs
- Hindernisse
- Lageabweichungen (horizontal / vertikal)

- Einragende Dichtungen

- Inkrustationen in Muffenverbindungen

Nennweite:  Ei 500/750
Material:  Steinzeug/Beton
Querschnittsreduzierung: bis 15 %
Menge: 2,000 St

**3.1.01.150 Defekte Rohrverbindung fräsen Ei 600/900**
Zur Beseitigung folgender Schäden im Hauptkanal:

- Wurzeleinwuchs
- Hindernisse
- Lageabweichungen (horizontal / vertikal)

- Einragende Dichtungen

- Inkrustationen in Muffenverbindungen

Nennweite:  Ei 600/900
Material:  Steinzeug/Beton
Querschnittsreduzierung: bis 15 %
Menge: 2,000 St

**3.1.01.160 Verfestigte Ablagerungen entfernen Anschlussleitungen bis DN 200**
Beseitigung von verfestigten Ablagerungen in der Anschlussleitung.

Nennweite: bis DN 200
Material:  beliebig

Als Fräszeit zählt die Zeit zwischen Einsetzen und Ausbau des Roboters in bzw. aus der betroffenen Haltung.
Menge: 10,000 h

**3.1.01.170 Verfestigte Ablagerungen entfernen DN 200 bis DN 800**
Beseitigung von verfestigten Ablagerungen im Hauptkanal.

Nennweite:  DN 200 bis DN 800

Material:  Steinzeug/Beton

Als Fräszeit zählt die Zeit zwischen Einsetzen und Ausbau des Roboters in bzw. aus der betroffenen Haltung.
Menge: 60,000 h

**3.1.01.180 Verfestigte Ablagerungen entfernen Ei 300/450 bis Ei 600/900**
Beseitigung von verfestigten Ablagerungen im Hauptkanal.

Nennweite:  Ei 300/450 bis Ei 600/900

Material:  Steinzeug/Beton

Als Fräszeit zählt die Zeit zwischen Einsetzen und Ausbau des Roboters in bzw. aus der betroffenen Haltung.
Menge: 20,000 h

**3.1.01.190 Einragenden Stutzen abfräsen bis Ø 200 DN 200**
Stutzen, bis 10 cm einragend, im Hauptkanal bündig abfräsen.

Nennweite des Hauptkanals: DN 200
Durchmesser des Stutzens: bis DN 200

Material: beliebig
Menge: 3,000 St

**3.1.01.200 Einragenden Stutzen abfräsen bis Ø 200 DN 250**
Stutzen, bis 10 cm einragend, im Hauptkanal bündig abfräsen.

Nennweite des Hauptkanals: DN 250
Durchmesser des Stutzens: bis DN 200

Material: beliebig
Menge: 5,000 St

**3.1.01.210 Einragenden Stutzen abfräsen bis Ø 200 DN 300**
Stutzen, bis 10 cm einragend, im Hauptkanal bündig abfräsen.

Nennweite des Hauptkanals: DN 300
Durchmesser des Stutzens: bis DN 200

Material: beliebig
Menge: 20,000 St

**3.1.01.220 Einragenden Stutzen abfräsen bis Ø 200 DN 350**
Stutzen, bis 10 cm einragend, im Hauptkanal bündig abfräsen.

Nennweite des Hauptkanals: DN 350
Durchmesser des Stutzens: bis DN 200

Material: beliebig
Menge: 5,000 St

**3.1.01.230 Einragenden Stutzen abfräsen bis Ø 200 DN 400**
Stutzen, bis 10 cm einragend, im Hauptkanal bündig abfräsen.

Nennweite des Hauptkanals: DN 400
Durchmesser des Stutzens: bis DN 200

Material: beliebig
Menge: 20,000 St

**3.1.01.240 Einragenden Stutzen abfräsen bis Ø 200 DN 500**
Stutzen, bis 10 cm einragend, im Hauptkanal bündig abfräsen.

Nennweite des Hauptkanals: DN 500
Durchmesser des Stutzens: bis DN 200

Material: beliebig
Menge: 15,000 St

**3.1.01.250 Einragenden Stutzen abfräsen bis Ø 200 DN 600**
Stutzen, bis 10 cm einragend, im Hauptkanal bündig abfräsen.

Nennweite des Hauptkanals: DN 600
Durchmesser des Stutzens: bis DN 200

Material: beliebig
Menge: 5,000 St

**3.1.01.260 Einragenden Stutzen abfräsen bis Ø 200 DN 700**
Stutzen, bis 10 cm einragend, im Hauptkanal bündig abfräsen.

Nennweite des Hauptkanals: DN 700
Durchmesser des Stutzens: bis DN 200

Material: beliebig
Menge: 3,000 St

**3.1.01.270 Einragenden Stutzen abfräsen bis Ø 200 DN 800**
Stutzen, bis 10 cm einragend, im Hauptkanal bündig abfräsen.

Nennweite des Hauptkanals: DN 800
Durchmesser des Stutzens: bis DN 200

Material: beliebig
Menge: 3,000 St

**3.1.01.280 Einragenden Stutzen abfräsen bis Ø 200 Ei 300/450**
Stutzen, bis 10 cm einragend, im Hauptkanal bündig abfräsen.

Nennweite des Hauptkanals: Ei 300/450
Durchmesser des Stutzens: bis DN 200

Material: beliebig
Menge: 2,000 St

**3.1.01.290 Einragenden Stutzen abfräsen bis Ø 200 Ei 400/600**
Stutzen, bis 10 cm einragend, im Hauptkanal bündig abfräsen.

Nennweite des Hauptkanals: Ei 400/600
Durchmesser des Stutzens: bis DN 200

Material: beliebig
Menge: 2,000 St

**3.1.01.300 Einragenden Stutzen abfräsen bis Ø 200 Ei 500/750**
Stutzen, bis 10 cm einragend, im Hauptkanal bündig abfräsen.

Nennweite des Hauptkanals: Ei 500/750
Durchmesser des Stutzens: bis DN 200

Material: beliebig
Menge: 2,000 St

**3.1.01.310 Einragenden Stutzen abfräsen bis Ø 200 Ei 600/900**
Stutzen, bis 10 cm einragend, im Hauptkanal bündig abfräsen.

Nennweite des Hauptkanals: Ei 600/900
Durchmesser des Stutzens: bis DN 200

Material: beliebig
Menge: 2,000 St

**3.1.01.320 Einsatz Langarmfräser**
Einsatz eines Langarmfräsers inkl. Bedienungspersonal zur Beseitigung von Hindernissen in Anschlussleitungen DN 100 bis DN 200.

Frästiefe im Anschluss: bis 20 cm.
Hauptkanal DN 200 bis DN 800 und Ei 300/450 bis 500/750

Der gesamte Fräsvorgang wird zur Überwachung digital aufgenommen und dem AG oder dem von ihm beauftragten Vertreter auf einem Speichermedium zur Abrechnung übergeben. Es werden nur Arbeiten auf Anweisung des AG vergütet.

Als Fräszeit zählt die Zeit zwischen Einsetzen und Ausbau des Roboters in bzw. aus der betroffenen Haltung.
Menge: 3,000 h

##### Gruppe 3.1.02 Verpressen/Verspachteln

*Hinweis: Vorbemerkungen Verpresstechnik*
Fehlende oder schadhafte Bauwerkswandungen in Haltungen auffräsen (kontrollierte, trümmerfreie Fräsung), ggfs. vorhandene Inkrustationen beseitigen, Ausbruchufer unter 45° abschrägen, reinigen,  vorbereiten und kraftschlüssig mit einem 2-Komponenten-Epoxidharz ohne mineralische Bestandteile  verspachteln oder verpressen. Abschließend Planschleifen der Sanierungsstelle mit der Rohrinnenwand.

Es sind Systeme zu verwenden, die im gehärteten Zustand abwasserbeständig, hydrolysefest, temperatur- und abriebbeständig sowie feuchtigkeitsunempfindlich sind. Der Nachweis ist durch ein hierfür akkreditiertes Prüfinstitut zu erbringen.

In den Einheitspreis ist das Material (6,0 kg/Schadensstelle) mit
einzurechnen.

 Anforderungen
 - kontrollierte, trümmerfreie Fräsung unter TV-Beobachtung
 - schrumpfungsfreie Aushärtung
 - keine Querschnittsreduzierung
 - dauerhafte Dichtheit
 - lösungsmittelfreies Material

Nennweite des Hauptkanals: DN 200 bis DN 800 und Ei 300/450 bis 600/900
Material: Beton/Steinzeug
Größe der Schadstelle: bis 200 cm²
Es gelten die Anforderungen und Qualitätskriterien gemäß DWA-M 143-16 und DWA-M 144-16. Der Nachweis der Tauglichkeit gilt als erbracht, wenn eine allgemeine bauaufsichtliche Zulassung für das System vorliegt.

Die Sanierungsleistungen sind grundsätzlich arbeitstäglich durchzuführen. Nach Aushärten des Materials sind sämtliche Übergänge und überstehende Materialien nachzuschleifen und zu entfernen.

Die vorbereitenden Fräsarbeiten sind in abzusperrenden Haltungen durchzuführen und dürfen danach nicht mehr von Abwasser überströmt werden. Die zu sanierende Schadstelle muss abwasserfrei sein, die dazu notwendigen Abwasserlenkungsmaßnahmen werden gesondert vergütet.

**3.1.02.010 Einsetzen Anlagentechnik**
Einsetzen und Entfernen der Anlage in die zu sanierende Haltung.
Die Leistung wird einmalig für das Einsetzen/Entfernen der Geräteeinheit in die zu bearbeitende Haltung abgerechnet.  Mehrfach eingerichteter Geräteeinsatz wird nicht gesondert vergütet.
Menge: 10,000 St

**3.1.02.020 Löcher / Abplatzungen sanieren bis 200 cm² DN 200**
Fehlende oder schadhafte Bauwerkswandungen in Haltungen DN 200 verspachteln oder verpressen.
Vom Bieter einzutragen:
Eingesetztes Robotersystem: '....................................................'

Zwei-Komponenten-Epoxidharz: '....................................................'
Menge: 2,000 St

**3.1.02.030 Löcher / Abplatzungen sanieren bis 200 cm² DN 250**
Fehlende oder schadhafte Bauwerkswandungen in Haltungen DN 250 verspachteln oder verpressen.
Vom Bieter einzutragen:
Eingesetztes Robotersystem: '....................................................'

Zwei-Komponenten-Epoxidharz: '....................................................'
Menge: 2,000 St

**3.1.02.040 Löcher / Abplatzungen sanieren bis 200 cm² DN 300**
Fehlende oder schadhafte Bauwerkswandungen in Haltungen DN 300 verspachteln oder verpressen.
Vom Bieter einzutragen:
Eingesetztes Robotersystem: '....................................................'

Zwei-Komponenten-Epoxidharz: '....................................................'
Menge: 2,000 St

**3.1.02.050 Löcher / Abplatzungen sanieren bis 200 cm² DN 350**
Fehlende oder schadhafte Bauwerkswandungen in Haltungen DN 350 verspachteln oder verpressen.
Vom Bieter einzutragen:
Eingesetztes Robotersystem: '....................................................'

Zwei-Komponenten-Epoxidharz: '....................................................'
Menge: 2,000 St

**3.1.02.060 Löcher / Abplatzungen sanieren bis 200 cm² DN 400**
Fehlende oder schadhafte Bauwerkswandungen in Haltungen DN 400 verspachteln oder verpressen.
Vom Bieter einzutragen:
Eingesetztes Robotersystem: '....................................................'

Zwei-Komponenten-Epoxidharz: '....................................................'
Menge: 2,000 St

**3.1.02.070 Löcher / Abplatzungen sanieren bis 200 cm² DN 500**
Fehlende oder schadhafte Bauwerkswandungen in Haltungen DN 500 verspachteln oder verpressen.
Vom Bieter einzutragen:
Eingesetztes Robotersystem: '....................................................'

Zwei-Komponenten-Epoxidharz: '....................................................'
Menge: 2,000 St

**3.1.02.080 Löcher / Abplatzungen sanieren bis 200 cm² DN 600**
Fehlende oder schadhafte Bauwerkswandungen in Haltungen DN 600 verspachteln oder verpressen.
Vom Bieter einzutragen:
Eingesetztes Robotersystem: '....................................................'

Zwei-Komponenten-Epoxidharz: '....................................................'
Menge: 2,000 St

**3.1.02.090 Löcher / Abplatzungen sanieren bis 200 cm² DN 700**
Fehlende oder schadhafte Bauwerkswandungen in Haltungen DN 700 verspachteln oder verpressen.
Vom Bieter einzutragen:
Eingesetztes Robotersystem: '....................................................'

Zwei-Komponenten-Epoxidharz: '....................................................'
Menge: 2,000 St

**3.1.02.100 Löcher / Abplatzungen sanieren bis 200 cm² DN 800**
Fehlende oder schadhafte Bauwerkswandungen in Haltungen DN 800 verspachteln oder verpressen.
Vom Bieter einzutragen:
Eingesetztes Robotersystem: '....................................................'

Zwei-Komponenten-Epoxidharz: '....................................................'
Menge: 2,000 St

**3.1.02.110 Löcher / Abplatzungen sanieren bis 200 cm² Ei 300/450**
Fehlende oder schadhafte Bauwerkswandungen in Haltungen Ei 300/450 verspachteln oder verpressen.
Vom Bieter einzutragen:
Eingesetztes Robotersystem: '....................................................'

Zwei-Komponenten-Epoxidharz: '....................................................'
Menge: 2,000 St

**3.1.02.120 Löcher / Abplatzungen sanieren bis 200 cm² Ei 400/600**
Fehlende oder schadhafte Bauwerkswandungen in Haltungen Ei 400/600 verspachteln oder verpressen.
Vom Bieter einzutragen:
Eingesetztes Robotersystem: '....................................................'

Zwei-Komponenten-Epoxidharz: '....................................................'
Menge: 2,000 St

**3.1.02.130 Löcher / Abplatzungen sanieren bis 200 cm² Ei 500/750**
Fehlende oder schadhafte Bauwerkswandungen in Haltungen Ei 500/750 verspachteln oder verpressen.
Vom Bieter einzutragen:
Eingesetztes Robotersystem: '....................................................'

Zwei-Komponenten-Epoxidharz: '....................................................'
Menge: 2,000 St

**3.1.02.140 Löcher / Abplatzungen sanieren bis 200 cm² Ei 600/900**
Fehlende oder schadhafte Bauwerkswandungen in Haltungen Ei 600/900 verspachteln oder verpressen.
Vom Bieter einzutragen:
Eingesetztes Robotersystem: '....................................................'

Zwei-Komponenten-Epoxidharz: '....................................................'
Menge: 2,000 St

**3.1.02.150 Zwei-Komponenten-Epoxidharz Mehrmenge**
Zwei-Komponenten-Epoxidharz verarbeiten und einbauen.

Abrechnung nur als Zusatzmenge zu den Mengenangaben in den entsprechenden Positionen.

Abrechnung nur auf Nachweis (Lieferscheine etc.)

Vom Bieter einzutragen:

Zwei-Komponenten-Epoxidharz: '....................................................'
Menge: 10,000 kg

#### Gewerk 3.2 Seitenzuläufe

##### Gruppe 3.2.01 Seitenzuläufe öffnen

*Hinweis: Vorbemerkungen Seitenzuläufe öffnen*
Form- und fachgerechtes Öffnen eines durch ein
 Schlauchlinersystem verschlossenen Abzweigs oder
 Stutzens in einer sanierten Anschlussleitung.

Es gelten die Anforderungen und Qualitätskriterien gemäß DWA-A 143-3.

**3.2.01.010 Einsetzen Roboteranlage**
Einsetzen und Entfernen der Anlage in die zu sanierende Haltung.
Die Leistung wird einmalig für das Einsetzen/Entfernen der Geräteeinheit in die zu bearbeitende Haltung abgerechnet.  Mehrfach eingerichteter Geräteeinsatz wird nicht gesondert vergütet.
Menge: 40,000 St

**3.2.01.020 Seitenzulauf öffnen; bis Ø 200; HA-Leitung: bis DN 200**
Zu sanierende Anschlussleitung: bis DN 200

Durchmesser Stutzen / Abzweig: bis DN 200
Menge: 3,000 St

**3.2.01.030 Seitenzulauf öffnen bis Ø 200; DN 200**
Zu sanierender Kanal: DN 200

Durchmesser Stutzen / Abzweig: bis DN 200
Menge: 10,000 St

**3.2.01.040 Seitenzulauf öffnen bis Ø 200 DN 250**
Zu sanierender Kanal: DN 250

Durchmesser Stutzen / Abzweig: bis DN 200
Menge: 10,000 St

**3.2.01.050 Seitenzulauf öffnen bis Ø 200 DN 300**
Zu sanierender Kanal: DN 300

Durchmesser Stutzen / Abzweig: bis DN 200
Menge: 75,000 St

**3.2.01.060 Seitenzulauf öffnen bis Ø 200 DN 350**
Zu sanierender Kanal: DN 350

Durchmesser Stutzen / Abzweig: bis DN 200
Menge: 10,000 St

**3.2.01.070 Seitenzulauf öffnen bis Ø 200 DN 400**
Zu sanierender Kanal: DN 400

Durchmesser Stutzen / Abzweig: bis DN 200
Menge: 75,000 St

**3.2.01.080 Seitenzulauf öffnen bis Ø 200 DN 500**
Zu sanierender Kanal: DN 500

Durchmesser Stutzen / Abzweig: bis DN 200
Menge: 50,000 St

**3.2.01.090 Seitenzulauf öffnen bis Ø 200 DN 600**
Zu sanierender Kanal: DN 600

Durchmesser Stutzen / Abzweig: bis DN 200
Menge: 10,000 St

**3.2.01.100 Seitenzulauf öffnen bis Ø 200 DN 700**
Zu sanierender Kanal: DN 700

Durchmesser Stutzen / Abzweig: bis DN 200
Menge: 10,000 St

**3.2.01.110 Seitenzulauf öffnen bis Ø 200 DN 800**
Zu sanierender Kanal: DN 800

Durchmesser Stutzen / Abzweig: bis DN 200
Menge: 10,000 St

**3.2.01.120 Seitenzulauf öffnen bis Ø 200 Ei 300/450**
Zu sanierender Kanal: Ei 300
/450

Durchmesser Stutzen / Abzweig: bis DN 200
Menge: 10,000 St

**3.2.01.130 Seitenzulauf öffnen bis Ø 200 Ei 400/600**
Zu sanierender Kanal: Ei 400
/600

Durchmesser Stutzen / Abzweig: bis DN 200
Menge: 10,000 St

**3.2.01.140 Seitenzulauf öffnen bis Ø 200 Ei 500/750**
Zu sanierender Kanal: Ei 500
/750

Durchmesser Stutzen / Abzweig: bis DN 200
Menge: 10,000 St

**3.2.01.150 Seitenzulauf öffnen bis Ø 200 Ei 600/900**
Zu sanierender Kanal: Ei 600
/900

Durchmesser Stutzen / Abzweig: bis DN 200
Menge: 10,000 St

##### Gruppe 3.2.02 Anbindung von Seitenzuläufen nach Schlauchlinereinbau mittels Verpressen

*Hinweis: Vorbemerkungen Anbindung von Seitenzuläufen*
Anbindung einer Anschlussleitung an einen eingebauten Schlauchliner mittels Verpresstechnik.

Einsatz einer Roboteranlage für die Anbindung von Stutzen mittels Verpresstechnik mit 2-Komponenten-Epoxidharz ohne mineralische Bestandteile. Die Zuläufe befinden sich in einer mit einem Schlauchliner sanierten Haltung.

In den Einheitspreis ist das Verpressmaterial (6,0 kg/Zulauf) mit einzurechnen.

Haftgrundvorbereitung für die fachgerechte Anschlussanbindung an den Schlauchliner.

Anschlussstellen ausfräsen, vorbereiten und reinigen. Nach dem Aushärten des Harzes ist die sanierte Stelle nach Erfordernis auf- und nachzufräsen. Bei Verwendung einer Blase als Schalungskörper ist diese nach Beendigung der Arbeiten aus dem Kanal zu entfernen.

Hauptkanal: DN 200 bis DN 800 und Ei 300/450 bis Ei 600/900 (mit Schlauchliner)
Durchmesser Anschlussleitung: bis DN 200
Material Anschlussleitung: beliebig

Es gelten die Anforderungen und Qualitätskriterien gemäß DWA-M 143-16 und DWA-M 144-16. Der Nachweis der Tauglichkeit gilt als erbracht, wenn eine allgemeine bauaufsichtliche Zulassung für das System vorliegt.

Die Sanierungsleistungen sind grundsätzlich arbeitstäglich durchzuführen. Nach Aushärten des Materials sind sämtliche Übergänge und überstehende Materialien nachzuschleifen und zu entfernen.

Die vorbereitenden Fräsarbeiten sind in abzusperrenden Haltungen durchzuführen und dürfen danach nicht mehr von Abwasser überströmt werden. Die zu sanierende Schadstelle muss abwasserfrei sein, die dazu notwendigen Abwasserlenkungsmaßnahmen werden gesondert vergütet.

**3.2.02.010 Einsetzen Roboteranlage**
Einsetzen und Entfernen der Anlage in die zu sanierende Haltung.
Die Leistung wird einmalig für das Einsetzen/Entfernen der Geräteeinheit in die zu bearbeitende Haltung abgerechnet.  Mehrfach eingerichteter Geräteeinsatz wird nicht gesondert vergütet.
Menge: 40,000 St

**3.2.02.020 Anbindung Anschlussleitung mit Verpresstechnik bis Ø 200; DN 200**
Anbindung einer Anschlussleitung an einen eingebauten
Schlauchliner DN 200 mittels Verpresstechnik:

Vom Bieter einzutragen:

Eingesetztes Robotersystem: '....................................................'

Zwei-Komponenten-Epoxidharz: '....................................................'

DIBt-Zulassung Nr.: '....................................................'
Menge: 10,000 St

**3.2.02.030 Anbindung Anschlussleitung mit Verpresstechnik bis Ø 200; DN 250**
Anbindung einer Anschlussleitung an einen eingebauten
Schlauchliner DN 250 mittels Verpresstechnik:

Vom Bieter einzutragen:

Eingesetztes Robotersystem: '....................................................'

Zwei-Komponenten-Epoxidharz: '....................................................'

DIBt-Zulassung Nr.: '....................................................'
Menge: 10,000 St

**3.2.02.040 Anbindung Anschlussleitung mit Verpresstechnik bis Ø 200; DN 300**
Anbindung einer Anschlussleitung an einen eingebauten
Schlauchliner DN 300 mittels Verpresstechnik:

Vom Bieter einzutragen:

Eingesetztes Robotersystem: '....................................................'

Zwei-Komponenten-Epoxidharz: '....................................................'

DIBt-Zulassung Nr.: '....................................................'
Menge: 75,000 St

**3.2.02.050 Anbindung Anschlussleitung mit Verpresstechnik bis Ø 200; DN 350**
Anbindung einer Anschlussleitung an einen eingebauten
Schlauchliner DN 350 mittels Verpresstechnik:

Vom Bieter einzutragen:

Eingesetztes Robotersystem: '....................................................'

Zwei-Komponenten-Epoxidharz: '....................................................'

DIBt-Zulassung Nr.: '....................................................'
Menge: 10,000 St

**3.2.02.060 Anbindung Anschlussleitung mit Verpresstechnik bis Ø 200; DN 400**
Anbindung einer Anschlussleitung an einen eingebauten
Schlauchliner DN 400 mittels Verpresstechnik:

Vom Bieter einzutragen:

Eingesetztes Robotersystem: '....................................................'

Zwei-Komponenten-Epoxidharz: '....................................................'

DIBt-Zulassung Nr.: '....................................................'
Menge: 75,000 St

**3.2.02.070 Anbindung Anschlussleitung mit Verpresstechnik bis Ø 200; DN 500**
Anbindung einer Anschlussleitung an einen eingebauten
Schlauchliner DN 500 mittels Verpresstechnik:

Vom Bieter einzutragen:

Eingesetztes Robotersystem: '....................................................'

Zwei-Komponenten-Epoxidharz: '....................................................'

DIBt-Zulassung Nr.: '....................................................'
Menge: 50,000 St

**3.2.02.080 Anbindung Anschlussleitung mit Verpresstechnik bis Ø 200; DN 600**
Anbindung einer Anschlussleitung an einen eingebauten
Schlauchliner DN 600 mittels Verpresstechnik:

Vom Bieter einzutragen:

Eingesetztes Robotersystem: '....................................................'

Zwei-Komponenten-Epoxidharz: '....................................................'

DIBt-Zulassung Nr.: '....................................................'
Menge: 10,000 St

**3.2.02.090 Anbindung Anschlussleitung mit Verpresstechnik bis Ø 200; DN 700**
Anbindung einer Anschlussleitung an einen eingebauten
Schlauchliner DN 700 mittels Verpresstechnik:

Vom Bieter einzutragen:

Eingesetztes Robotersystem: '....................................................'

Zwei-Komponenten-Epoxidharz: '....................................................'

DIBt-Zulassung Nr.: '....................................................'
Menge: 10,000 St

**3.2.02.100 Anbindung Anschlussleitung mit Verpresstechnik bis Ø 200; DN 800**
Anbindung einer Anschlussleitung an einen eingebauten
Schlauchliner DN 800 mittels Verpresstechnik:

Vom Bieter einzutragen:

Eingesetztes Robotersystem: '....................................................'

Zwei-Komponenten-Epoxidharz: '....................................................'

DIBt-Zulassung Nr.: '....................................................'
Menge: 10,000 St

**3.2.02.110 Anbindung Anschlussleitung mit Verpresstechnik bis Ø 200; Ei 300/450**
Anbindung einer Anschlussleitung an einen eingebauten
Schlauchliner Ei 300/450 mittels Verpresstechnik:

Vom Bieter einzutragen:

Eingesetztes Robotersystem: '....................................................'

Zwei-Komponenten-Epoxidharz: '....................................................'

DIBt-Zulassung Nr.: '....................................................'
Menge: 10,000 St

**3.2.02.120 Anbindung Anschlussleitung mit Verpresstechnik bis Ø 200; Ei 400/600**
Anbindung einer Anschlussleitung an einen eingebauten
Schlauchliner Ei 400/600 mittels Verpresstechnik:

Vom Bieter einzutragen:

Eingesetztes Robotersystem: '....................................................'

Zwei-Komponenten-Epoxidharz: '....................................................'

DIBt-Zulassung Nr.: '....................................................'
Menge: 10,000 St

**3.2.02.130 Anbindung Anschlussleitung mit Verpresstechnik bis Ø 200; Ei 500/750**
Anbindung einer Anschlussleitung an einen eingebauten
Schlauchliner Ei 500/750 mittels Verpresstechnik:

Vom Bieter einzutragen:

Eingesetztes Robotersystem: '....................................................'

Zwei-Komponenten-Epoxidharz: '....................................................'

DIBt-Zulassung Nr.: '....................................................'
Menge: 10,000 St

**3.2.02.140 Anbindung Anschlussleitung mit Verpresstechnik bis Ø 200; Ei 600/900**
Anbindung einer Anschlussleitung an einen eingebauten
Schlauchliner Ei 600/900 mittels Verpresstechnik:

Vom Bieter einzutragen:

Eingesetztes Robotersystem: '....................................................'

Zwei-Komponenten-Epoxidharz: '....................................................'

DIBt-Zulassung Nr.: '....................................................'
Menge: 10,000 St

**3.2.02.150 Zwei-Komponenten-Epoxidharz Mehrmenge**
Zwei-Komponenten-Epoxidharz verarbeiten und einbauen.

Abrechnung nur als Zusatzmenge zu den Mengenangaben in den entsprechenden Positionen.

Abrechnung nur auf Nachweis (Lieferscheine etc.)

Vom Bieter einzutragen:

Zwei-Komponenten-Epoxidharz: '....................................................'
Menge: 20,000 kg

##### Gruppe 3.2.03 Anbindung von Anschlussleitungen nach Schlauchlinereinbau mit Hutprofilen

*Hinweis: Vorbemerkungen zu Hutprofilen*
Anbindung eines Abzweiges an einen eingebauten
 Schlauchliner mittels Hutprofiltechnik.

Die Mindestlänge im Anschlusskanal ist bei einer Einbautiefe von 100 mm im vorhandenen Seitenanschlussrohr hinaus nach Klasse C gemäß DIN EN ISO 11296-4 auszuführen.

Hauptkanal: DN 200 bis DN 800 (mit Schlauchliner)
Durchmesser Anschlussleitung: bis DN 200
Material Anschlussleitung: beliebig
Es gelten die Anforderungen und Qualitätskriterien gemäß DWA-A 143-7 und DWA-M 144-7. Der Nachweis der Tauglichkeit gilt als erbracht, wenn eine allgemeine bauaufsichtliche Zulassung für das System vorliegt.

Die Sanierungsleistungen sind grundsätzlich arbeitstäglich durchzuführen. Nach Aushärten des Materials sind sämtliche Übergänge und überstehende Materialien nachzuschleifen und zu entfernen.

Haftgrundvorbereitung für die fachgerechte Anschlussanbindung an den Schlauchliner.

Die vorbereitenden Fräsarbeiten sind in abzusperrenden Haltungen durchzuführen und dürfen danach nicht mehr von Abwasser überströmt werden. Die zu sanierende Schadstelle muss abwasserfrei sein, die dazu notwendigen Abwasserlenkungsmaßnahmen werden gesondert vergütet.

**3.2.03.010 Einsetzen Anlagentechnik**
Einsetzen und Entfernen der Anlage in die zu sanierende Haltung.
Die Leistung wird einmalig für das Einsetzen/Entfernen der Geräteeinheit in die zu bearbeitende Haltung abgerechnet.  Mehrfach eingerichteter Geräteeinsatz wird nicht gesondert vergütet.
Menge: 10,000 St

**3.2.03.020 Anbindung Anschlussleitung mit Hutprofil, bis Ø 200 DN 200**
Anbindung einer Anschlussleitung an einen eingebauten
 Schlauchliner DN 200 mittels Hutprofiltechnik:

Vom Bieter einzutragen:

Eingesetztes Sanierungssystem: '....................................................'
Menge: 2,000 St

**3.2.03.030 Anbindung Anschlussleitung mit Hutprofil, bis Ø 200 DN 250**
Anbindung einer Anschlussleitung an einen eingebauten
 Schlauchliner DN 250 mittels Hutprofiltechnik:

Vom Bieter einzutragen:

Eingesetztes Sanierungssystem: '....................................................'
Menge: 2,000 St

**3.2.03.040 Anbindung Anschlussleitung mit Hutprofil, bis Ø 200 DN 300**
Anbindung einer Anschlussleitung an einen eingebauten
 Schlauchliner DN 300 mittels Hutprofiltechnik:

Vom Bieter einzutragen:

Eingesetztes Sanierungssystem: '....................................................'
Menge: 2,000 St

**3.2.03.050 Anbindung Anschlussleitung mit Hutprofil, bis Ø 200 DN 350**
Anbindung einer Anschlussleitung an einen eingebauten
 Schlauchliner DN 350 mittels Hutprofiltechnik:

Vom Bieter einzutragen:

Eingesetztes Sanierungssystem: '....................................................'
Menge: 2,000 St

**3.2.03.060 Anbindung Anschlussleitung mit Hutprofil, bis Ø 200 DN 400**
Anbindung einer Anschlussleitung an einen eingebauten
 Schlauchliner DN 400 mittels Hutprofiltechnik:

Vom Bieter einzutragen:

Eingesetztes Sanierungssystem: '....................................................'
Menge: 2,000 St

**3.2.03.070 Anbindung Anschlussleitung mit Hutprofil, bis Ø 200 DN 500**
Anbindung einer Anschlussleitung an einen eingebauten
 Schlauchliner DN 500 mittels Hutprofiltechnik:

Vom Bieter einzutragen:

Eingesetztes Sanierungssystem: '....................................................'
Menge: 2,000 St

**3.2.03.080 Anbindung Anschlussleitung mit Hutprofil, bis Ø 200 DN 600**
Anbindung einer Anschlussleitung an einen eingebauten
 Schlauchliner DN 600 mittels Hutprofiltechnik:

Vom Bieter einzutragen:

Eingesetztes Sanierungssystem: '....................................................'
Menge: 2,000 St

**3.2.03.090 Anbindung Anschlussleitung mit Hutprofil, bis Ø 200 DN 700**
Anbindung einer Anschlussleitung an einen eingebauten
 Schlauchliner DN 700 mittels Hutprofiltechnik:

Vom Bieter einzutragen:

Eingesetztes Sanierungssystem: '....................................................'
Menge: 2,000 St

**3.2.03.100 Anbindung Anschlussleitung mit Hutprofil, bis Ø 200 DN 800**
Anbindung einer Anschlussleitung an einen eingebauten
 Schlauchliner DN 800 mittels Hutprofiltechnik:

Vom Bieter einzutragen:

Eingesetztes Sanierungssystem: '....................................................'
Menge: 2,000 St

#### Gewerk 3.3 Injektionsarbeiten

##### Gruppe 3.3.01 Riss- und Scherbensanierung

*Hinweis: Vorbemerkungen zur Riss- und Scherbeninjektion*
Reparatur von Schadensstellen in Kanälen mittels 2-Komponenten Polyurethanharz durch Injektionsverfahren, einschl. aller notwendigen Vorarbeiten.

Risse, Scherben, Querrisse, undichte Muffen sowie fehlende Wandungsteile mittels Fräsroboter fachgerecht fräsen und reinigen. Anschließend wird die Injektionseinheit in die vorbereitete, gereinigte Schadstelle positioniert. Die Packereinheit wird auf den Rohrinnendurchmesser geweitet und das 2-Komponenten Polyurethanharz in die Fehlstellen injiziert. Eine Querschnittsreduzierung im Rohr ist nicht zugelassen.Nach Aushärten des Materials sind sämtliche Übergänge und überstehende Materialien nachzuschleifen und zu entfernen. Die Sanierungsleistungen sind grundsätzlich arbeitstäglich durchzuführen.

Der Packer muss mind. 80 m in den Kanal eingefahren werden können.

Rohrmaterial: unterschiedlicher Werkstoffe

Abrechnung erfolgt pro Stück schadhaftem Kanalabschnitt mit einer Länge bis 1,00 m.

Der Materialverbrauch wird gesondert vergütet.
Es gelten die Anforderungen und Qualitätskriterien gemäß DWA-M 143-8 und DWA-M 144-8. Der Nachweis der Tauglichkeit gilt als erbracht, wenn eine allgemeine bauaufsichtliche Zulassung für das System vorliegt.

**3.3.01.010 Einsetzen Injektionsanlagem Riss- und Scherbeninjektion**
Einsetzen und Entfernen der Anlage in die zu sanierende Haltung.
Die Leistung wird einmalig für das Einsetzen/Entfernen der Geräteeinheit in die zu bearbeitende Haltung abgerechnet.  Mehrfach eingerichteter Geräteeinsatz wird nicht gesondert vergütet.
Menge: 10,000 St

**3.3.01.020 Riss- und Scherbensanierung DN 200**
Reparatur von Schadensstellen in Kanälen DN 200 mittels 2-Komponenten Polyurethanharz durch Injektionsverfahren, einschl. aller notwendigen Vorarbeiten.

Vom Bieter einzutragen:
Eingesetztes Packersystem: '....................................................'

Verwendetes Injektionsmaterial: '..............................................'

DIBt-Zulassung: '....................................................'
Menge: 1,000 St

**3.3.01.030 Riss- und Scherbensanierung DN 300**
Reparatur von Schadensstellen in Kanälen DN 300 mittels 2-Komponenten Polyurethanharz durch Injektionsverfahren, einschl. aller notwendigen Vorarbeiten.

Vom Bieter einzutragen:
Eingesetztes Packersystem: '....................................................'

Verwendetes Injektionsmaterial: '..............................................'

DIBt-Zulassung: '....................................................'
Menge: 5,000 St

**3.3.01.040 Riss- und Scherbensanierung DN 400**
Reparatur von Schadensstellen in Kanälen DN 400 mittels 2-Komponenten Polyurethanharz durch Injektionsverfahren, einschl. aller notwendigen Vorarbeiten.

Vom Bieter einzutragen:
Eingesetztes Packersystem: '....................................................'

Verwendetes Injektionsmaterial: '..............................................'

DIBt-Zulassung: '....................................................'
Menge: 5,000 St

**3.3.01.050 Riss- und Scherbensanierung DN 500**
Reparatur von Schadensstellen in Kanälen DN 500 mittels 2-Komponenten Polyurethanharz durch Injektionsverfahren, einschl. aller notwendigen Vorarbeiten.

Vom Bieter einzutragen:
Eingesetztes Packersystem: '....................................................'

Verwendetes Injektionsmaterial: '..............................................'

DIBt-Zulassung: '....................................................'
Menge: 1,000 St

**3.3.01.060 Riss- und Scherbensanierung DN 600**
Reparatur von Schadensstellen in Kanälen DN 600 mittels 2-Komponenten Polyurethanharz durch Injektionsverfahren, einschl. aller notwendigen Vorarbeiten.

Vom Bieter einzutragen:
Eingesetztes Packersystem: '....................................................'

Verwendetes Injektionsmaterial: '..............................................'

DIBt-Zulassung: '....................................................'
Menge: 1,000 St

**3.3.01.070 Riss- und Scherbensanierung DN 700**
Reparatur von Schadensstellen in Kanälen DN 700 mittels 2-Komponenten Polyurethanharz durch Injektionsverfahren, einschl. aller notwendigen Vorarbeiten.

Vom Bieter einzutragen:
Eingesetztes Packersystem: '....................................................'

Verwendetes Injektionsmaterial: '..............................................'

DIBt-Zulassung: '....................................................'
Menge: 1,000 St

**3.3.01.080 Zwei-Komponenten-Polyurethanharz**
Zwei-Komponenten-Polyurethanharz liefern, verarbeiten und einbauen.

Abrechnung nach Verbrauch und Nachweis durch elektronische Aufzeichnung. Die Menge muss im Sanierungsvideo eingeblendet sein.

Vom Bieter einzutragen:

Zwei-Komponenten-Polyurethanharz: '....................................................'
Menge: 100,000 kg

##### Gruppe 3.3.02 Anschlussinjektion

*Hinweis: Vorbemerkungen zur Anschlussinjektion*
Anschlusssanierung mittels
 Silikatharzinjektion von stark ausgebrochenen bzw. mit
 starker Scherbenbildung ausgeprägten Anschlüssen, einschl. aller notwendigen Vorarbeiten.

Das im Schadensbild eindringende Grundwasser durch
nicht fachgerecht angeschlossene Anschlüsse ist in einem Arbeitsgang mit einem 2-Komponentenharz
 ohne Mehraufwand mitzusanieren.

Eine Querschnittsreduzierung im Rohr ist nicht zugelassen.Nach Aushärten des Materials sind sämtliche Übergänge und überstehende Materialien nachzuschleifen und zu entfernen. Die Sanierungsleistungen sind grundsätzlich arbeitstäglich durchzuführen.

Der Packer muss mind. 80 m in den Kanal eingefahren werden können.

Rohrmaterial: unterschiedlicher Werkstoffe

Der Materialverbrauch wird gesondert vergütet.

Es gelten die Anforderungen und Qualitätskriterien gemäß DWA-M 143-8 und DWA-M 144-8. Der Nachweis der Tauglichkeit gilt als erbracht, wenn eine allgemeine bauaufsichtliche Zulassung für das System vorliegt.

**3.3.02.010 Einsetzen Injektionsanlage, Anschlussinjektion**
Einsetzen und Entfernen der Anlage in die zu sanierende Haltung.
Die Leistung wird einmalig für das Einsetzen/Entfernen der Geräteeinheit in die zu bearbeitende Haltung abgerechnet.  Mehrfach eingerichteter Geräteeinsatz wird nicht gesondert vergütet.
Menge: 10,000 St

**3.3.02.020 Anschlusssanierung bis d = 200 DN 200**
Anschlussinjektion in Hauptkanälen DN 200.
Durchmesser des Anschlusses: bis DN 200

Vom Bieter einzutragen:

Sanierungsverfahren: '....................................................'

Verwendetes Injektionsmaterial: '....................................................'
Menge: 1,000 St

**3.3.02.030 Anschlusssanierung bis d = 200 DN 250**
Anschlussinjektion in Hauptkanälen DN 250.
Durchmesser des Anschlusses: bis DN 200

Vom Bieter einzutragen:

Sanierungsverfahren: '....................................................'

Verwendetes Injektionsmaterial: '....................................................'
Menge: 1,000 St

**3.3.02.040 Anschlusssanierung bis d = 200 DN 300**
Anschlussinjektion in Hauptkanälen DN 300.
Durchmesser des Anschlusses: bis DN 200

Vom Bieter einzutragen:

Sanierungsverfahren: '....................................................'

Verwendetes Injektionsmaterial: '....................................................'
Menge: 5,000 St

**3.3.02.050 Anschlusssanierung bis d = 200 DN 350**
Anschlussinjektion in Hauptkanälen DN 350.
Durchmesser des Anschlusses: bis DN 200

Vom Bieter einzutragen:

Sanierungsverfahren: '....................................................'

Verwendetes Injektionsmaterial: '....................................................'
Menge: 1,000 St

**3.3.02.060 Anschlusssanierung bis d = 200 DN 400**
Anschlussinjektion in Hauptkanälen DN 400.
Durchmesser des Anschlusses: bis DN 200

Vom Bieter einzutragen:

Sanierungsverfahren: '....................................................'

Verwendetes Injektionsmaterial: '....................................................'
Menge: 5,000 St

**3.3.02.070 Anschlusssanierung bis d = 200 DN 500**
Anschlussinjektion in Hauptkanälen DN 500.
Durchmesser des Anschlusses: bis DN 200

Vom Bieter einzutragen:

Sanierungsverfahren: '....................................................'

Verwendetes Injektionsmaterial: '....................................................'
Menge: 1,000 St

**3.3.02.080 Anschlusssanierung bis d = 200 DN 600**
Anschlussinjektion in Hauptkanälen DN 600.
Durchmesser des Anschlusses: bis DN 200

Vom Bieter einzutragen:

Sanierungsverfahren: '....................................................'

Verwendetes Injektionsmaterial: '....................................................'
Menge: 1,000 St

**3.3.02.090 Anschlusssanierung bis d = 200 DN 700**
Anschlussinjektion in Hauptkanälen DN 700.
Durchmesser des Anschlusses: bis DN 200

Vom Bieter einzutragen:

Sanierungsverfahren: '....................................................'

Verwendetes Injektionsmaterial: '....................................................'
Menge: 1,000 St

**3.3.02.100 Zwei-Komponenten-Silikatharz**
Zwei-Komponenten-Silikatharz liefern, verarbeiten und einbauen.

Abrechnung nach Verbrauch und Nachweis durch elektronische Aufzeichnung. Die Menge muss im Sanierungsvideo eingeblendet sein.

Vom Bieter einzutragen:

Zwei-Komponenten-Silikatharz '....................................................'
Menge: 150,000 kg

**3.3.02.110 Zulage stark exzentrischer Anschluss**
Zulage zu den Anschlussinjektionen, für stark exzentrischen Anschluss (Anschlussachse außerhalb des inneren Durchmesserdrittels des Hauptkanals).
Menge: 1,000 St

**3.3.02.120 Zulage umlaufender Riss**
Zulage zu den Anschlussinjektionen, für umlaufenden Riss, beginnend und endend am Anschluss.
Menge: 1,000 St

### Sanierungsart 4 Schlauchlining

#### Gewerk 4.1 Schlauchlining

##### Gruppe 4.1.01 Schlauchlining in Haltungen

*Hinweis: Vorbemerkungen Schlauchlining in Haltungen*
Sanierung schadhafter Abwasserleitungen durch den formschlüssigen Einbau eines mit einem Kunstharz getränkten, Schlauchliners, abwasserbeständig und selbsttragend.

Die Wanddicke des Schlauchliners ergibt sich aus statischen Erfordernissen und den geforderten Mindestwanddicken im ausgehärteten Zustand. Der größere Wert ist maßgebend.

Zur statisch erforderlichen Wanddicke (Designwanddicke gemäß DIN EN ISO 11296-4) ist gemäß DWA-A 143-3 eine Verschleißschicht zu addieren. Die Verschleißschicht muss hierbei mindestens dem im Darmstädter Kipprinnenversuch ermittelten Abriebwert (z. B. in Eignungsnachweisen oder der DIBt-Zulassung dokumentiert) entsprechen. Liegen keine Werte vor, ist eine Verschleißschicht von 1 mm zu berücksichtigen. Die mindestens geforderte Designwanddicke im ausgehärteten Zustand muss jedoch immer eingehalten werden:

  SynthesefasernGlasfasern
DN 200 - DN 300:  4,5 mm  4,0 mm
> DN 300 - DN 500:  6,0 mm  5,0 mm
> DN 500 - DN 700: 8,5 mm  6,0 mm
> DN 700:  10,0 mm  6,5 mm
Ei 300/450  7,0 mm  5,0 mm
Ei 400/600  9,0 mm  6,5 mm
>Ei 400/600  9,0 mm  7,5 mm

Bei der UV-Lichthärtung ist die Aushärtung bei Wanddicken >= 8 mm mit Warmhärtungsinitiatoren (Peroxiden) zu unterstützen.

Die zu sanierenden Leitungen sind vor der Bauausführung auf ihren aktuellen baulichen Zustand und ihre Maßgenauigkeit (z.B. Durchmesser und Länge) zu überprüfen. Der AG übernimmt keine Gewähr für die Richtigkeit der Maßangaben in gestellten Planunterlagen.

Bis zum vollständigen Vorliegen der Bauablauf- und Abnahme-Dokumentation werden nur 70% der Schlauchliningkosten ausgezahlt. Die Dokumentation wird nicht gesondert vergütet und
 ist in den Einheitspreis mit einzurechnen.

Öffnen/Abschneiden des Schlauchliners am Anfangs-, Zwischen- und Endschacht. Anfallende Materialreste sind vorschriftsmäßig zu entsorgen. Nachweise über die Entsorgung sind dem AG oder dem von ihm beauftragten Vertreter auf Verlangen vorzulegen.

Abwassertyp nach DWA-M 144-3: 2, Kommunales Abwasser

Nach dem Einbau und der Aushärtung der Schlauchliner ist je Einbauabschnitt 1 Materialprobe im Beisein des AG entsprechend der jeweiligen Leistungsposition zu entnehmen.

Es gelten die Anforderungen und Qualitätskriterien gemäß DWA-A 143-3 und DWA-M 144-3. Der Nachweis der Tauglichkeit gilt als erbracht, wenn eine allgemeine bauaufsichtliche Zulassung für das System vorliegt.

**4.1.01.010 Einsetzen Schlauchlineranlage**
Einsetzen und Entfernen der Anlage in den Einbauabschnitt.
Die Leistung wird einmalig für das Einsetzen/Entfernen der Geräteeinheit in den zu bearbeitenden Einbauabschnitt abgerechnet. Mehrfach eingerichteter Geräteeinsatz wird nicht gesondert vergütet.
Menge: 40,000 St

**4.1.01.020 Anwohnerinformationschreiben Haltungen**
7 Tage vor tatsächlichem Sanierungsbeginn sind die Anwohner des Sanierungsbereiches durch Anschreiben oder
 Handzettel über Sanierungsmaßnahme, der vorgesehenen
 Ausführungszeit, den zu erwartenden Behinderungen und
 Absperrzeiten und den erforderlichen Vorsichtsmaßnahmen
 zu unterrichten. Dieses Schreiben ist für jedes Gebäude
(Anlieger), auch denen der Eckgrundstücke und den
 Hinterliegern, zuzustellen. Dem AG oder dem von ihm beauftragten Vertreter sind je eine Durchschrift
 zu übergeben.

Es ist die Zustellung von 20 Handzetteln pro Haltung einzukalkulieren.

Abrechnung pro Haltung.
Menge: 40,000 St

**4.1.01.030 Einzelstatik erstellen (ARZ III)**
Erstellen einer geprüften Einzelstatik (einschl. Interaktionsnachweis) gemäß DWA-A 143-2 für den Altrohrzustand III.

Die Statik muss drei Wochen vor der Bestellung  (vor Produktionsbeginn) des Schlauchliners an den AG oder den von ihm beauftragten Vertreter geliefert werden.
Menge: 10,000 St

**4.1.01.040 Schlauchliner DN 200, Regelstatik**
Einbau eines flexiblen, vorkonfektionierten, reaktionsharzgetränkten Schlauchliners in den gereinigten Kanal, der durch eine Innen- und Außenfolie geschützt ist. Einbau des Schlauchliners aus einem Schacht durch vorh. Einstiegsöffnung und Schlauchenden in vollem Querschnitt öffnen.

Nennweite: DN 200
Altrohrzustand "II".
GW Stand: 1,5 m über Rohrsohle,

Mindestwanddicke im ausgehärteten Zustand:
Synthesefasern: 4,5 mm
Glasfasern: 4,0 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 100,000 m

**4.1.01.050 Schlauchliner DN 250, Regelstatik**
Einbau eines flexiblen, vorkonfektionierten, reaktionsharzgetränkten Schlauchliners in den gereinigten Kanal, der durch eine Innen- und Außenfolie geschützt ist. Einbau des Schlauchliners aus einem Schacht durch vorh. Einstiegsöffnung und Schlauchenden in vollem Querschnitt öffnen.

Nennweite: DN 250
Altrohrzustand "II".
GW Stand: 1,5 m über Rohrsohle,

Mindestwanddicke im ausgehärteten Zustand:
Synthesefasern: 4,5 mm
Glasfasern: 4,0 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 100,000 m

**4.1.01.060 Schlauchliner DN 300, Regelstatik**
Einbau eines flexiblen, vorkonfektionierten, reaktionsharzgetränkten Schlauchliners in den gereinigten Kanal, der durch eine Innen- und Außenfolie geschützt ist. Einbau des Schlauchliners aus einem Schacht durch vorh. Einstiegsöffnung und Schlauchenden in vollem Querschnitt öffnen.

Nennweite: DN 300
Altrohrzustand "II".
GW Stand: 1,5 m über Rohrsohle,

Mindestwanddicke im ausgehärteten Zustand:
Synthesefasern: 4,5 mm
Glasfasern: 4,0 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 400,000 m

**4.1.01.070 Schlauchliner DN 350, Regelstatik**
Einbau eines flexiblen, vorkonfektionierten, reaktionsharzgetränkten Schlauchliners in den gereinigten Kanal, der durch eine Innen- und Außenfolie geschützt ist. Einbau des Schlauchliners aus einem Schacht durch vorh. Einstiegsöffnung und Schlauchenden in vollem Querschnitt öffnen.

Nennweite: DN 350
Altrohrzustand "II".
GW Stand: 1,5 m über Rohrsohle,

Mindestwanddicke im ausgehärteten Zustand:
Synthesefasern: 7,0 mm
Glasfasern: 5,0 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 100,000 m

**4.1.01.080 Schlauchliner DN 400, Regelstatik**
Einbau eines flexiblen, vorkonfektionierten, reaktionsharzgetränkten Schlauchliners in den gereinigten Kanal, der durch eine Innen- und Außenfolie geschützt ist. Einbau des Schlauchliners aus einem Schacht durch vorh. Einstiegsöffnung und Schlauchenden in vollem Querschnitt öffnen.

Nennweite: DN 400
Altrohrzustand "II".
GW Stand: 1,5 m über Rohrsohle,

Mindestwanddicke im ausgehärteten Zustand:
Synthesefasern: 7,0 mm
Glasfasern: 5,0 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 400,000 m

**4.1.01.090 Schlauchliner DN 500, Regelstatik**
Einbau eines flexiblen, vorkonfektionierten, reaktionsharzgetränkten Schlauchliners in den gereinigten Kanal, der durch eine Innen- und Außenfolie geschützt ist. Einbau des Schlauchliners aus einem Schacht durch vorh. Einstiegsöffnung und Schlauchenden in vollem Querschnitt öffnen.

Nennweite: DN 500
Altrohrzustand "II".
GW Stand: 1,5 m über Rohrsohle,

Mindestwanddicke im ausgehärteten Zustand:
Synthesefasern: 7,0 mm
Glasfasern: 5,0 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 300,000 m

**4.1.01.100 Schlauchliner DN 600, Regelstatik**
Einbau eines flexiblen, vorkonfektionierten, reaktionsharzgetränkten Schlauchliners in den gereinigten Kanal, der durch eine Innen- und Außenfolie geschützt ist. Einbau des Schlauchliners aus einem Schacht durch vorh. Einstiegsöffnung und Schlauchenden in vollem Querschnitt öffnen.

Nennweite: DN 600
Altrohrzustand "II".
GW Stand: 1,5 m über Rohrsohle,

Mindestwanddicke im ausgehärteten Zustand:
Synthesefasern: 9,0 mm
Glasfasern: 6,0 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 100,000 m

**4.1.01.110 Schlauchliner DN 700, Regelstatik**
Einbau eines flexiblen, vorkonfektionierten, reaktionsharzgetränkten Schlauchliners in den gereinigten Kanal, der durch eine Innen- und Außenfolie geschützt ist. Einbau des Schlauchliners aus einem Schacht durch vorh. Einstiegsöffnung und Schlauchenden in vollem Querschnitt öffnen.

Nennweite: DN 700
Altrohrzustand "II".
GW Stand: 1,5 m über Rohrsohle,

Mindestwanddicke im ausgehärteten Zustand:
Synthesefasern: 9,0 mm
Glasfasern: 6,0 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 100,000 m

**4.1.01.120 Schlauchliner DN 800, Regelstatik**
Einbau eines flexiblen, vorkonfektionierten, reaktionsharzgetränkten Schlauchliners in den gereinigten Kanal, der durch eine Innen- und Außenfolie geschützt ist. Einbau des Schlauchliners aus einem Schacht durch vorh. Einstiegsöffnung und Schlauchenden in vollem Querschnitt öffnen.

Nennweite: DN 800
Altrohrzustand "II".
GW Stand: 1,5 m über Rohrsohle,

Mindestwanddicke im ausgehärteten Zustand:
Synthesefasern: 10,0 mm
Glasfasern: 6,5 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 100,000 m

**4.1.01.130 Schlauchlining Ei 300/450, Regelstatik**
Einbau eines flexiblen, vorkonfektionierten, reaktionsharzgetränkten Schlauchliners in den gereinigten Kanal, der durch eine Innen- und Außenfolie geschützt ist. Einbau des Schlauchliners aus einem Schacht durch vorh. Einstiegsöffnung und Schlauchenden in vollem Querschnitt öffnen.

Nennweite: Ei 300/450
Altrohrzustand "II".
GW Stand: 1,5 m über Rohrsohle,

Mindestwanddicke im ausgehärteten Zustand:
Synthesefasern: 7,5 mm
Glasfasern: 5,0 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 100,000 m

**4.1.01.140 Schlauchlining Ei 400/600, Regelstatik**
Einbau eines flexiblen, vorkonfektionierten, reaktionsharzgetränkten Schlauchliners in den gereinigten Kanal, der durch eine Innen- und Außenfolie geschützt ist. Einbau des Schlauchliners aus einem Schacht durch vorh. Einstiegsöffnung und Schlauchenden in vollem Querschnitt öffnen.

Nennweite:  Ei 400/600
Altrohrzustand "II".
GW Stand: 1,5 m über Rohrsohle,

Mindestwanddicke im ausgehärteten Zustand:
Synthesefasern: 7,5 mm
Glasfasern: 6,5 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 100,000 m

**4.1.01.150 Schlauchlining Ei 500/750, Regelstatik**
Einbau eines flexiblen, vorkonfektionierten, reaktionsharzgetränkten Schlauchliners in den gereinigten Kanal, der durch eine Innen- und Außenfolie geschützt ist. Einbau des Schlauchliners aus einem Schacht durch vorh. Einstiegsöffnung und Schlauchenden in vollem Querschnitt öffnen.

Nennweite: Ei 500/750
Altrohrzustand "II".
GW Stand: 1,5 m über Rohrsohle,

Mindestwanddicke im ausgehärteten Zustand:
Synthesefasern: 9,0 mm
Glasfasern: 7,5 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 100,000 m

**4.1.01.160 Schlauchlining Ei 600/900, Regelstatik**
Einbau eines flexiblen, vorkonfektionierten, reaktionsharzgetränkten Schlauchliners in den gereinigten Kanal, der durch eine Innen- und Außenfolie geschützt ist. Einbau des Schlauchliners aus einem Schacht durch vorh. Einstiegsöffnung und Schlauchenden in vollem Querschnitt öffnen.

Nennweite: Ei 600/900
Altrohrzustand "II".
GW Stand: 1,5 m über Rohrsohle,

Mindestwanddicke im ausgehärteten Zustand:
Synthesefasern: 9,0 mm
Glasfasern: 7,5 mm

Zugelassene Aushärteverfahren:
Lichthärtung, Warmhärtung

Abrechnungslänge:
Abgerechnet wird die eingebaute Schlauchlinerlänge von Rohranfang bis Rohrende.
Zwischenschächte, die überfahren werden, werden übermessen.

Vom Bieter einzutragen:

Hersteller / Produkt: '....................................................'

Harzsystem: '....................................................'

Trägermaterial: '...........................................'

Art der Aushärtung: '...........................................'

Materialkenngruppe nach Tabelle 2 (DWA-M 144-3):
'....................................................'

Design-Wanddicke: '....................................................' mm

Kompositdicke: '....................................................' mm

DIBt-Zulassung Nr.: '....................................................'
Menge: 100,000 m

**4.1.01.170 Probenentnahme Schlauchliner**
Entnahme eines Probestückes je Einbauabschnitt durch den AN in Gegenwart des AG oder dem von ihm beauftragten Vertreter. Der Termin und der Entnahmeort sind im Vorfeld rechtzeitig, spätestens bis Einbau des Schlauchliners, mit dem Auftraggeber abzustimmen.

Die Probeentnahme erfolgt zunächst im Schachtbauwerk mit Hilfe eines Probenstützrohres bzw. -schlauches.

Wenn das dort entnommene Probestück den Anforderungen nicht genügt, ist eine Zweitprobe auf Kosten des AN innerhalb der Haltung zu entnehmen, welche dann maßgebend ist.
Der Termin und die genaue Entnahmestelle werden im Vorfeld zwischen AN und AG oder dem von ihm beauftragten Vertreter abgestimmt.
Die Entnahmestellen in der Haltung müssen dauerhaft, wasserdicht und in Schlauchlinerwanddicke verschlossen werden. Die Kosten trägt der AN.

Die Probengröße beträgt in axialer Richtung mindestens 350 mm. Die Länge in Umfangsrichtung muss dem 20-fachen der Wanddicke entsprechen.

Die Materialprobe wird wie folgt beschriftet:
- Baustellenbezeichnung
- Datum der Probenentnahme
- Schachtnummer
- Sanierungsnummer
- Unterschrift des Auftraggeber- und Auftragnehmervertreters

Der Probenbegleitschein wird vor Ort ausgefüllt und durch die örtlichen Bauüberwachung  und den Auftragnehmervertreter unterschrieben.

Die Materialprobe muss sofort nach dem Beschriften in einer styroldichten und UV-undurchlässigen Verpackung verpackt werden.Die entnommene Probe gilt für den jeweiligen Einbauabschnitt als repräsentativ.

Die Kosten für die Entnahme der Probe und Übergabe an ein unabhängiges, akkreditiertes Prüflabor sind in den Einheitspreis einzurechnen. Einschl. anfallender Prüfkosten des Prüflabors.
Das Prüflabor prüft die Materialeigenschaften:
- Wanddicke
- Wasserdichtheit
- E-Modul
- 3-Punkt-Biegeversuch
- Reststyrolgehalt
- 24h-Kriechneigung

Bei Nichterreichen der geforderten Materialeigenschaften ist die Schlauchlinerstatik anhand der tatsächlichen Werte zu überprüfen (Berechnung erfolgt durch AN) und dem AG oder dem von ihm beauftragten Vertreter erneut vorzulegen. Die Kosten für die erneute Berechnung der geprüften Statiken trägt der AN.
Es gelten neben den o.g. Anforderungen die Bestimmungen des DWA-A 143-3.
Menge: 20,000 St

##### Gruppe 4.1.02 Zulagen zum Schlauchlining

**4.1.02.010 Zulage für Lage Schachtanschluss**
Zu- oder Ablauf der zu sanierenden Haltung kommt nicht sohlgleich am Schacht an. Entsprechend notwendige Hilfskonstruktionen (Installationsunterstützung, Arbeitsbühne, etc.) sind über diese Position abzurechnen.
Menge: 5,000 St

**4.1.02.020 Zulage Schlauchlining DN 200, Inversionsverfahren**
Zulage zu der Schlauchliner Position DN 200, für den Einsatz eines warmwasserhärtenden Inversionsverfahrens.

Mindestwanddicke im ausgehärteten Zustand:
Synthesefasern: 4,5 mm

Zugelassene Aushärteverfahren:
Warmwasserhärtung

Vom Bieter einzutragen:

Hersteller / Produkt: '....................................................'

Harzsystem: '....................................................'

Materialkenngruppe nach Tabelle 2 (DWA-M 144-3):
'....................................................'

Design-Wanddicke: '....................................................' mm

Kompositdicke: '....................................................' mm

DIBt-Zulassung Nr.: '....................................................'
Menge: 25,000 m

**4.1.02.030 Zulage Schlauchlining DN 250, Inversionsverfahren**
Zulage zu der Schlauchliner Position DN 250, für den Einsatz eines warmwasserhärtenden Inversionsverfahrens.

Mindestwanddicke im ausgehärteten Zustand:
Synthesefasern: 4,5 mm

Zugelassene Aushärteverfahren:
Warmwasserhärtung

Vom Bieter einzutragen:

Hersteller / Produkt: '....................................................'

Harzsystem: '....................................................'

Materialkenngruppe nach Tabelle 2 (DWA-M 144-3):
'....................................................'

Design-Wanddicke: '....................................................' mm

Kompositdicke: '....................................................' mm

DIBt-Zulassung Nr.: '....................................................'
Menge: 25,000 m

**4.1.02.040 Zulage Schlauchlining DN 300, Inversionsverfahren**
Zulage zu der Schlauchliner Position DN 300, für den Einsatz eines warmwasserhärtenden Inversionsverfahrens.

Mindestwanddicke im ausgehärteten Zustand:
Synthesefasern: 4,5 mm

Zugelassene Aushärteverfahren:
Warmwasserhärtung

Vom Bieter einzutragen:

Hersteller / Produkt: '....................................................'

Harzsystem: '....................................................'

Materialkenngruppe nach Tabelle 2 (DWA-M 144-3):
'....................................................'

Design-Wanddicke: '....................................................' mm

Kompositdicke: '....................................................' mm

DIBt-Zulassung Nr.: '....................................................'
Menge: 50,000 m

**4.1.02.050 Zulage Schlauchlining DN 350, Inversionsverfahren**
Zulage zu der Schlauchliner Position DN 350, für den Einsatz eines warmwasserhärtenden Inversionsverfahrens.

Mindestwanddicke im ausgehärteten Zustand:
Synthesefasern: 7,0 mm

Zugelassene Aushärteverfahren:
Warmwasserhärtung

Vom Bieter einzutragen:

Hersteller / Produkt: '....................................................'

Harzsystem: '....................................................'

Materialkenngruppe nach Tabelle 2 (DWA-M 144-3):
'....................................................'

Design-Wanddicke: '....................................................' mm

Kompositdicke: '....................................................' mm

DIBt-Zulassung Nr.: '....................................................'
Menge: 50,000 m

**4.1.02.060 Zulage Schlauchlining DN 400, Inversionsverfahren**
Zulage zu der Schlauchliner Position DN 400, für den Einsatz eines warmwasserhärtenden Inversionsverfahrens.

Mindestwanddicke im ausgehärteten Zustand:
Synthesefasern: 7,0 mm

Zugelassene Aushärteverfahren:
Warmwasserhärtung

Vom Bieter einzutragen:

Hersteller / Produkt: '....................................................'

Harzsystem: '....................................................'

Materialkenngruppe nach Tabelle 2 (DWA-M 144-3):
'....................................................'

Design-Wanddicke: '....................................................' mm

Kompositdicke: '....................................................' mm

DIBt-Zulassung Nr.: '....................................................'
Menge: 50,000 m

**4.1.02.070 Zulage Schlauchlining DN 500, Inversionsverfahren**
Zulage zu der Schlauchliner Position DN 500, für den Einsatz eines warmwasserhärtenden Inversionsverfahrens.

Mindestwanddicke im ausgehärteten Zustand:
Synthesefasern: 7,0 mm

Zugelassene Aushärteverfahren:
Warmwasserhärtung

Vom Bieter einzutragen:

Hersteller / Produkt: '....................................................'

Harzsystem: '....................................................'

Materialkenngruppe nach Tabelle 2 (DWA-M 144-3):
'....................................................'

Design-Wanddicke: '....................................................' mm

Kompositdicke: '....................................................' mm

DIBt-Zulassung Nr.: '....................................................'
Menge: 50,000 m

**4.1.02.080 Zulage Schlauchlining DN 600, Inversionsverfahren**
Zulage zu der Schlauchliner Position DN 600, für den Einsatz eines warmwasserhärtenden Inversionsverfahrens.

Mindestwanddicke im ausgehärteten Zustand:
Synthesefasern: 9,0 mm

Zugelassene Aushärteverfahren:
Warmwasserhärtung

Vom Bieter einzutragen:

Hersteller / Produkt: '....................................................'

Harzsystem: '....................................................'

Materialkenngruppe nach Tabelle 2 (DWA-M 144-3):
'....................................................'

Design-Wanddicke: '....................................................' mm

Kompositdicke: '....................................................' mm

DIBt-Zulassung Nr.: '....................................................'
Menge: 25,000 m

**4.1.02.090 Zulage Schlauchlining DN 700, Inversionsverfahren**
Zulage zu der Schlauchliner Position DN 700, für den Einsatz eines warmwasserhärtenden Inversionsverfahrens.

Mindestwanddicke im ausgehärteten Zustand:
Synthesefasern: 9,0 mm

Zugelassene Aushärteverfahren:
Warmwasserhärtung

Vom Bieter einzutragen:

Hersteller / Produkt: '....................................................'

Harzsystem: '....................................................'

Materialkenngruppe nach Tabelle 2 (DWA-M 144-3):
'....................................................'

Design-Wanddicke: '....................................................' mm

Kompositdicke: '....................................................' mm

DIBt-Zulassung Nr.: '....................................................'
Menge: 25,000 m

**4.1.02.100 Zulage Schlauchlining DN 800, Inversionsverfahren**
Zulage zu der Schlauchliner Position DN 800, für den Einsatz eines warmwasserhärtenden Inversionsverfahrens.

Mindestwanddicke im ausgehärteten Zustand:
Synthesefasern: 10,0 mm

Zugelassene Aushärteverfahren:
Warmwasserhärtung

Vom Bieter einzutragen:

Hersteller / Produkt: '....................................................'

Harzsystem: '....................................................'

Materialkenngruppe nach Tabelle 2 (DWA-M 144-3):
'....................................................'

Design-Wanddicke: '....................................................' mm

Kompositdicke: '....................................................' mm

DIBt-Zulassung Nr.: '....................................................'
Menge: 25,000 m

**4.1.02.110 Zulage Schlauchlining Ei 300/450, Inversionsverfahren**
Zulage zu der Schlauchliner Position Ei 300/450, für den Einsatz eines warmwasserhärtenden Inversionsverfahrens.

Mindestwanddicke im ausgehärteten Zustand:
Synthesefasern: 7,5 mm

Zugelassene Aushärteverfahren:
Warmwasserhärtung

Vom Bieter einzutragen:

Hersteller / Produkt: '....................................................'

Harzsystem: '....................................................'

Materialkenngruppe nach Tabelle 2 (DWA-M 144-3):
'....................................................'

Design-Wanddicke: '....................................................' mm

Kompositdicke: '....................................................' mm

DIBt-Zulassung Nr.: '....................................................'
Menge: 25,000 m

**4.1.02.120 Zulage Schlauchlining Ei 400/600, Inversionsverfahren**
Zulage zu der Schlauchliner Position Ei 400/600, für den Einsatz eines warmwasserhärtenden Inversionsverfahrens.

Mindestwanddicke im ausgehärteten Zustand:
Synthesefasern: 7,5 mm

Zugelassene Aushärteverfahren:
Warmwasserhärtung

Vom Bieter einzutragen:

Hersteller / Produkt: '....................................................'

Harzsystem: '....................................................'

Materialkenngruppe nach Tabelle 2 (DWA-M 144-3):
'....................................................'

Design-Wanddicke: '....................................................' mm

Kompositdicke: '....................................................' mm

DIBt-Zulassung Nr.: '....................................................'
Menge: 25,000 m

**4.1.02.130 Zulage Schlauchlining Ei 500/750, Inversionsverfahren**
Zulage zu der Schlauchliner Position Ei 500/750, für den Einsatz eines warmwasserhärtenden Inversionsverfahrens.

Mindestwanddicke im ausgehärteten Zustand:
Synthesefasern: 9,0 mm

Zugelassene Aushärteverfahren:
Warmwasserhärtung

Vom Bieter einzutragen:

Hersteller / Produkt: '....................................................'

Harzsystem: '....................................................'

Materialkenngruppe nach Tabelle 2 (DWA-M 144-3):
'....................................................'

Design-Wanddicke: '....................................................' mm

Kompositdicke: '....................................................' mm

DIBt-Zulassung Nr.: '....................................................'
Menge: 25,000 m

**4.1.02.140 Zulage Schlauchlining Ei 600/900, Inversionsverfahren**
Zulage zu der Schlauchliner Position Ei 600/900, für den Einsatz eines warmwasserhärtenden Inversionsverfahrens.

Mindestwanddicke im ausgehärteten Zustand:
Synthesefasern: 9,0 mm

Zugelassene Aushärteverfahren:
Warmwasserhärtung

Vom Bieter einzutragen:

Hersteller / Produkt: '....................................................'

Harzsystem: '....................................................'

Materialkenngruppe nach Tabelle 2 (DWA-M 144-3):
'....................................................'

Design-Wanddicke: '....................................................' mm

Kompositdicke: '....................................................' mm

DIBt-Zulassung Nr.: '....................................................'
Menge: 25,000 m

**4.1.02.150 Zulage Schlauchlining DN 200, bogengängig**
Zulage zu der Schlauchliner Position DN 200, für den Einsatz eines Verfahrens  mit elastischem Trägermaterial zur faltenfreien Bogengängigkeit.

Mindestwanddicke im ausgehärteten Zustand:
Synthesefasern: 4,5 mm

Zugelassene Aushärteverfahren:
Warmhärtung

Vom Bieter einzutragen:

Hersteller / Produkt: '....................................................'

Harzsystem: '....................................................'

Art der Aushärtung: '...........................................'

Materialkenngruppe nach Tabelle 2 (DWA-M 144-3):
'....................................................'

Design-Wanddicke: '....................................................' mm

Kompositdicke: '....................................................' mm

DIBt-Zulassung Nr.: '....................................................'
Menge: 25,000 m

**4.1.02.160 Zulage Schlauchlining DN 250, bogengängig**
Zulage zu der Schlauchliner Position DN 250, für den Einsatz eines Verfahrens  mit elastischem Trägermaterial zur faltenfreien Bogengängigkeit.

Mindestwanddicke im ausgehärteten Zustand:
Synthesefasern: 4,5 mm

Zugelassene Aushärteverfahren:
Warmhärtung

Vom Bieter einzutragen:

Hersteller / Produkt: '....................................................'

Harzsystem: '....................................................'

Art der Aushärtung: '...........................................'

Materialkenngruppe nach Tabelle 2 (DWA-M 144-3):
'....................................................'

Design-Wanddicke: '....................................................' mm

Kompositdicke: '....................................................' mm

DIBt-Zulassung Nr.: '....................................................'
Menge: 25,000 m

**4.1.02.170 Zulage Schlauchlining DN 300, bogengängig**
Zulage zu der Schlauchliner Position DN 300, für den Einsatz eines Verfahrens  mit elastischem Trägermaterial zur faltenfreien Bogengängigkeit.

Mindestwanddicke im ausgehärteten Zustand:
Synthesefasern: 4,5 mm

Zugelassene Aushärteverfahren:
Warmhärtung

Vom Bieter einzutragen:

Hersteller / Produkt: '....................................................'

Harzsystem: '....................................................'

Art der Aushärtung: '...........................................'

Materialkenngruppe nach Tabelle 2 (DWA-M 144-3):
'....................................................'

Design-Wanddicke: '....................................................' mm

Kompositdicke: '....................................................' mm

DIBt-Zulassung Nr.: '....................................................'
Menge: 50,000 m

**4.1.02.180 Zulage Schlauchlining DN 200, offenes Ende**
Schlauchlining DN 200 für den Schlauchlinereinbau mit offenem Ende. Der Einbau des Schlauchliners und insbesondere die Positionierung des offenen Schlauchlinerendes erfolgt unter ständiger TV-Beobachtung. In den Hauptkanal einragende Überstände sind mittels Roboter fachgerecht abzufräsen. Dieses wird nicht gesondert vergütet und ist in den Einheitspreis mit einzukalkulieren.

Als Zulage zu der Schlauchliner Position DN 200
Menge: 1,000 St

**4.1.02.190 Zulage Schlauchlining DN 250, offenes Ende**
Schlauchlining DN 250 für den Schlauchlinereinbau mit offenem Ende. Der Einbau des Schlauchliners und insbesondere die Positionierung des offenen Schlauchlinerendes erfolgt unter ständiger TV-Beobachtung. In den Hauptkanal einragende Überstände sind mittels Roboter fachgerecht abzufräsen. Dieses wird nicht gesondert vergütet und ist in den Einheitspreis mit einzukalkulieren.

Als Zulage zu der Schlauchliner Position DN 250
Menge: 1,000 St

**4.1.02.200 Zulage Schlauchlining DN 300, offenes Ende**
Schlauchlining DN 300 für den Schlauchlinereinbau mit offenem Ende. Der Einbau des Schlauchliners und insbesondere die Positionierung des offenen Schlauchlinerendes erfolgt unter ständiger TV-Beobachtung. In den Hauptkanal einragende Überstände sind mittels Roboter fachgerecht abzufräsen. Dieses wird nicht gesondert vergütet und ist in den Einheitspreis mit einzukalkulieren.

Als Zulage zu der Schlauchliner Position DN 300
Menge: 1,000 St

**4.1.02.210 Zulage Schlauchlining DN 350, offenes Ende**
Schlauchlining DN 350 für den Schlauchlinereinbau mit offenem Ende. Der Einbau des Schlauchliners und insbesondere die Positionierung des offenen Schlauchlinerendes erfolgt unter ständiger TV-Beobachtung. In den Hauptkanal einragende Überstände sind mittels Roboter fachgerecht abzufräsen. Dieses wird nicht gesondert vergütet und ist in den Einheitspreis mit einzukalkulieren.

Als Zulage zu der Schlauchliner Position DN 350
Menge: 1,000 St

**4.1.02.220 Zulage Schlauchlining DN 400, offenes Ende**
Schlauchlining DN 400 für den Schlauchlinereinbau mit offenem Ende. Der Einbau des Schlauchliners und insbesondere die Positionierung des offenen Schlauchlinerendes erfolgt unter ständiger TV-Beobachtung. In den Hauptkanal einragende Überstände sind mittels Roboter fachgerecht abzufräsen. Dieses wird nicht gesondert vergütet und ist in den Einheitspreis mit einzukalkulieren.

Als Zulage zu der Schlauchliner Position DN 400
Menge: 1,000 St

**4.1.02.230 Zulage Schlauchlining Ei 300/450, offenes Ende**
Schlauchlining Ei 300/450 für den Schlauchlinereinbau mit offenem Ende. Der Einbau des Schlauchliners und insbesondere die Positionierung des offenen Schlauchlinerendes erfolgt unter ständiger TV-Beobachtung. In den Hauptkanal einragende Überstände sind mittels Roboter fachgerecht abzufräsen. Dieses wird nicht gesondert vergütet und ist in den Einheitspreis mit einzukalkulieren.

Als Zulage zu der Schlauchliner Position Ei 300/450
Menge: 1,000 St

**4.1.02.240 Zulage Stützschlauch DN 200**
Stützschlauch für den Schlauchlinereinbau in verdeckten Schächten in die zu sanierende Leitung einbringen.

In Kanälen DN 200

Als Zulage zur Einbauposition.
Menge: 25,000 m

**4.1.02.250 Zulage Stützschlauch DN 250**
Stützschlauch für den Schlauchlinereinbau in verdeckten Schächten in die zu sanierende Leitung einbringen.

In Kanälen DN 250

Als Zulage zur Einbauposition.
Menge: 25,000 m

**4.1.02.260 Zulage Stützschlauch DN 300**
Stützschlauch für den Schlauchlinereinbau in verdeckten Schächten in die zu sanierende Leitung einbringen.

In Kanälen DN 300

Als Zulage zur Einbauposition.
Menge: 25,000 m

**4.1.02.270 Zulage Stützschlauch DN 350**
Stützschlauch für den Schlauchlinereinbau in verdeckten Schächten in die zu sanierende Leitung einbringen.

In Kanälen DN 350

Als Zulage zur Einbauposition.
Menge: 25,000 m

**4.1.02.280 Zulage Stützschlauch DN 400**
Stützschlauch für den Schlauchlinereinbau in verdeckten Schächten in die zu sanierende Leitung einbringen.

In Kanälen DN 400

Als Zulage zur Einbauposition.
Menge: 25,000 m

**4.1.02.290 Zulage Stützschlauch Ei 300/450**
Stützschlauch für den Schlauchlinereinbau in verdeckten Schächten in die zu sanierende Leitung einbringen.

In Kanälen bis Ei 300/450.

Als Zulage zur Einbauposition.
Menge: 25,000 m

#### Gewerk 4.2 Schlauchlining in Anschlussleitungen

##### Gruppe 4.2.01 Schlauchliner

*Hinweis: Vorbemerkungen Schlauchlining in Anschlussleitungen*
Sanierung schadhafter Abwasserleitungen durch den formschlüssigen Einbau eines bogengängigen, mit einem Kunstharz getränkten, Schlauchliners, abwasserbeständig und selbsttragend.

Folgende Leistungen sind einzukalkulieren und werden nicht gesondert vergütet:

- Einbau eines Preliners sowie die Verwendung von Kalibrierschläuchen,
- Lieferung und schadlose Beseitigung von Prozesswasser,
- Öffnen/Abschneiden des Schlauchliners am Anfangs- und Endschacht,
- Angleichen der Kanalsohle an den Übergangsstellen,
- Das saubere und bündige Abfräsen/Öffnen des Hausanschlussliners an der Anbindestelle im Hauptkanal mittels Fräsroboter inklusiv Bergung und fachgerechter Entsorgung des Fräsgutes. Die Arbeiten sind zu dokumentieren.

Die zu sanierenden Leitungen sind vor der Bauausführung auf ihren aktuellen baulichen Zustand und ihre Maßgenauigkeit (z.B. Durchmesser und Länge) zu überprüfen. Der AG übernimmt keine Gewähr für die Richtigkeit der Maßangaben in gestellten Planunterlagen.

Bis zum vollständigen Vorliegen der Bauablauf- und Abnahme-Dokumentation werden nur 70% der Schlauchliningkosten ausgezahlt. Die Dokumentation wird nicht gesondert vergütet und
 ist in den Einheitspreis mit einzurechnen.
Es ist zu beachten, dass der Einbau auch in Bögen bis 90 Grad gewährleistet werden muss, ohne dass bei etwaigen Falten die zulässigen Toleranzen gemäß DWA-A 143-3 überschritten werden.

Abwassertyp nach DAWA-M 144-3: 2, Kommunales Abwasser

Eine Designwanddicke der eingebauten Schlauchliner im ausgehärteten Zustand für Schlauchliner DN 100 bis einschließlich DN 200 von 3 mm ist immer gefordert.

Bei allen Anschlussleitungen ist davon auszugehen, dass die Schlauchliner mit offenem Ende vom Straßenablauf in Richtung Hauptkanal einzubauen sind. Jeglicher Mehraufwand hierzu ist einzukalkulieren.

Nach dem Einbau und der Aushärtung der Schlauchliner ist je Einbauabschnitt 1 Materialprobe im Beisein des AG entsprechend der jeweiligen Leistungsposition zu entnehmen.

Anfallende Materialreste sind vorschriftsmäßig zu entsorgen. Nachweise über die Entsorgung sind dem AG oder dem von ihm beauftragten Vertreter auf Verlangen vorzulegen.

Es gelten die Anforderungen und Qualitätskriterien gemäß DWA-A 143-3 und DWA-M 144-3. Der Nachweis der Tauglichkeit gilt als erbracht, wenn eine allgemeine bauaufsichtliche Zulassung für das System vorliegt.

**4.2.01.010 Einsetzen Schlauchlineranlage**
Einsetzen und Entfernen der Anlage in den Einbauabschnitt.
Die Leistung wird einmalig für das Einsetzen/Entfernen der Geräteeinheit in den zu bearbeitenden Einbauabschnitt abgerechnet. Mehrfach eingerichteter Geräteeinsatz wird nicht gesondert vergütet.
Menge: 5,000 St

**4.2.01.020 Anwohnerinformationschreiben Anschlussleitungen**
7 Tage vor tatsächlichem Sanierungsbeginn sind die Anwohner des Sanierungsbereiches durch Anschreiben oder
 Handzettel über Sanierungsmaßnahme, der vorgesehenen
 Ausführungszeit, den zu erwartenden Behinderungen und
 Absperrzeiten und den erforderlichen Vorsichtsmaßnahmen
 zu unterrichten. Dieses Schreiben ist für jedes Gebäude
(Anlieger), auch denen der Eckgrundstücke und den
 Hinterliegern, zuzustellen. Dem AG oder dem von ihm beauftragten Vertreter sind je eine Durchschrift
 zu übergeben.

Es ist die Zustellung von 10 Handzetteln pro Anschlussleitung einzukalkulieren.

Abrechnung pro Anschlussleitung.
Menge: 5,000 St

**4.2.01.030 Anschlussleitung DN 100, ab Straßenablauf**
Einbau eines Schlauchliners ab Straßenablauf in Anschlussleitung DN 100.

Abrechnungslänge:
Abgerechnet wird die eingebaute Schlauchlinerlänge von Rohranfang zu Rohrende.

Vom Bieter einzutragen:
Hersteller / Produkt: '....................................................'

Harzsystem: '....................................................'

Trägermaterial: '....................................................'

Schlauchimprägnierung (Werk / vor Ort): '....................................................'

Härtungsverfahren: '....................................................'

Materialkenngruppe nach Tabelle 2 (DWA-M 144-3):
'....................................................'

DIBt-Zulassung Nr.: '....................................................'
Menge: 10,000 m

**4.2.01.040 Anschlussleitung DN 125, ab Straßenablauf**
Einbau eines Schlauchliners ab Straßenablauf in Anschlussleitung DN 125.

Abrechnungslänge:
Abgerechnet wird die eingebaute Schlauchlinerlänge von Rohranfang zu Rohrende.
Vom Bieter einzutragen:
Hersteller / Produkt: '....................................................'

Harzsystem: '....................................................'

Trägermaterial: '....................................................'

Schlauchimprägnierung (Werk / vor Ort): '....................................................'

Härtungsverfahren: '....................................................'

Materialkenngruppe nach Tabelle 2 (DWA-M 144-3):
'....................................................'

DIBt-Zulassung Nr.: '....................................................'
Menge: 10,000 m

**4.2.01.050 Anschlussleitung DN 150, ab Straßenablauf**
Einbau eines Schlauchliners ab Straßenablauf in Anschlussleitung DN 150.

Abrechnungslänge:
Abgerechnet wird die eingebaute Schlauchlinerlänge von Rohranfang zu Rohrende.

Vom Bieter einzutragen:
Hersteller / Produkt: '....................................................'

Harzsystem: '....................................................'

Trägermaterial: '....................................................'

Schlauchimprägnierung (Werk / vor Ort): '....................................................'

Härtungsverfahren: '....................................................'

Materialkenngruppe nach Tabelle 2 (DWA-M 144-3):
'....................................................'

DIBt-Zulassung Nr.: '....................................................'
Menge: 10,000 m

**4.2.01.060 Anschlussleitung DN 200, ab Straßenablauf**
Einbau eines Schlauchliners ab Straßenablauf in Anschlussleitung DN 200.

Abrechnungslänge:
Abgerechnet wird die eingebaute Schlauchlinerlänge von Rohranfang zu Rohrende.

Vom Bieter einzutragen:
Hersteller / Produkt: '....................................................'

Harzsystem: '....................................................'

Trägermaterial: '....................................................'

Schlauchimprägnierung (Werk / vor Ort): '....................................................'

Härtungsverfahren: '....................................................'

Materialkenngruppe nach Tabelle 2 (DWA-M 144-3):
'....................................................'

DIBt-Zulassung Nr.: '....................................................'
Menge: 10,000 m

### Sanierungsart 5 Schachtsanierung

*Hinweis: Vorbemerkungen Schachtreparaturen*
Es gelten die Anforderungen und Qualitätskriterien gemäß DWA-M 144-14.

Die Verarbeitungsvorschriften des Produktherstellers
 sind zu beachten.

Bauschutt und Materialreste sind vorschriftsmäßig zu entsorgen. Nachweise über die Entsorgung sind dem AG oder dem von ihm beauftragten Vertreter auf Verlangen vorzulegen.

Abrechnungsgrundlage ist die digitale Fotodokumentation vor, während und nach der Sanierung.  Die Dokumentation wird nicht gesondert vergütet und
 ist in den Einheitspreis mit einzurechnen.

Schächte aus Beton und Mauerwerk.

#### Gewerk 5.1 Vorbereitende Arbeiten

##### Gruppe 5.1.01 Stemmarbeiten + Hindernisentfernung

**5.1.01.010 Einbauhilfen im Schacht**
Sohleinbauten in Schächten, wie z.B. Auftritten und Gerinne,  händisch oder maschinell mittels geeignetem Gerät entfernen. Beton/Steinzeug/Mauerwerk im Sohlenbereich für den Einbau von Sanierungselementen (Schlauchliner, Packer etc.) ausbrechen.

Abbruchvolumen bis 0,3 m³.

Anfallender Bauschutt ist vorschriftsmäßig zu entsorgen. Nachweise über die Entsorgung sind dem AG oder dem von ihm beauftragten Vertreter auf Verlangen vorzulegen.
Nach Beendigung der Sanierungsarbeiten wiederherstellen von Gerinne und Auftritt aus Beton C20/25, XA2 nach DIN EN 206-6.

Gerade oder gekrümmte Gerinne, mit oder ohne Seitenzuläufe.
Auftrittshöhe nach DWA-A 157.

Kanäle DN 200 bis DN 800 und Ei 300/450 bis Ei 600/900.
Schächte rund oder eckig bis  1,0 x 1,0 m lichter Weite.

Nur unter Abwasserlenkung zulässig.
Menge: 5,000 St

**5.1.01.020 Hindernisentfernung in Schächten**
Inkrustationen, Hindernisse, einragende Teile in Schächten händisch oder maschinell mittels geeignetem Gerät entfernen.

Anfallendes Fräsgut ist vorschriftsmäßig zu entsorgen. Nachweise über die Entsorgung sind dem AG oder dem von ihm beauftragten Vertreter auf Verlangen vorzulegen.

Abrechnung je Kolonnenstunde
Menge: 10,000 h

#### Gewerk 5.2 Schachtreparaturen

##### Gruppe 5.2.01 Händische Schachtreparaturen

**5.2.01.010 Einsetzen Schachtsanierungskolonne**
Geräteeinheit Schachtsanierungskolonne einschließlich Personal einrichten, einsetzen, vorhalten, betreiben
 und ausbauen je Schacht.

Die Leistung wird einmalig für das Einsetzen der
 Geräteeinheit in den zu bearbeitenden Schacht
 abgerechnet. Mehrfach eingerichteter Geräteeinsatz wird
 nicht gesondert vergütet.
Menge: 60,000 St

**5.2.01.020 Abstemmen loser Teile**
Abstemmen aller losen und geschädigten Betonteile bis
 zum gesunden Kernbeton. Bewehrungsstähle rundum soweit
 freilegen bis Rostansatz erkennbar ist. Der Meißel
 darf nicht unmittelbar auf den Bewehrungsstahl treffen. Die Schadstellenränder sind im Winkel von ca. 45°
 abzuschrägen.

Mittlere Schädigungstiefe: bis 2 cm
Menge: 10,000 m2

**5.2.01.030 Infiltrationsstellen vorabdichten von Hand**
Infiltrationsstellen ca. 30 mm tief aufbohren oder aufstemmen,
 reinigen und mit quellfähigem, schrumpffrei und
 schnell erhärtendem Stopfmörtel nach DIN 19573 vorabdichten.
In den Einheitspreis ist das Material (3 kg / Schadstelle) mit einzurechnen.

Vom Bieter einzutragen:

Produkt: '....................................................'

Hersteller: '....................................................'
Menge: 10,000 St

**5.2.01.040 Mehrmenge Stopfmörtel**
Stopfmörtel
verarbeiten und einbauen.

Abrechnung nur als Zusatzmenge zu den Mengenangaben in den entsprechenden Positionen.

Abrechnung nur auf Nachweis (Lieferscheine etc.)
Menge: 10,000 kg

**5.2.01.050 Vorabdichtung mit SPUR-Schaum**
Riss- und Lochinjektion wasserführender oder feuchter
 Risse oder Löcher mit einem lösemittelfreien
 SPUR-Schaum und mittels 1-Komponenten-Injektionstechnik abdichten.

Herstellen einzelner Bohrlöcher, Setzen von einzelnen Bohrlochpackern, punktuelles Verpressen durch Bohrlochinjektionen mit einem zweikomponentigen SPUR-Harzsystem. Nach Aushärtung der durchgeführten Injektionen Entfernen der Bohrlochpacker einschl. verschließen der Bohrlöcher.

Nebenarbeiten wie die Riss- und Lochbereiche zu
 reinigen, zu entstauben sowie das Verdämmen der Risse
 bzw. Löcher sind in den Einheitspreis mit einzurechnen

Injektion mittels Injektionslanze nach DWA-M 143-8.
Einschließlich bis zu 2,0
l/ Injektionspacker.

Vom Bieter einzutragen:

Produkt: '....................................................'

Hersteller: '....................................................'

Werden mehr als der oben genannte
 Wert von 2,0 l/Injektionspacker verbraucht, so ist der
AG oder dem von ihm beauftragten Vertreter zu informieren.

Die Vergütung des
 Mehrverbrauchs an lösemittelfreiem Polyurethan-Schaum
 erfolgt nur nach Freigabe des AG oder dem von ihm beauftragten Vertreters.
Menge: 100,000 St

**5.2.01.060 Mehrmenge SPUR-Schaum**
Lösemittelfreien SPUR-Schaum für 1-Komponenten-Injektionstechnik verarbeiten und einbauen.

Abrechnung nur als Zusatzmenge zu den Mengenangaben in den entsprechenden Positionen.

Abrechnung nur auf Nachweis (Lieferscheine etc.)

Vom Bieter einzutragen:

Produkt: '....................................................'

Hersteller: '....................................................'
Menge: 50,000 l

*Hinweis: Vorbemerkungen Reparatur von Rohreinbindungen*
Defekte Rohreinbindungen einschl. angrenzenden Gerinnebereich  mit einem XWW3-Reparaturmörtel gemäß DIN 19573 verspachteln.

Die Rohreinbindungen sind bis auf festen Untergrund, jedoch mind. auf die für eine fachgerechte Reparatur erforderliche Geometrie zurückzustemmen. Die Rohreinbindungen sind zu reinigen, die Oberflächen müssen sauber und fettfrei sein und eine einwandfreie Haftung von aufzubringenden Materialien ermöglichen.

**5.2.01.070 Rohreinbindungen reparieren; bis DN 200**
Rohreinbindung bis DN 200 reparieren.

Vom Bieter einzutragen:
Produkt: '....................................................'

Hersteller: '....................................................'
Menge: 5,000 St

**5.2.01.080 Rohreinbindungen reparieren; DN 250**
Rohreinbindung DN 250 reparieren.

Vom Bieter einzutragen:
Produkt: '....................................................'

Hersteller: '....................................................'
Menge: 5,000 St

**5.2.01.090 Rohreinbindungen reparieren; DN 300**
Rohreinbindung DN 300 reparieren.

Vom Bieter einzutragen:
Produkt: '....................................................'

Hersteller: '....................................................'
Menge: 20,000 St

**5.2.01.100 Rohreinbindungen reparieren; DN 350**
Rohreinbindung DN 350 reparieren.

Vom Bieter einzutragen:
Produkt: '....................................................'

Hersteller: '....................................................'
Menge: 5,000 St

**5.2.01.110 Rohreinbindungen reparieren; DN 400**
Rohreinbindung DN 400 reparieren.

Vom Bieter einzutragen:
Produkt: '....................................................'

Hersteller: '....................................................'
Menge: 20,000 St

**5.2.01.120 Rohreinbindungen reparieren; DN 500**
Rohreinbindung DN 500 reparieren.

Vom Bieter einzutragen:
Produkt: '....................................................'

Hersteller: '....................................................'
Menge: 15,000 St

**5.2.01.130 Rohreinbindungen reparieren; DN 600**
Rohreinbindung DN 600 reparieren.

Vom Bieter einzutragen:
Produkt: '....................................................'

Hersteller: '....................................................'
Menge: 5,000 St

**5.2.01.140 Rohreinbindungen reparieren; DN 700**
Rohreinbindung DN 700 reparieren.

Vom Bieter einzutragen:
Produkt: '....................................................'

Hersteller: '....................................................'
Menge: 5,000 St

**5.2.01.150 Rohreinbindungen reparieren; DN 800**
Rohreinbindung DN 800 reparieren.

Vom Bieter einzutragen:
Produkt: '....................................................'

Hersteller: '....................................................'
Menge: 5,000 St

**5.2.01.160 Rohreinbindungen reparieren; Eiprofil 300/450**
Rohreinbindung Eiprofil 300/450 reparieren.

Vom Bieter einzutragen:
Produkt: '....................................................'

Hersteller: '....................................................'
Menge: 4,000 St

**5.2.01.170 Rohreinbindungen reparieren; Eiprofil 400/600**
Rohreinbindung Eiprofil 400/600 reparieren.

Vom Bieter einzutragen:
Produkt: '....................................................'

Hersteller: '....................................................'
Menge: 4,000 St

**5.2.01.180 Rohreinbindungen reparieren; Eiprofil 500/750**
Rohreinbindung Eiprofil 500/750 reparieren.

Vom Bieter einzutragen:
Produkt: '....................................................'

Hersteller: '....................................................'
Menge: 4,000 St

**5.2.01.190 Rohreinbindungen reparieren; Eiprofil 600/900**
Rohreinbindung Eiprofil 600/900 reparieren.

Vom Bieter einzutragen:
Produkt: '....................................................'

Hersteller: '....................................................'
Menge: 4,000 St

**5.2.01.200 Risssanierung Schacht bis 2 mm**
Trockene Längs- und Querrisse in der Schachtwandung auffräsen (kontrollierte, trümmerfreie Fräsung), ggf. vorh. Inkrustationen beseitigen, Ausbruchufer unter 45° abschrägen, reinigen, vorbereiten und kraftschlüssig mit einem XWW3-Reparaturmörtel nach DIN 19573 verfüllen und bündig mit der bestehenden Schachtinnenwandung anglätten.

Der Untergrund muss tragfähig, sauber sowie frei von Staub, Öl, Fetten, losen Teilen und sonstigen trennend wirkenden Stoffen sein.

Für Rissbreite bis 2 mm

Vom Bieter einzutragen:
Produkt: '....................................................'

Hersteller: '....................................................'
Menge: 10,000 m

**5.2.01.210 Risssanierung Schacht bis 5 mm**
Trockene Längs- und Querrisse in der Schachtwandung
 auffräsen (kontrollierte, trümmerfreie Fräsung), ggf.
 vorh. Inkrustationen beseitigen, Ausbruchufer unter
 45° abschrägen, reinigen, vorbereiten und
 kraftschlüssig mit einem XWW3-Reparaturmörtel nach DIN 19573 verfüllen und bündig mit der
 bestehenden Schachtinnenwandung anglätten.
Der
 Untergrund muss tragfähig, sauber sowie frei von
 Staub, Öl, Fetten, losen Teilen und sonstigen trennend
 wirkenden Stoffen sein.

Für Rissbreite bis 5 mm

Vom Bieter einzutragen:
Produkt: '....................................................'

Hersteller: '....................................................'
Menge: 10,000 m

**5.2.01.220 Fugensanierung (Mauerwerk / Beton)**
Mauerwerksfugen in der Schachtwandung bis auf tragfähiges Fugenmaterial mind. 2 cm tief auffräsen, reinigen und kraftschlüssig mit einem XWW3-Fugenmörtel nach DIN 19573 verfüllen und bündig mit der Wandung anglätten.
Vom Bieter einzutragen:
Produkt: '....................................................'

Hersteller: '....................................................'
Menge: 50,000 m

**5.2.01.230 Manuelle Reprofilierung von Schachtwänden**
Manuelle Reprofilierung mit einem XWW3-Reparaturmörtel nach DIN 19573 im
 Bereich von Schachtwänden.

Vor der Reprofilierung muss eine fachgerechte Untergrundvorbereitung und Reinigung durchgeführt werden.

Der
 Untergrund muss tragfähig, sauber sowie frei von
 Staub, Öl, Fetten, losen Teilen und sonstigen trennend
 wirkenden Stoffen sein.

Alle vorbereiteten Flächen vor dem Aufbringen der
 mineralischen Haftbrücke sorgfältig vornässen. Stark
 saugende Untergründe mehrmals vornässen. Ein
 geschlossener Wasserfilm ist nicht zulässig.
 In die bis zur Mattfeuchte abgetrockneten, instand zu
setzenden Bereiche anschließend die mineralische
 Haftbrücke einbürsten.

Mittlere Schädigungstiefe: 2 cm

Vor dem Verspachteln ist eine Haftbrücke gem. Herstellerangaben aufzutragen.

Vom Bieter einzutragen:
Produkt: '....................................................'

Hersteller: '....................................................'
Menge: 10,000 m2

**5.2.01.240 Manuelle Reprofilierung Gerinne/Auftritt**
Manuelle Reprofilierung mit einem XWW3-Reparaturmörtel nach DIN 19573 im
 Bereich von Gerinne und Auftritt.

Vor der Reprofilierung muss eine fachgerechte Untergrundvorbereitung und Reinigung durchgeführt werden.

Der
 Untergrund muss tragfähig, sauber sowie frei von
 Staub, Öl, Fetten, losen Teilen und sonstigen trennend
 wirkenden Stoffen sein.

Alle vorbereiteten Flächen vor dem Aufbringen der
 mineralischen Haftbrücke sorgfältig vornässen. Stark
 saugende Untergründe mehrmals vornässen. Ein
 geschlossener Wasserfilm ist nicht zulässig.
 In die bis zur Mattfeuchte abgetrockneten, instand zu
setzenden Bereiche anschließend die mineralische
 Haftbrücke einbürsten.

Mittlere Schädigungstiefe: 30 mm

Vor dem Verspachteln ist eine Haftbrücke gem. Herstellerangaben aufzutragen.

Vom Bieter einzutragen:
Produkt: '....................................................'

Hersteller: '....................................................'
Menge: 10,000 m2

**5.2.01.250 Manuelle Beschichtung im Bereich der Schachtwandung**
Alle vorbereiteten Flächen vor Aufbringen des XWW3-Beschichtungsmörtels nach DIN 19573 sorgfältig vornässen.
Stark saugende Untergründe mehrmals vornässen. Ein geschlossener Wasserfilm ist nicht zulässig.
Vor der Beschichtung muss eine fachgerechte Untergrundvorbereitung und Reinigung durchgeführt werden.

Der
 Untergrund muss tragfähig, sauber sowie frei von
 Staub, Öl, Fetten, losen Teilen und sonstigen trennend
 wirkenden Stoffen sein.

Nach dem Vornässen den Beschichtungsmörtel manuell aufbringen.

Vor dem Verspachteln ist eine Haftbrücke gem. Herstellerangaben aufzutragen.

Lichte Schachtweite eckig oder rund: 1200 mm

Aufzubringende Schichtdicke: 2 cm
Vom Bieter einzutragen:
Produkt: '....................................................'

Hersteller: '....................................................'
Menge: 50,000 m2

**5.2.01.260 Steighilfe ausbauen und entsorgen**
Abfräsen einer Steighilfe, ca. 2 cm unter Wandung fräsen, fachgerechtes Verfüllen der Frässtelle mit einem XWW3-Reparaturmörtel nach DIN 19573 bündig der Schachtinnenwand.
Menge: 20,000 St

**5.2.01.270 Steigeisen in Mauerwerk oder Beton einsetzen, zweiläufig, ohne Aufkan**
Steigeisen zum Anschrauben aus Gusseisen ohne Aufkantung, nach DIN 1211, an die Schachtwand anschrauben. Die Bohrlöcher sind  mit Hohlbohrer sauber und  erschütterungsfrei herzustellen.
Ein Durchbohren der Schachtwand ist zu vermeiden. Bohrlochinhalt entfernen, Bohrloch reinigen und vom Bohrlochgrund her mit 2-Komponenten-Verbundmörtel im Auspressverfahren verfüllen. Steigeisen einsetzen und Bohrloch abglätten.

Vertikaler Abstand der Steigeisen 25 cm.
Schachttiefe bis 5,0 m.
Menge: 20,000 St

#### Gewerk 5.3 Schlauchlineranbindungen

##### Gruppe 5.3.01 Schlauchlineranbindung Ortlaminat

*Hinweis: Vorbemerkungen zum Ortlaminat*
Herstellung von Ortlaminaten mit Glasmatten. Das fertige Laminat muss eine Dicke von mind. 4 mm aufweisen. Anbindung gemäß DWA-M 144-14 mit UP-Harz und Fasermatte ECR-Glas 450-600 g/m2 gemäß DIN 61853 und DIN 61854.

Als abschließende Versiegelung ist eine Reinharzschicht mit einer Dicke von mindestens 0,4 mm aufzubringen.

Alle Auftrittsflächen sind mit Korund/Quarzsand abzustreuen.

Für die Herstellung von Ortlaminaten ist spätestens vor Ausführung ein „Laminierschein“ vorzulegen. Diese zeitlich gültige und mitarbeiterbezogene Prüfbescheinigung muss den Anforderungen nach DVS 2220 Prüfgruppe I (Laminate- und Klebeverbindungen) des Deutschen Verbandes für Schweißen und verwandte Verfahren e.V. entsprechen.

Vor der Herstellung von Ortlaminaten muss eine fachgerechte Untergrundvorbereitung und Reinigung durchgeführt werden.

Der
 Untergrund muss tragfähig, sauber sowie frei von
 Staub, Öl, Fetten, losen Teilen und sonstigen trennend
 wirkenden Stoffen sein.

Eindringendes Grundwasser im Bereich der Schachteinbindung ist vorab abzudichten. Fehlstellen sind vorab zu reprofilieren.
Das Ortlaminat ist auf allen Bauteilen (Liner, Schacht- bzw. Rohrwand, Gerinne etc.) jeweils mit einer Überlappung von 15 cm aufzubringen. An Schlauchlinern ist die ggf. vorhandene Innenbeschichtung zu entfernen. Auf allen zu überlaminierenden Oberflächen der o.g. Bauteile ist durch geeignete Maßnahmen (fräsen/bürsten/schleifen) eine Haftgrundvorbereitung gemäß DWA-M 144-14 vorzunehmen. Die vorbereiteten Flächen sind zu reinigen und zu trocknen:

Die Längenänderungsprozesse aus dem Schlauchlinereinbau müssen vor Herstellung der Anbindung abgeschlossen sein.
Einschließlich Rückschnitt und Reinigung der zurückgeschnittenen Schlauchlinerenden. Sägeschnitte im Schachtgerinne sind mit einem XWW3-Reparaturmörtel gemäß DIN 19573 zu verspachteln.

Einsteigschächte bis DN 1200

**5.3.01.010 Schachteinbindung mit GFK-Ortlaminat DN 200**
Zur Anbindung des Schlauchliners an den vorhandenen Schacht (Wand und Gerinne) ist ein GFK-Ortlaminat umlaufend und 15 cm auf den Schlauchliner aufzutragen.

Altkanal DN 200 mit eingebautem Schlauchliner.
Menge: 2,000 St

**5.3.01.020 Schachteinbindung mit GFK-Ortlaminat DN 250**
Zur Anbindung des Schlauchliners an den vorhandenen Schacht (Wand und Gerinne) ist ein GFK-Ortlaminat umlaufend und 15 cm auf den Schlauchliner aufzutragen.

Altkanal DN 250 mit eingebautem Schlauchliner.
Menge: 2,000 St

**5.3.01.030 Schachteinbindung mit GFK-Ortlaminat DN 300**
Zur Anbindung des Schlauchliners an den vorhandenen Schacht (Wand und Gerinne) ist ein GFK-Ortlaminat umlaufend und 15 cm auf den Schlauchliner aufzutragen.

Altkanal DN 300 mit eingebautem Schlauchliner.
Menge: 5,000 St

**5.3.01.040 Schachteinbindung mit GFK-Ortlaminat DN 350**
Zur Anbindung des Schlauchliners an den vorhandenen Schacht (Wand und Gerinne) ist ein GFK-Ortlaminat umlaufend und 15 cm auf den Schlauchliner aufzutragen.

Altkanal DN 350 mit eingebautem Schlauchliner.
Menge: 2,000 St

**5.3.01.050 Schachteinbindung mit GFK-Ortlaminat DN 400**
Zur Anbindung des Schlauchliners an den vorhandenen Schacht (Wand und Gerinne) ist ein GFK-Ortlaminat umlaufend und 15 cm auf den Schlauchliner aufzutragen.

Altkanal DN 400 mit eingebautem Schlauchliner.
Menge: 5,000 St

**5.3.01.060 Schachteinbindung mit GFK-Ortlaminat DN 500**
Zur Anbindung des Schlauchliners an den vorhandenen Schacht (Wand und Gerinne) ist ein GFK-Ortlaminat umlaufend und 15 cm auf den Schlauchliner aufzutragen.

Altkanal DN 500 mit eingebautem Schlauchliner.
Menge: 3,000 St

**5.3.01.070 Schachteinbindung mit GFK-Ortlaminat DN 600**
Zur Anbindung des Schlauchliners an den vorhandenen Schacht (Wand und Gerinne) ist ein GFK-Ortlaminat umlaufend und 15 cm auf den Schlauchliner aufzutragen.

Altkanal DN 600 mit eingebautem Schlauchliner.
Menge: 2,000 St

**5.3.01.080 Schachteinbindung mit GFK-Ortlaminat DN 700**
Zur Anbindung des Schlauchliners an den vorhandenen Schacht (Wand und Gerinne) ist ein GFK-Ortlaminat umlaufend und 15 cm auf den Schlauchliner aufzutragen.

Altkanal DN 700 mit eingebautem Schlauchliner.
Menge: 2,000 St

**5.3.01.090 Schachteinbindung mit GFK-Ortlaminat DN 800**
Zur Anbindung des Schlauchliners an den vorhandenen Schacht (Wand und Gerinne) ist ein GFK-Ortlaminat umlaufend und 15 cm auf den Schlauchliner aufzutragen.

Altkanal DN 800 mit eingebautem Schlauchliner.
Menge: 2,000 St

**5.3.01.100 Schachteinbindung mit GFK-Ortlaminat Eiprofil 300/450**
Zur Anbindung des Schlauchliners an den vorhandenen Schacht (Wand und Gerinne) ist ein GFK-Ortlaminat umlaufend und 15 cm auf den Schlauchliner aufzutragen.

Altkanal Ei 300/450 mit eingebautem Schlauchliner.
Menge: 2,000 St

**5.3.01.110 Schachteinbindung mit GFK-Ortlaminat Eiprofil 400/600**
Zur Anbindung des Schlauchliners an den vorhandenen Schacht (Wand und Gerinne) ist ein GFK-Ortlaminat umlaufend und 15 cm auf den Schlauchliner aufzutragen.

Altkanal Ei 400/600 mit eingebautem Schlauchliner.
Menge: 2,000 St

**5.3.01.120 Schachteinbindung mit GFK-Ortlaminat Eiprofil 500/750**
Zur Anbindung des Schlauchliners an den vorhandenen Schacht (Wand und Gerinne) ist ein GFK-Ortlaminat umlaufend und 15 cm auf den Schlauchliner aufzutragen.

Altkanal Ei 500/750 mit eingebautem Schlauchliner.
Menge: 2,000 St

**5.3.01.130 Schachteinbindung mit GFK-Ortlaminat Eiprofil 600/900**
Zur Anbindung des Schlauchliners an den vorhandenen Schacht (Wand und Gerinne) ist ein GFK-Ortlaminat umlaufend und 15 cm auf den Schlauchliner aufzutragen.

Altkanal Ei 600/900 mit eingebautem Schlauchliner.
Menge: 2,000 St

**5.3.01.140 Schlauchlineranbindung durchlaufend GFK-Ortlaminat DN 200 bis 15 cm üb**
Anbindung durchlaufender Schlauchliner DN 200 im Schacht mittels Rohrspiegeln, inklusive beidseitig des Gerinnes auf dem gesamten Auftritt, 15 cm auf dem Schlauchliner und bis 15 cm über Rohrscheitel an der Schachtwand mit Ortlaminat.
Menge: 3,000 St

**5.3.01.150 Schlauchlineranbindung durchlaufend GFK-Ortlaminat DN 250 bis 15 cm üb**
Anbindung durchlaufender Schlauchliner DN 250 im Schacht mittels Rohrspiegeln, inklusive beidseitig des Gerinnes auf dem gesamten Auftritt, 15 cm auf dem Schlauchliner und bis 15 cm über Rohrscheitel an der Schachtwand mit Ortlaminat.
Menge: 3,000 St

**5.3.01.160 Schlauchlineranbindung durchlaufend GFK-Ortlaminat DN 300 bis 15 cm üb**
Anbindung durchlaufender Schlauchliner DN 300 im Schacht mittels Rohrspiegeln, inklusive beidseitig des Gerinnes auf dem gesamten Auftritt, 15 cm auf dem Schlauchliner und bis 15 cm über Rohrscheitel an der Schachtwand mit Ortlaminat.
Menge: 5,000 St

**5.3.01.170 Schlauchlineranbindung durchlaufend GFK-Ortlaminat DN 350 bis 15 cm üb**
Anbindung durchlaufender Schlauchliner DN 350 im Schacht mittels Rohrspiegeln, inklusive beidseitig des Gerinnes auf dem gesamten Auftritt, 15 cm auf dem Schlauchliner und bis 15 cm über Rohrscheitel an der Schachtwand mit Ortlaminat.
Menge: 3,000 St

**5.3.01.180 Schlauchlineranbindung durchlaufend GFK-Ortlaminat DN 400 bis 15 cm üb**
Anbindung durchlaufender Schlauchliner DN 400 im Schacht mittels Rohrspiegeln, inklusive beidseitig des Gerinnes auf dem gesamten Auftritt, 15 cm auf dem Schlauchliner und bis 15 cm über Rohrscheitel an der Schachtwand mit Ortlaminat.
Menge: 5,000 St

**5.3.01.190 Schlauchlineranbindung durchlaufend GFK-Ortlaminat DN 500 bis 15 cm üb**
Anbindung durchlaufender Schlauchliner DN 500 im Schacht mittels Rohrspiegeln, inklusive beidseitig des Gerinnes auf dem gesamten Auftritt, 15 cm auf dem Schlauchliner und bis 15 cm über Rohrscheitel an der Schachtwand mit Ortlaminat.
Menge: 3,000 St

**5.3.01.200 Schlauchlineranbindung durchlaufend GFK-Ortlaminat DN 600 bis 15 cm üb**
Anbindung durchlaufender Schlauchliner DN 600 im Schacht mittels Rohrspiegeln, inklusive beidseitig des Gerinnes auf dem gesamten Auftritt, 15 cm auf dem Schlauchliner und bis 15 cm über Rohrscheitel an der Schachtwand mit Ortlaminat.
Menge: 2,000 St

**5.3.01.210 Schlauchlineranbindung durchlaufend GFK-Ortlaminat DN 700 bis 15 cm üb**
Anbindung durchlaufender Schlauchliner DN 700 im Schacht mittels Rohrspiegeln, inklusive beidseitig des Gerinnes auf dem gesamten Auftritt, 15 cm auf dem Schlauchliner und bis 15 cm über Rohrscheitel an der Schachtwand mit Ortlaminat.
Menge: 2,000 St

**5.3.01.220 Schlauchlineranbindung durchlaufend GFK-Ortlaminat DN 800 bis 15 cm üb**
Anbindung durchlaufender Schlauchliner DN 800 im Schacht mittels Rohrspiegeln, inklusive beidseitig des Gerinnes auf dem gesamten Auftritt, 15 cm auf dem Schlauchliner und bis 15 cm über Rohrscheitel an der Schachtwand mit Ortlaminat.
Menge: 2,000 St

**5.3.01.230 Schlauchlineranbindung durchlaufend GFK-Ortlaminat Eiprofil 300/450 bi**
Anbindung durchlaufender Schlauchliner Ei 300/450 im Schacht mittels Rohrspiegeln, inklusive beidseitig des Gerinnes auf dem gesamten Auftritt, 15 cm auf dem Schlauchliner und bis 15 cm über Rohrscheitel an der Schachtwand mit Ortlaminat.
Menge: 2,000 St

**5.3.01.240 Schlauchlineranbindung durchlaufend GFK-Ortlaminat Eiprofil 400/600 bi**
Anbindung durchlaufender Schlauchliner Ei 400/600 im Schacht mittels Rohrspiegeln, inklusive beidseitig des Gerinnes auf dem gesamten Auftritt, 15 cm auf dem Schlauchliner und bis 15 cm über Rohrscheitel an der Schachtwand mit Ortlaminat.
Menge: 2,000 St

**5.3.01.250 Schlauchlineranbindung durchlaufend GFK-Ortlaminat Eiprofil 500/750 bi**
Anbindung durchlaufender Schlauchliner Ei 500/750 im Schacht mittels Rohrspiegeln, inklusive beidseitig des Gerinnes auf dem gesamten Auftritt, 15 cm auf dem Schlauchliner und bis 15 cm über Rohrscheitel an der Schachtwand mit Ortlaminat.
Menge: 2,000 St

**5.3.01.260 Schlauchlineranbindung durchlaufend GFK-Ortlaminat Eiprofil 600/900 bi**
Anbindung durchlaufender Schlauchliner Ei 600/900 im Schacht mittels Rohrspiegeln, inklusive beidseitig des Gerinnes auf dem gesamten Auftritt, 15 cm auf dem Schlauchliner und bis 15 cm über Rohrscheitel an der Schachtwand mit Ortlaminat.
Menge: 2,000 St

**5.3.01.270 Schachtauskleidung mit GFK-Ortlaminat, DN 200, bis 15 cm über Rohrsche**
Schachtauskleidung mit GFK-Ortlaminat im Schachtgerinne, beidseitig auf dem gesamten Auftritt, 15 cm auf dem Schlauchliner und an der Schachtwand vom Auftritt bis 15 cm über Rohrscheitel des Zulaufs.

Altkanal DN 200 mit eingebautem Schlauchliner.
Menge: 3,000 St

**5.3.01.280 Schachtauskleidung mit GFK-Ortlaminat, DN 250, bis 15 cm über Rohrsche**
Schachtauskleidung mit GFK-Ortlaminat im Schachtgerinne, beidseitig auf dem gesamten Auftritt, 15 cm auf dem Schlauchliner und an der Schachtwand vom Auftritt bis 15 cm über Rohrscheitel des Zulaufs.

Altkanal DN 250 mit eingebautem Schlauchliner.
Menge: 3,000 St

**5.3.01.290 Schachtauskleidung mit GFK-Ortlaminat, DN 300, bis 15 cm über Rohrsche**
Schachtauskleidung mit GFK-Ortlaminat im Schachtgerinne, beidseitig auf dem gesamten Auftritt, 15 cm auf dem Schlauchliner und an der Schachtwand vom Auftritt bis 15 cm über Rohrscheitel des Zulaufs.

Altkanal DN 300 mit eingebautem Schlauchliner.
Menge: 5,000 St

**5.3.01.300 Schachtauskleidung mit GFK-Ortlaminat, DN 350, bis 15 cm über Rohrsche**
Schachtauskleidung mit GFK-Ortlaminat im Schachtgerinne, beidseitig auf dem gesamten Auftritt, 15 cm auf dem Schlauchliner und an der Schachtwand vom Auftritt bis 15 cm über Rohrscheitel des Zulaufs.

Altkanal DN 350 mit eingebautem Schlauchliner.
Menge: 3,000 St

**5.3.01.310 Schachtauskleidung mit GFK-Ortlaminat, DN 400, bis 15 cm über Rohrsche**
Schachtauskleidung mit GFK-Ortlaminat im Schachtgerinne, beidseitig auf dem gesamten Auftritt, 15 cm auf dem Schlauchliner und an der Schachtwand vom Auftritt bis 15 cm über Rohrscheitel des Zulaufs.

Altkanal DN 400 mit eingebautem Schlauchliner.
Menge: 5,000 St

**5.3.01.320 Schachtauskleidung mit GFK-Ortlaminat, DN 500, bis 15 cm über Rohrsche**
Schachtauskleidung mit GFK-Ortlaminat im Schachtgerinne, beidseitig auf dem gesamten Auftritt, 15 cm auf dem Schlauchliner und an der Schachtwand vom Auftritt bis 15 cm über Rohrscheitel des Zulaufs.

Altkanal DN 500 mit eingebautem Schlauchliner.
Menge: 3,000 St

**5.3.01.330 Schachtauskleidung mit GFK-Ortlaminat, DN 600, bis 15 cm über Rohrsche**
Schachtauskleidung mit GFK-Ortlaminat im Schachtgerinne, beidseitig auf dem gesamten Auftritt, 15 cm auf dem Schlauchliner und an der Schachtwand vom Auftritt bis 15 cm über Rohrscheitel des Zulaufs.

Altkanal DN 600 mit eingebautem Schlauchliner.
Menge: 2,000 St

**5.3.01.340 Schachtauskleidung mit GFK-Ortlaminat, DN 700, bis 15 cm über Rohrsche**
Schachtauskleidung mit GFK-Ortlaminat im Schachtgerinne, beidseitig auf dem gesamten Auftritt, 15 cm auf dem Schlauchliner und an der Schachtwand vom Auftritt bis 15 cm über Rohrscheitel des Zulaufs.

Altkanal DN 700 mit eingebautem Schlauchliner.
Menge: 2,000 St

**5.3.01.350 Schachtauskleidung mit GFK-Ortlaminat, DN 800, bis 15 cm über Rohrsche**
Schachtauskleidung mit GFK-Ortlaminat im Schachtgerinne, beidseitig auf dem gesamten Auftritt, 15 cm auf dem Schlauchliner und an der Schachtwand vom Auftritt bis 15 cm über Rohrscheitel des Zulaufs.

Altkanal DN 800 mit eingebautem Schlauchliner.
Menge: 2,000 St

**5.3.01.360 Schachtauskleidung mit GFK-Ortlaminat, Eiprofil 300/450, bis 15 cm übe**
Schachtauskleidung mit GFK-Ortlaminat im Schachtgerinne, beidseitig auf dem gesamten Auftritt, 15 cm auf dem Schlauchliner und an der Schachtwand vom Auftritt bis 15 cm über Rohrscheitel des Zulaufs.

Altkanal Eiprofil 300/450 mit eingebautem Schlauchliner.
Menge: 2,000 St

**5.3.01.370 Schachtauskleidung mit GFK-Ortlaminat, Eiprofil 400/600, bis 15 cm übe**
Schachtauskleidung mit GFK-Ortlaminat im Schachtgerinne, beidseitig auf dem gesamten Auftritt, 15 cm auf dem Schlauchliner und an der Schachtwand vom Auftritt bis 15 cm über Rohrscheitel des Zulaufs.

Altkanal Eiprofil 400/600 mit eingebautem Schlauchliner.
Menge: 2,000 St

**5.3.01.380 Schachtauskleidung mit GFK-Ortlaminat, Eiprofil 500/750, bis 15 cm übe**
Schachtauskleidung mit GFK-Ortlaminat im Schachtgerinne, beidseitig auf dem gesamten Auftritt, 15 cm auf dem Schlauchliner und an der Schachtwand vom Auftritt bis 15 cm über Rohrscheitel des Zulaufs.

Altkanal Eiprofil 500/750 mit eingebautem Schlauchliner.
Menge: 2,000 St

**5.3.01.390 Schachtauskleidung mit GFK-Ortlaminat, Eiprofil 600/900, bis 15 cm übe**
Schachtauskleidung mit GFK-Ortlaminat im Schachtgerinne, beidseitig auf dem gesamten Auftritt, 15 cm auf dem Schlauchliner und an der Schachtwand vom Auftritt bis 15 cm über Rohrscheitel des Zulaufs.

Altkanal Eiprofil 600/900 mit eingebautem Schlauchliner.
Menge: 2,000 St

**5.3.01.400 Zulage seitlicher Zulauf bis DN 400 im Gerinne**
Zulage zu vorhergehenden Positionen "Schlauchlineranbindung durchlaufend..." für Mehraufwand und -material bei seitlichen Zuläufen bis DN 400 im Gerinne. Abrechnung je Zulauf.
Menge: 3,000 St

**5.3.01.410 Zulage seitlicher Zulauf über DN 400 bis DN 800 im Gerinne**
Zulage zu vorhergehenden Positionen "Schlauchlineranbindung durchlaufend..."  für Mehraufwand und -material bei seitlichen Zuläufen über DN 400 bis DN 800 im Gerinne. Abrechnung je Zulauf.
Menge: 2,000 St

### Sanierungsart 6 Verrechnungssätze

#### Gewerk 6.1 Kolonnen

##### Gruppe 6.1.01 Sanierung

*Hinweis: Einsatz und Abrechnung nur auf Anweisung des AG oder dem von ihm beau*
Einsatz und Abrechnung nur auf Anweisung des  AG oder dem von ihm beauftragten Vertreter. Vergütet werden nur die tatsächlich auf der Baustelle geleisteten Arbeitsstunden.

**6.1.01.010 Schlauchlining-Sanierungskolonne öffentlicher Kanal**
Einsatz einer Schlauchlining-Sanierungskolonne für öffentliche Kanäle. Einzurechnen sind das gesamte Bedienungspersonal inklusive aller Maschinen- und Gerätekosten sowie die Kosten aller Betriebs- und Hilfsstoffe.
Menge: 10,000 h

**6.1.01.020 Roboter - Sanierungskolonne**
Einsatz einer Kolonne des Roboterfahrzeuges. Einzurechnen sind das gesamte Bedienungspersonal inklusive aller Maschinen- und Gerätekosten, sowie die Kosten aller Betriebs- und Hilfsstoffe.
Menge: 10,000 h
